# Sistema centralitzat de control Acuazone

- Propietat de l'arxiu: CYPE Ingenieros S.A.
- Format: FIEBDC-3/2016
- Programa: Generador de precios de la construcción. CYPE Ingenieros, S.A.
- Data: 17/05/2024
- Divisa: EUR
- Costos indirectes: 3 %
- IVA: 21 %

## I Instal·lacions

### IB Sistemes de climatització

#### IBZ Sistema Airzone

**IBZ002** U Sistema centralitzat de control Acuazone.
Sistema centralitzat de control Acuazone "AIRZONE", format per placa central de sistema, AZDI6ACUAZONE amb control i gestió de l'estat dels termòstats de cadascuna de les zones, amb un màxim de 32 zones, control de proporcionalitat (5 passos de regulació) i aire mínim en comportes motoritzades, sortides de relés per a parada-engegada d'equip i ventilació mecànica controlada (VMC), gestió de passarel·les de control d'equips d'expansió directa, comunicació amb altres centrals i equips de control integral de la instal·lació i comunicacions amb altres sistemes de control extern mitjançant port amb protocol de comunicació Modbus per a integració en el sistema de gestió d'edificis (BMS), directa o amb passarel·les KNX o BACnet, amb, mòdul de zona, via cable, per al control de l'equip d'expansió directa individual Baxi R32, comunicació amb el termòstat via cable, AZDI6ZMOBA1C, capçals termostàtics, cable elèctric amb conductor de coure electrolític recouit sense estanyar, de 2x0,5+2x0,22 mm² de secció, AZX6CABLEBUS15, cable elèctric amb conductor de coure electrolític de classe 5, de 2x0,75 mm² de secció, AZX6CABLERN100.
Inclou: Replanteig. Col·locació i fixació de la central del sistema. Col·locació i fixació dels accessoris. Estesa i fixació del tub de protecció del cablejat. Estesa del cablejat. Connexionat elèctric.
Criteri d'amidament de projecte: Nombre d'unitats previstes, segons documentació gràfica de Projecte.
Criteri de mesura d'obra: Es mesurarà el nombre d'unitats realment executades segons especificacions de Projecte.

| Codi | Ut | Descripció | Rendiment | Preu | Import |
|---|---|---|---|---|---|
| mt42air604a | U | Placa central de sistema, AZDI6ACUAZONE "AIRZONE", amb control i gestió de l'estat dels termòstats de cadascuna de les zones, amb un màxim de 32 zones, control de proporcionalitat (5 passos de regulació) i aire mínim en comportes motoritzades, sortides de relés per a parada-engegada d'equip i ventilació mecànica controlada (VMC), gestió de passarel·les de control d'equips d'expansió directa, comunicació amb altres centrals i equips de control integral de la instal·lació i comunicacions amb altres sistemes de control extern mitjançant port amb protocol de comunicació Modbus per a integració en el sistema de gestió d'edificis (BMS), directa o amb passarel·les KNX o BACnet. (material) | 1 | 285 | 285.000 |
| mt42air709aaa1 | U | Mòdul de zona, via cable, per al control de l'equip d'expansió directa individual Baxi R32, comunicació amb el termòstat via cable, AZDI6ZMOBA1C "AIRZONE", control complet de l'equip d'expansió directa a través del termòstat amb la modificació de la temperatura de consigna i de la velocitat d'impulsió d'aire mitjançant tecnologia Q-Adapt. (material) | 1 | 205 | 205.000 |
| mt35aia010a | m | Tub corbable de PVC, corrugat, de color negre, de 16 mm de diàmetre nominal, per a canalització encastada en obra de fàbrica (parets i sostres). Resistència a la compressió 320 N, resistència a l'impacte 1 joule, temperatura de treball -5°C fins 60°C, amb grau de protecció IP545 segons UNE 20324, no propagador de la flama. Segons UNE-EN 61386-1 i UNE-EN 61386-22. (material) | 20 | 0.37 | 7.400 |
| mt42air900a | m | Cable elèctric amb conductor de coure electrolític recouit sense estanyar, de 2x0,5+2x0,22 mm² de secció, AZX6CABLEBUS15 "AIRZONE", amb aïllament de PVC/A, subministrat en rotllos de 15 m (material) | 10 | 1 | 10.000 |
| mt42air905a | m | Cable elèctric amb conductor de coure electrolític de classe 5, de 2x0,75 mm² de secció, AZX6CABLERN100 "AIRZONE", amb aïllament de PVC tipus TI-2, subministrat en rotllos de 100 m. (material) | 10 | 0.52 | 5.200 |
| mo005 | h | Oficial 1ª instal·lador de climatització. (mà d'obra) | 0.48 | 29.34 | 14.083 |
| mo104 | h | Ajudant instal·lador de climatització. (mà d'obra) | 0.384 | 25.25 | 9.696 |
| % | % | Costos directes complementaris | 2 % | 536.379 | 10.728 |
|  |  | Costos directes |  |  | 547.107 |

Residus:
- col·locació: mt35aia010a; factor de residu 0.0275
- col·locació: mt42air900a; factor de residu 0.0164103
- col·locació: mt42air905a; factor de residu 0.0164957

## Recursos

**mt42air604a** U Placa central de sistema
Dades tècniques: Cost energètic 0.021 MJ; Emissió de CO2 0.032 kg
Residus:
- embalatge: re150101 Envasos de paper i cartró. (component de residu); rendiment 0.038 kg; Codi LER 15 01 01; Massa de l'element 1 kg; Volum 0.001333 m3

**mt42air709aaa1** U Mòdul de zona, via cable
Dades tècniques: Cost energètic 0.021 MJ; Emissió de CO2 0.032 kg
Residus:
- embalatge: re150101 Envasos de paper i cartró; rendiment 0.038 kg

**mt35aia010a** m Tub corbable de PVC
Dades tècniques: Cost energètic 11.626 MJ; Emissió de CO2 0.577 kg; Codi LER 17 02 03; Massa de l'element 0.12 kg; Volum 0.0002 m3

**mt42air900a** m Cable elèctric amb conductor de coure electrolític recouit sense estanyar
Dades tècniques: Cost energètic 1.295 MJ; Emissió de CO2 0.121 kg; Codi LER 17 04 11; Massa de l'element 0.0117 kg; Volum 0.000008 m3
Residus:
- embalatge: re150101 Envasos de paper i cartró; rendiment 0.065 kg

**mt42air905a** m Cable elèctric amb conductor de coure electrolític de classe 5
Dades tècniques: Cost energètic 1.295 MJ; Emissió de CO2 0.121 kg; Codi LER 17 04 11; Massa de l'element 0.0117 kg; Volum 0.000008 m3
Residus:
- embalatge: re150101 Envasos de paper i cartró; rendiment 0.065 kg
