# Alimentació d'aigua potable

- Propietat de l'arxiu: CYPE Ingenieros S.A.
- Format: FIEBDC-3/2016
- Programa: Generador de precios de la construcción. CYPE Ingenieros, S.A.
- Data: 18/05/2024
- Divisa: EUR
- Costos indirectes: 3 %
- IVA: 21 %

## I Instal·lacions

### IF Fontaneria

#### IFB Tubs d'alimentació

**IFB010** U Alimentació d'aigua potable.
Alimentació d'aigua potable, de 8 m de longitud, col·locada superficialment i fixada al parament, formada per tub de polipropilè copolímer random (PP-R), de color verd amb 4 bandes de color blau, SDR11, sèrie 5, "JIMTEN", de 50 mm de diàmetre exterior i 4,6 mm de gruix. Inclús material auxiliar para muntatge i subjecció a l'obra, accessoris i peces especials.
Inclou: Replanteig i traçat. Col·locació i fixació de tub i accessoris. Realització de proves de servei.
Criteri d'amidament de projecte: Nombre d'unitats previstes, segons documentació gràfica de Projecte.
Criteri de mesura d'obra: Es mesurarà el nombre d'unitats realment executades segons especificacions de Projecte.

| Codi | Ut | Descripció | Rendiment | Preu | Import |
|---|---|---|---|---|---|
| mt37tpj400c | U | Material auxiliar per a muntatge i subjecció a l'obra de les canonades de polipropilè copolímer random (PP-R), SDR11, sèrie 5, "JIMTEN", de 50 mm de diàmetre exterior. (material) | 8 | 0.65 | 5.200 |
| mt37tpj010acg | m | Tub de polipropilè copolímer random (PP-R), de color verd amb 4 bandes de color blau, SDR11, sèrie 5, "JIMTEN", de 50 mm de diàmetre exterior i 4,6 mm de gruix, segons UNE-EN ISO 15874-2, amb el preu incrementat el 30% en concepte d'accessoris i peces especials. (material) | 8 | 16.82 | 134.560 |
| mo008 | h | Oficial 1ª lampista. (mà d'obra) | 0.767 | 29.34 | 22.504 |
| mo107 | h | Ajudant lampista. (mà d'obra) | 0.767 | 25.25 | 19.367 |
| % | % | Costos directes complementaris | 2 % | 181.631 | 3.633 |
|  |  | Costos directes |  |  | 185.264 |

Residus:
- col·locació: mt37tpj010acg; factor de residu 0.025953

## Recursos

**mt37tpj010acg** m Tub de polipropilè copolímer random (PP-R)
Dades tècniques: Cost energètic 61.809 MJ; Emissió de CO2 3.069 kg; Codi LER 17 02 03; Massa de l'element 0.638 kg; Volum 0.001063 m3
