# Baixant vista en l'exterior de l'edifici per a aigües pluvials

- Propietat de l'arxiu: CYPE Ingenieros S.A.
- Format: FIEBDC-3/2016
- Programa: Generador de precios de la construcción. CYPE Ingenieros, S.A.
- Data: 04/05/2024
- Divisa: EUR
- Costos indirectes: 3 %
- IVA: 21 %

## I Instal·lacions

### IS Evacuació d'aigües

#### ISB Baixants

**ISB020** m Baixant vista en l'exterior de l'edifici per a aigües pluvials.
Baixant circular de PVC, model TD80 "JIMTEN", de Ø 80 mm, color sorra RAL 1015, per a recollida d'aigües, formada per peces preformades, amb sistema d'unió per endoll i enganxat mitjançant adhesiu, col·locades amb brides metàl·liques, instal·lada a l'exterior de l'edifici. Inclús líquid netejador, adhesiu per a tubs i accessoris de PVC, connexions, colzes i peces especials.
Inclou: Replanteig del recorregut del baixant i de la situació dels elements de subjecció. Presentació en sec dels tubs. Fixació del material auxiliar per a muntatge i subjecció a l'obra. Muntatge, connexionat i comprovació del seu correcte funcionament. Realització de proves de servei.
Criteri d'amidament de projecte: Longitud mesurada segons documentació gràfica de Projecte.
Criteri de mesura d'obra: Es mesurarà la longitud realment executada segons especificacions de Projecte.

| Codi | Ut | Descripció | Rendiment | Preu | Import |
|---|---|---|---|---|---|
| mt36cbj010cc | m | Baixant circular de PVC, model TD80 "JIMTEN", de Ø 80 mm, color sorra RAL 1015, segons UNE-EN 12200-1, amb el preu incrementat el 10% en concepte de connexions, colzes i peces especials. (material) | 1.1 | 11.85 | 13.035 |
| mt36cbj011c | U | Brida per baixant circular de PVC, model CO80GAS "JIMTEN", de Ø 80 mm, color sorra RAL 1015, segons UNE-EN 12200-1. (material) | 0.5 | 2.54 | 1.270 |
| mt11var009 | l | Líquid netejador per enganxat mitjançant adhesiu de tubs i accessoris de PVC. (material) | 0.03 | 37.6 | 1.128 |
| mt11var010 | l | Adhesiu per tubs i accessoris de PVC. (material) | 0.015 | 47.92 | 0.719 |
| mo008 | h | Oficial 1ª lampista. (mà d'obra) | 0.12 | 29.34 | 3.521 |
| mo107 | h | Ajudant lampista. (mà d'obra) | 0.12 | 25.25 | 3.030 |
| % | % | Costos directes complementaris | 2 % | 22.703 | 0.454 |
|  |  | Costos directes |  |  | 23.157 |

Residus:
- col·locació: mt36cbj010cc; factor de residu 0.011
- col·locació: mt36cbj011c Brida per baixant circular de PVC, model CO80GAS "JIMTEN", de Ø 80 mm, color sorra RAL 1015, segons UNE-EN 12200-1; factor de residu 0.0188
- col·locació: mt11var009 Líquid netejador per enganxat mitjançant adhesiu de tubs i accessoris de PVC; factor de residu 0.0275

## Recursos

**mt36cbj010cc** m Baixant circular de PVC
Dades tècniques: Cost energètic 48.276 MJ; Emissió de CO2 5.319 kg; Codi LER 17 02 03; Massa de l'element 1.09 kg; Volum 0.001817 m3

**mt36cbj011c** U Brida per baixant circular de PVC, model CO80GAS "JIMTEN", de Ø 80 mm, color sorra RAL 1015, segons UNE-EN 12200-1
Dades tècniques: Cost energètic 5.685 MJ; Emissió de CO2 0.453 kg; Codi LER 17 04 05; Massa de l'element 0.13 kg; Volum 0.000062 m3
Residus:
- embalatge: re170203 Plàstic. (component de residu); rendiment 0.025 kg; Codi LER 17 02 03; Massa de l'element 1 kg; Volum 0.001667 m3

**mt11var009** l Líquid netejador per enganxat mitjançant adhesiu de tubs i accessoris de PVC
Dades tècniques: Cost energètic 3.819 MJ; Emissió de CO2 0.202 kg; Codi LER 20 01 30; Massa de l'element 1 kg; Volum 0.001 m3
Residus:
- embalatge: re170203 Plàstic; rendiment 0.032 kg
