# Col·lector suspès per a sistema de drenatge sifònic de coberta, sistema Akasison "JIMTEN"

- Propietat de l'arxiu: CYPE Ingenieros S.A.
- Format: FIEBDC-3/2016
- Programa: Generador de precios de la construcción. CYPE Ingenieros, S.A.
- Data: 03/05/2024
- Divisa: EUR
- Costos indirectes: 3 %
- IVA: 21 %

## I Instal·lacions

### IS Evacuació d'aigües

#### ISS Col·lectors suspesos

**ISS020** m Col·lector suspès per a sistema de drenatge sifònic de coberta, sistema Akasison "JIMTEN".
Col·lector suspès per a sistema de drenatge sifònic de coberta, format per canonada templada mitjançant tractament tèrmic addicional, de polietilè d'alta densitat (PEAD/HDPE), de 200 mm de diàmetre exterior i 7,7 mm de gruix, sistema Akasison "JIMTEN", amb suspensió a la coberta metàl·lica cada 1,5 m mitjançant riells amb varilles de penajment amb suports de suspensió en el seu extrem inferior, connectors d'unió entre riells, brides per al tub fixades als riells cada 2 m i maneguets electrosoldables per a la realització de punts fixos cada 5 m, amb colzes a 45° per a connexió amb la baixant.
Inclou: Replanteig del recorregut del col·lector i de la situació dels elements de subjecció. Presentació en sec dels tubs. Fixació de les brides. Muntatge, connexionat i comprovació del seu correcte funcionament. Realització de proves de servei.
Criteri d'amidament de projecte: Longitud mesurada en projecció horitzontal, segons documentació gràfica de Projecte.
Criteri de mesura d'obra: Es mesurarà en projecció horitzontal, la longitud realment executada segons especificacions de Projecte.

| Codi | Ut | Descripció | Rendiment | Preu | Import |
|---|---|---|---|---|---|
| mt11aka200 | U | Barnilla enroscada. (material) | 0.667 | 0.6 | 0.400 |
| mt11aka060 | U | Suport per a suspensió de riell de 30x30 mm, d'acer galvanitzat, sistema Akasison "JIMTEN". (material) | 0.667 | 5 | 3.335 |
| mt11aka070 | U | Riell de 5000x30x30 mm, d'acer galvanitzat, sistema Akasison "JIMTEN". (material) | 0.2 | 13 | 2.600 |
| mt11aka110 | U | Connector de abraçadores de riell, d'acer galvanitzat, sistema Akasison "JIMTEN", per la realització de punts fixes sota coberta metàl·lica. (material) | 0.2 | 11.41 | 2.282 |
| mt11aka090j | U | Abraçadora per a canonada de 200 mm de diàmetre, d'acer galvanitzat, sistema Akasison "JIMTEN", per a subjecció a riell. (material) | 0.5 | 37.01 | 18.505 |
| mt11aka040kf | m | Canonada templada mitjançant tractament tèrmic addicional, de polietilè d'alta densitat (PEAD/HDPE), de 200 mm de diàmetre exterior i 7,7 mm de gruix, sistema Akasison "JIMTEN", en trams de 5 m de longitud. (material) | 1.05 | 45 | 47.250 |
| mt11aka100j | U | Maneguet electrosoldable de polietilè d'alta densitat (PEAD/HDPE), de 200 mm de diàmetre interior, sistema Akasison "JIMTEN". (material) | 0.2 | 142.2 | 28.440 |
| mt11aka150j | U | Colze 45° de polietilè d'alta densitat (PEAD/HDPE), de 200 mm de diàmetre exterior i 6,2 mm de gruix, sistema Akasison "JIMTEN". (material) | 0.1 | 96.62 | 9.662 |
| mo008 | h | Oficial 1ª lampista. (mà d'obra) | 0.475 | 29.34 | 13.937 |
| mo107 | h | Ajudant lampista. (mà d'obra) | 0.237 | 25.25 | 5.984 |
| % | % | Costos directes complementaris | 2 % | 132.395 | 2.648 |
|  |  | Costos directes |  |  | 135.043 |

Residus:
- col·locació: mt11aka070 Riell de 5000x30x30 mm, d'acer galvanitzat, sistema Akasison "JIMTEN"; factor de residu 0.0053
- col·locació: mt11aka090j Abraçadora per a canonada de 200 mm de diàmetre, d'acer galvanitzat, sistema Akasison "JIMTEN", per a subjecció a riell; factor de residu 0.0053
- col·locació: mt11aka040kf; factor de residu 0.0216899
- col·locació: mt11aka100j; factor de residu 0.0165022
- col·locació: mt11aka150j; factor de residu 0.0165

## Recursos

**mt11aka070** U Riell de 5000x30x30 mm, d'acer galvanitzat, sistema Akasison "JIMTEN"
Dades tècniques: Cost energètic 52.820 MJ; Emissió de CO2 5.184 kg; Codi LER 17 04 05; Massa de l'element 1.95 kg; Volum 0.000929 m3
Residus:
- embalatge: re170203 Plàstic. (component de residu); rendiment 0.04 kg; Codi LER 17 02 03; Massa de l'element 1 kg; Volum 0.001667 m3

**mt11aka090j** U Abraçadora per a canonada de 200 mm de diàmetre, d'acer galvanitzat, sistema Akasison "JIMTEN", per a subjecció a riell
Dades tècniques: Cost energètic 9.397 MJ; Emissió de CO2 0.756 kg; Codi LER 17 04 05; Massa de l'element 0.22 kg; Volum 0.000105 m3
Residus:
- embalatge: re170203 Plàstic; rendiment 0.04 kg

**mt11aka040kf** m Canonada templada mitjançant tractament tèrmic addicional
Dades tècniques: Cost energètic 449.523 MJ; Emissió de CO2 22.318 kg; Codi LER 17 02 03; Massa de l'element 4.64 kg; Volum 0.007733 m3

**mt11aka100j** U Maneguet electrosoldable de polietilè d'alta densitat (PEAD/HDPE)
Dades tècniques: Cost energètic 19.461 MJ; Emissió de CO2 1.001 kg; Codi LER 17 02 03; Massa de l'element 0.20064 kg; Volum 0.000334 m3
Residus:
- embalatge: re150101 Envasos de paper i cartró. (component de residu); rendiment 0.042 kg; Codi LER 15 01 01; Massa de l'element 1 kg; Volum 0.001333 m3

**mt11aka150j** U Colze 45° de polietilè d'alta densitat (PEAD/HDPE)
Dades tècniques: Cost energètic 117.829 MJ; Emissió de CO2 5.885 kg; Codi LER 17 02 03; Massa de l'element 1.216 kg; Volum 0.002027 m3
Residus:
- embalatge: re150101 Envasos de paper i cartró; rendiment 0.042 kg
