# Baixant en l'interior de l'edifici per a aigües residuals i pluvials

- Propietat de l'arxiu: CYPE INGENIEROS, S.A.
- Format: FIEBDC-3/2002
- Divisa: EUR
- Costos indirectes: 3.00 %
- IVA: 21.00 %

## I Instal·lacions

### IS Evacuació d'aigües

#### ISB Baixants

**ISB010** m Baixant en l'interior de l'edifici per a aigües residuals i pluvials.
Baixant interior insonoritzada i amb resistència al foc de la xarxa d'evacuació d'aigües residuals, formada per tub de ferro colat gris, de 100 mm de diàmetre i 3,5 mm de gruix; unió amb maneguet metàl·lic amb junta elàstica de cautxú. Inclús, material auxiliar para muntatge i subjecció a l'obra, accessoris i peces especials.
Inclou: Replanteig del recorregut del baixant i de la situació dels elements de subjecció. Presentació en sec dels tubs. Fixació del material auxiliar per a muntatge i subjecció a l'obra. Muntatge, connexionat i comprovació del seu correcte funcionament. Realització de proves de servei.
Criteri d'amidament de projecte: Longitud mesurada segons documentació gràfica de Projecte.
Criteri de mesura d'obra: Es mesurarà la longitud realment executada segons especificacions de Projecte.

| Codi | Ut | Descripció | Rendiment | Preu | Import |
|---|---|---|---|---|---|
| mt36tfg400d | U | Material auxiliar per a muntatge i subjecció a l'obra de les canonades de foneria gris, de 100 mm de diàmetre. (material) | 1.000 | 12.55 | 12.55 |
| mt36tfg010di | m | Tub de foneria gris, de 100 mm de diàmetre i 3,5 mm de gruix, segons UNE-EN 877, amb el preu incrementat el 40% en concepte d'accessoris i peces especials. (material) | 1.000 | 117.12 | 117.12 |
| op00ato010 |  | Tornavís. | 1.000 | 0.00 | 0.00 |
| op00mar010 |  | Martell. | 1.000 | 0.00 | 0.00 |
| op00tal010 |  | Trepant. | 1.000 | 0.00 | 0.00 |
| mo008 | h | Oficial 1ª lampista. (mà d'obra) | 0.402 | 29.34 | 11.79 |
| mo107 | h | Ajudant lampista. (mà d'obra) | 0.321 | 25.25 | 8.11 |
| % | % | Costos directes complementaris | 2 % | 149.57 | 2.99 |
|  |  | Costos directes |  |  | 152.56 |
