# Xarxa interior d'evacuació per bany petit

- Propietat de l'arxiu: CYPE INGENIEROS, S.A.
- Format: FIEBDC-3/2002
- Divisa: EUR
- Costos indirectes: 3.00 %
- IVA: 21.00 %

## I Instal·lacions

### IS Evacuació d'aigües

#### ISD Derivacions individuals

**ISD020** U Xarxa interior d'evacuació per bany petit.
Xarxa interior d'evacuació, per bany petit amb dotació per: vàter, lavabo senzill, realitzada amb tub de polipropilè per la xarxa de desguàs que connecten l'evacuació dels aparells amb la caixa sifònica i amb la baixant, amb els diàmetres necessaris per cada punt de servei, i caixa sifònica de PVC, model S-187 "JIMTEN", de 110 mm de diàmetre, amb tapa quadrada amb bonera d'acer inoxidable. Inclús, material auxiliar per a muntatge i subjecció a la obra, accessoris i peces especials.
Inclou: Replanteig. Presentació en sec dels tubs. Fixació del material auxiliar per a muntatge i subjecció a l'obra. Col·locació de la caixa sifònica. Muntatge, connexionat i comprovació del seu correcte funcionament. Realització de proves de servei.
Criteri d'amidament de projecte: Nombre d'unitats previstes, segons documentació gràfica de Projecte.
Criteri de mesura d'obra: Es mesurarà el nombre d'unitats realment executades segons especificacions de Projecte.

| Codi | Ut | Descripció | Rendiment | Preu | Import |
|---|---|---|---|---|---|
| mt36tip010ad | m | Tub de polipropilè, de 40 mm de diàmetre i 1,8 mm de gruix, amb extrem atrompetat i junta elàstica, segons UNE-EN 1451-1, amb el preu incrementat el 15% en concepte d'accessoris i peces especials. (material) | 2.120 | 5.34 | 11.32 |
| mt36tip010ed | m | Tub de polipropilè, de 110 mm de diàmetre i 3,1 mm de gruix, amb extrem atrompetat i junta elàstica, segons UNE-EN 1451-1, amb el preu incrementat el 15% en concepte d'accessoris i peces especials. (material) | 2.125 | 15.00 | 31.88 |
| mt36tie010fd | m | Tub de PVC, sèrie B, de 110 mm de diàmetre i 3,2 mm de gruix, amb extrem atrompetat, segons UNE-EN 1329-1, amb el preu incrementat el 15% en concepte d'accessoris i peces especials. (material) | 0.700 | 6.14 | 4.30 |
| mt36bsj010jd | U | Caixa sifònica de PVC, model S-187 "JIMTEN", de 110 mm de diàmetre, amb cinc entrades de 50 mm de diàmetre i una sortida de 50 mm de diàmetre, amb tapa quadrada amb bonera d'acer inoxidable. (material) | 1.000 | 48.17 | 48.17 |
| mt36bop012a | U | Maneguet de dilatació de polipropilè per prolongació de caixa sifònica, de 40 mm de diàmetre, amb junta elàstica, segons UNE-EN 1451-1. (material) | 4.000 | 2.25 | 9.00 |
| mt36bop012b | U | Maneguet de dilatació de polipropilè per prolongació de caixa sifònica, de 50 mm de diàmetre, amb junta elàstica, segons UNE-EN 1451-1. (material) | 1.000 | 2.34 | 2.34 |
| mt36tip010ba | m | Tub de polipropilè, de 50 mm de diàmetre i 1,8 mm de gruix, amb extrem atrompetat i junta elàstica, segons UNE-EN 1451-1. (material) | 1.000 | 4.83 | 4.83 |
| op00ato010 |  | Tornavís. | 1.000 | 0.00 | 0.00 |
| op00mar010 |  | Martell. | 1.000 | 0.00 | 0.00 |
| op00tal010 |  | Trepant. | 1.000 | 0.00 | 0.00 |
| mo008 | h | Oficial 1ª lampista. (mà d'obra) | 6.204 | 29.34 | 182.03 |
| mo107 | h | Ajudant lampista. (mà d'obra) | 3.102 | 25.25 | 78.33 |
| % | % | Costos directes complementaris | 2 % | 372.20 | 7.44 |
|  |  | Costos directes |  |  | 379.64 |
