# Revestiment exterior de façana ventilada, de lamel·les de fusta termotractada. Sistema "LUNAWOOD"

- Propietat de l'arxiu: CYPE Ingenieros S.A.
- Format: FIEBDC-3/2016
- Programa: Generador de precios de la construcción. CYPE Ingenieros, S.A.
- Data: 14/06/2024
- Divisa: EUR
- Costos indirectes: 3 %
- IVA: 21 %

## F Façanes i particions

### FA Façanes ventilades

#### FAZ Revestiment exterior de lamel·les o llistons de fusta

**FAZ025** m² Revestiment exterior de façana ventilada, de lamel·les de fusta termotractada. Sistema "LUNAWOOD".
Revestiment exterior de façana ventilada, de lamel·les de fusta termotractada Thermowood®, grup botànic coníferes, procedent del Nord i Nord-est d'Europa, amb certificat PEFC, de secció rectangular, amb les vores encadellades, Luna Triple Shadow 32x140 "LUNAWOOD", de 140x32 mm, de fins a 5400 mm de longitud, amb classe d'ús 3.1, segons UNE-EN 335, amb resistència al foc D-s2, d0, segons UNE-EN 13501-1; col·locació en posició horitzontal amb claus d'acer inoxidable, sobre subestructura de suport formada per llistó de 46x46 mm de secció, de fusta de pinastre (Pinus pinaster), tractada en autoclau, amb classe d'ús 4, segons UNE-EN 335, amb una separació de 600 mm, fixades a suport de fusta amb cargols d'acer al carboni. Inclús cinta autoadhesiva, cinta autoadhesiva, de goma butílica.
Criteri de valoració econòmica: El preu no inclou l'aïllament tèrmic.
Inclou: Neteja i preparació de la superfície suport. Replanteig de les juntes de dilatació i draps de treball. Replanteig sobre el parament de les llates d'empostissar. Col·locació i fixació de les llates. Preparació del revestiment. Aplomat, anivellament i alineació del revestiment. Fixació de les lamel·les a les llates. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt07mee203fA | m | Llistó de 46x46 mm de secció, de fusta de pinastre (Pinus pinaster), tractada en autoclau, amb classe d'ús 4, segons UNE-EN 335, acabat raspallat, amb humitat inferior al 20%. (material) | 1.7 | 2.25 | 3.825 |
| mt15pdr080a | m | Cinta autoadhesiva, de goma butílica, de 1 mm d'espessor i 50 mm d'amplada, rang de temperatura de treball de -30 a 80°C, per a aplicar en interiors i exteriors, per al segellat dels orificis formats en el clavat d'elements de fusta, subministrada en rotllos de 15 m de longitud. (material) | 1.7 | 2.2 | 3.740 |
| mt07emr411ad | U | Cargol de 5 mm de diàmetre i 80 mm de longitud, d'acer al carboni, per a ús exterior. (material) | 6 | 0.13 | 0.780 |
| mt22blu010aqb | m² | Lamel·les de fusta termotractada Thermowood®, grup botànic coníferes, procedent del Nord i Nord-est d'Europa, amb certificat PEFC, de secció rectangular, amb les vores encadellades, Luna Triple Shadow 32x140 "LUNAWOOD", de 140x32 mm, de fins a 5400 mm de longitud, amb classe d'ús 3.1, segons UNE-EN 335, amb resistència al foc D-s2, d0, segons UNE-EN 13501-1, tall en taller, per a muntatge en obra, amb claus d'acer inoxidable per a la fixació del revestiment a la subestructura suport; amb el preu incrementat el 5% en concepte de peces especials per a la resolució de punts singulars. (material) | 1.05 | 90.3 | 94.815 |
| mo011 | h | Oficial 1ª muntador. (mà d'obra) | 0.906 | 29.34 | 26.582 |
| mo080 | h | Ajudant muntador. (mà d'obra) | 0.906 | 25.28 | 22.904 |
| % | % | Costos directes complementaris | 2 % | 152.646 | 3.053 |
|  |  | Costos directes |  |  | 155.699 |

Residus:
- col·locació: mt07mee203fA; factor de residu 0.0135375
- col·locació: mt15pdr080a; factor de residu 0.0275
- col·locació: mt07emr411ad Cargol de 5 mm de diàmetre i 80 mm de longitud, d'acer al carboni, per a ús exterior; factor de residu 0.00492537
- col·locació: mt22blu010aqb; factor de residu 0.007

## Recursos

**mt07mee203fA** m Llistó de 46x46 mm de secció
Dades tècniques: Cost energètic 73.795 MJ; Emissió de CO2 -1.169 kg; Codi LER 17 02 01; Massa de l'element 0.88 kg; Volum 0.0008 m3
Residus:
- embalatge: re170203 Plàstic. (component de residu); rendiment 0.002 kg; Codi LER 17 02 03; Massa de l'element 1 kg; Volum 0.001667 m3

**mt15pdr080a** m Cinta autoadhesiva
Dades tècniques: Cost energètic 0.194 MJ; Emissió de CO2 0.010 kg; Codi LER 17 02 03; Massa de l'element 0.002 kg; Volum 0.000003 m3

**mt07emr411ad** U Cargol de 5 mm de diàmetre i 80 mm de longitud, d'acer al carboni, per a ús exterior
Dades tècniques: Cost energètic 0.068 MJ; Emissió de CO2 0.004 kg; Codi LER 17 04 05; Massa de l'element 0.0067 kg; Volum 0.000003 m3
Residus:
- embalatge: re150101 Envasos de paper i cartró. (component de residu); rendiment 0.001 kg; Codi LER 15 01 01; Massa de l'element 1 kg; Volum 0.001333 m3

**mt22blu010aqb** m² Lamel·les de fusta termotractada Thermowood®
Dades tècniques: Cost energètic 1454.869 MJ; Emissió de CO2 -10.780 kg; Codi LER 17 02 01; Massa de l'element 12.48 kg; Volum 0.011345 m3
Residus:
- embalatge: re170203 Plàstic; rendiment 0.042 kg
