# Pintura natural d'origen mineral a la calç sobre parament exterior

- Propietat de l'arxiu: CYPE Ingenieros S.A.
- Format: FIEBDC-3/2016
- Programa: Generador de precios de la construcción. CYPE Ingenieros, S.A.
- Data: 18/05/2024
- Divisa: EUR
- Costos indirectes: 3 %
- IVA: 21 %

## R Revestiments i extradossats

### RF Pintures en paraments exteriors

#### RFA Naturals d'origen mineral a la calç

**RFA040** m² Pintura natural d'origen mineral a la calç sobre parament exterior.
Aplicació manual de dues mans de pintura natural d'origen mineral a la calç Caoval "PINTURAS ISAVAL", color blanc, acabat mat, textura llisa, sense diluir, (rendiment: 0,1 l/m² cada mà); prèvia aplicació d'una mà d'emprimació reguladora de l'absorció Fixenol Fijador Acqua Siloxano "PINTURAS ISAVAL", sobre parament exterior de morter de calç.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs030c | l | Emprimació reguladora de l'absorció a base de copolímers acrílics i siloxans a emulsió aquosa Fixenol Fijador Acqua Siloxano "PINTURAS ISAVAL", per a aplicar amb brotxa, corró o pistola. (material) | 0.05 | 12.46 | 0.623 |
| mt27pcs010o | l | Pintura natural d'origen mineral a la calç per a interior i exterior, Caoval "PINTURAS ISAVAL", a base de calç aèria tipus CL 90-S, segons UNE-EN 459-1 i pigments naturals, color blanc, acabat mat, textura llisa, amb un contingut de substàncies orgàniques volàtils (VOC) < 5 g/l; per a aplicar amb brotxa, corró o pistola, segons UNE-EN 1504-2. (material) | 0.2 | 8.18 | 1.636 |
| mo038 | h | Oficial 1ª pintor. (mà d'obra) | 0.186 | 28.42 | 5.286 |
| mo076 | h | Ajudant pintor. (mà d'obra) | 0.186 | 25.28 | 4.702 |
| % | % | Costos directes complementaris | 2 % | 12.247 | 0.245 |
|  |  | Costos directes |  |  | 12.492 |

Residus:
- col·locació: mt27pfs030c; factor de residu 0.03
- col·locació: mt27pcs010o; factor de residu 0.042

## Recursos

**mt27pfs030c** l Emprimació reguladora de l'absorció a base de copolímers acrílics i siloxans a emulsió aquosa Fixenol Fijador Acqua
Dades tècniques: Cost energètic 79.628 MJ; Emissió de CO2 3.033 kg; Codi LER 17 09 04; Massa de l'element 1.05 kg; Volum 0.0007 m3
Residus:
- embalatge: re150104 Envasos metàl·lics. (component de residu); rendiment 0.064 kg; Codi LER 15 01 04; Massa de l'element 1 kg; Volum 0.001667 m3

**mt27pcs010o** l Pintura natural d'origen mineral a la calç per a interior i exterior
Dades tècniques: Cost energètic 7.524 MJ; Emissió de CO2 0.289 kg; Codi LER 17 09 04; Massa de l'element 1.42 kg; Volum 0.000947 m3
Residus:
- embalatge: re170201 Fusta. (component de residu); rendiment 0.005 kg; Codi LER 17 02 01; Massa de l'element 1 kg; Volum 0.000909 m3
