# Marcat i senyalització de pistes esportives, amb pintura plàstica

- Propietat de l'arxiu: CYPE INGENIEROS, S.A.
- Format: FIEBDC-3/2002
- Divisa: EUR
- Costos indirectes: 3.00 %
- IVA: 21.00 %

## U Urbanització interior de la parcel·la

### UD Pistes esportives

#### UDV Revestiments

**UDV040** m Marcat i senyalització de pistes esportives, amb pintura plàstica.
Aplicació manual de dues mans de pintura plàstica Suelos Deportivos "PINTURAS ISAVAL", antilliscant, color blanc, acabat setinat, textura llisa, la primera mà diluïda amb un 20% d'aigua i la següent diluïda amb un 5% d'aigua o sense diluir; per a marcat i senyalització de pista de frontó, amb línies de 5 cm d'amplada, segons normes federatives.
Inclou: Preparació de la superfície. Execució del marcat.
Criteri d'amidament de projecte: Longitud mesurada segons documentació gràfica de Projecte.
Criteri de mesura d'obra: Es mesurarà la longitud realment executada segons especificacions de Projecte.

| Codi | Ut | Descripció | Rendiment | Preu | Import |
|---|---|---|---|---|---|
| mt27pii060I | l | Pintura plàstica, Suelos Deportivos "PINTURAS ISAVAL", a base de resines acríliques, color blanc, acabat setinat, textura llisa, antilliscant; per a aplicar amb brotxa, corró o pistola. (material) | 0.010 | 12.41 | 0.12 |
| mt27wav020b | m | Cinta adhesiva de pintor, de 50 mm d'amplada. (material) | 2.000 | 0.20 | 0.40 |
| mo038 | h | Oficial 1ª pintor. (mà d'obra) | 0.077 | 28.42 | 2.19 |
| mo076 | h | Ajudant pintor. (mà d'obra) | 0.077 | 25.28 | 1.95 |
| % | % | Costos directes complementaris | 2 % | 4.66 | 0.09 |
|  |  | Costos directes |  |  | 4.75 |
