# Enrajolat de cairons de formigó

- Propietat de l'arxiu: CYPE INGENIEROS, S.A.
- Format: FIEBDC-3/2002
- Divisa: EUR
- Costos indirectes: 3.00 %
- IVA: 21.00 %

## M Ferms i paviments urbans

### MP Paviments urbans

#### MPH De rajoles i llosetes de formigó

**MPH010** m² Enrajolat de cairons de formigó.
Subministrament i col·locació de paviment per a ús públic en zona de rampa de garatge, de rajoles de formigó per a ús exterior, acabada en punta de diamant, classe resistent a flexió T, classe resistent segons la càrrega de ruptura 3, classe de desgast per abrasió G, format nominal 30x30x3,2 cm, color gris, segons UNE-EN 1339, col·locades a l'estès sobre capa de sorra-ciment de 3 cm de gruix, sense additius, amb 250 kg/m³ de ciment Pòrtland amb calcària CEM II/B-L 32,5 R i sorra de cantera granítica, deixant entre elles una junta de separació de entre 1,5 i 3 mm. Inclús, juntes estructurals i de dilatació, talls a realitzar per ajustar-les als cantells del confinament o a les intrusions existents en el paviment i reblert de juntes amb beurada de ciment 1/2 CEM II/B-P 32,5 R, acolorida amb la mateixa tonalitat de les peces.
Criteri de valoració econòmica: El preu no inclou la base de recolzament.
Inclou: Replanteig de mestres i nivells. Estesa de la capa de sorra-ciment. Espolsada amb ciment de la superfície. Col·locació a l'estesa de les peces. Formació de juntes i trobades. Neteja del paviment i les juntes. Preparació i estesa de la beurada líquida per a reblert de junts. Neteja final amb aigua, sense eliminar el material de rejuntat.
Criteri d'amidament de projecte: Superfície mesurada en projecció horitzontal, segons documentació gràfica de Projecte, deduint els buits de superfície major de 1,5 m². No s'han tingut en compte les escapçadures com factor d'influència per incrementar l'amidament, cada vegada que en la descomposició s'ha considerat el tant per cent de ruptures general.
Criteri de mesura d'obra: Es mesurarà, en projecció horitzontal, la superfície realment executada segons especificacions de Projecte, deduint els buits de superfície major de 1,5 m².

| Codi | Ut | Descripció | Rendiment | Preu | Import |
|---|---|---|---|---|---|
| mt09mcr300b | m³ | Sorra-ciment, sense additius, amb 250 kg/m³ de ciment Pòrtland CEM II/B-L 32,5 R i sorra de pedrera granítica, confeccionat en obra. (material) | 0.032 | 61.35 | 1.96 |
| mt08cem011a | kg | Ciment Pòrtland CEM II/B-L 32,5 R, color gris, en sacs, segons UNE-EN 197-1. (material) | 1.000 | 0.10 | 0.10 |
| mt18bhi010Pe | m² | Rajola de formigó per a ús exterior, acabada en punta de diamant, classe resistent a flexió T, classe resistent segons la càrrega de ruptura 3, classe de desgast per abrasió G, format nominal 30x30x3,2 cm, color gris, segons UNE-EN 1339. (material) | 1.050 | 6.39 | 6.71 |
| mt09lec020a | m³ | Beurada de ciment CEM II/B-P 32,5 N 1/2. (material) | 0.001 | 133.53 | 0.13 |
| op00sie030 |  | Serra de disc de diamant, per a taula de treball, de tall humit. | 1.000 | 0.00 | 0.00 |
| mo041 | h | Oficial 1ª construcció d'obra civil. (mà d'obra) | 0.593 | 28.42 | 16.85 |
| mo087 | h | Ajudant construcció d'obra civil. (mà d'obra) | 0.330 | 25.28 | 8.34 |
| mo023 | h | Oficial 1ª enrajolador. (mà d'obra) | 0.593 | 28.42 | 16.85 |
| mo061 | h | Ajudant enrajolador. (mà d'obra) | 0.330 | 25.28 | 8.34 |
| % | % | Costos directes complementaris | 2 % | 59.28 | 1.19 |
|  |  | Costos directes |  |  | 60.47 |
