# Mur de maçoneria

- Propietat de l'arxiu: CYPE Ingenieros S.A.
- Format: FIEBDC-3/2016
- Programa: Generador de precios de la construcción. CYPE Ingenieros, S.A.
- Data: 30/05/2024
- Divisa: EUR
- Costos indirectes: 3 %
- IVA: 21 %

## E Estructures

### EC Pedreria

#### ECM Murs

**ECM010** m³ Mur de maçoneria.
Mur de càrrega de maçoneria ordinària a una cara vista, amb pedres de maçoneria irregulars en bast, de pedra granítica, amb les seves cares sense obrar, col·locats en sec, en murs d'espessor variable, fins a 50 cm.
Inclou: Replanteig del mur. Col·locació i aplomat de mires de referència. Estesa de fils entre mires. Neteja i humectació del llit de la primera filada. Col·locació de les maçoneries i encunyat dels mateixos amb reble. Tempteig amb regla i plomada, rectificant la seva posició mitjançant copejament. Col·locació de perpanys de tras en tras i enrasament del mur. Neteja del parament.
Criteri d'amidament de projecte: Volum mesurat segons documentació gràfica de Projecte, deduint tots els buits, sigui com sigui la seva superfície, al no considerar l'execució de llindars, brancals, escopidors, cavallons ni cornises.
Criteri de mesura d'obra: Es mesurarà el volum realment executat segons especificacions de Projecte, deduint tots els buits, sigui com sigui la seva superfície, ja que no inclou l'execució de llindes, brancals, escopidors, cavallons ni cornises.

| Codi | Ut | Descripció | Rendiment | Preu | Import |
|---|---|---|---|---|---|
| mt06maa010c | m³ | Pedra granítica ordinària per a maçoneria, formada per pedres de maçoneria de diverses dimensions sense cap talla prèvia, arreglats solament amb martell. (material) | 1.3 | 53.8 | 69.940 |
| mo022 | h | Oficial 1ª col·locador de pedra natural. (mà d'obra) | 4.196 | 28.42 | 119.250 |
| mo060 | h | Ajudant col·locador de pedra natural. (mà d'obra) | 4.196 | 25.28 | 106.075 |
| % | % | Costos directes complementaris | 2 % | 295.265 | 5.905 |
|  |  | Costos directes |  |  | 301.170 |

Residus:
- col·locació: mt06maa010c; factor de residu 0.0148813

## Recursos

**mt06maa010c** m³ Pedra granítica ordinària per a maçoneria
Dades tècniques: Cost energètic 5772.000 MJ; Emissió de CO2 208.000 kg; Codi LER 01 04 13; Massa de l'element 2600 kg; Volum 1.733333 m3
