# Envà de plaques de ciment, d'alta resistència a la humitat. Sistema Placo Hydro Premium "PLACO"

- Propietat de l'arxiu: CYPE Ingenieros S.A.
- Format: FIEBDC-3/2016
- Programa: Generador de precios de la construcción. CYPE Ingenieros, S.A.
- Data: 18/05/2024
- Divisa: EUR
- Costos indirectes: 3 %
- IVA: 21 %

## F Façanes i particions

### FB Envà d'entramat autoportant

#### FBC De plaques de ciment

**FBC020** m² Envà de plaques de ciment, d'alta resistència a la humitat. Sistema Placo Hydro Premium "PLACO".
Envà senzill Placo Hydro Premium "PLACO" (12,5 + 70 + 12,5)/400 (70), d'alta resistència a la humitat, de 95 mm de gruix total, format per una estructura simple autoportant de perfils metàl·lics d'acer galvanitzat formada per canals R 70 "PLACO" i muntants M 70 "PLACO", amb una separació entre muntants de 400 mm i una disposició normal "N", a la què es cargola una placa de ciment Aquaroc 13 "PLACO", de 12,5x1200x900 mm en una cara i una altra placa Aquaroc 13 "PLACO", de 12,5x1200x900 mm en l'altra cara. Inclús banda acústica; fixacions per a l'ancoratge de canals i muntants metàl·lics; cargols per a la fixació de les plaques; tractament de junts amb adhesiu.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plj020a | m | Banda estanca autoadhesiva, Banda 45 "PLACO", d'escuma de polietilè de cel·les tancades, de 3 mm d'espessor i 45 mm d'amplada, per a l'estanquitat de la base i l'aïllament acústic del perímetre en envans i extradossats de plaques. (material) | 0.45 | 0.47 | 0.212 |
| mt12plp070d | m | Canal de perfil d'acer galvanitzat, R 70 "PLACO", fabricat mitjançant laminació en fred, de 3000 mm de longitud, 70x30 mm de secció i 0,55 mm de gruix, segons UNE-EN 14195. (material) | 0.9 | 2.22 | 1.998 |
| mt12plp060d | m | Muntant de perfil d'acer galvanitzat, M 70 "PLACO", fabricat mitjançant laminació en fred, de 3000 mm de longitud, 68,5x41 mm de secció i 0,6 mm de gruix, segons UNE-EN 14195. (material) | 3 | 2.71 | 8.130 |
| mt12plq010a | m² | Placa de ciment d'alt rendiment, Aquaroc 13 "PLACO", de 12,5x1200x900 mm. (material) | 2.1 | 29.25 | 61.425 |
| mt12plt025b | U | Cargol autoperforant THTPF 25 "PLACO", amb cap de trompeta, de 25 mm de longitud. (material) | 30 | 0.05 | 1.500 |
| mt12plt030b | U | Cargol autoperforant rosca-xapa, TRPF 13 "PLACO", de 13 mm de longitud. (material) | 4 | 0.02 | 0.080 |
| mt12plq030a | U | Cartutx de 310 cm³ d'adhesiu d'alta resistència, Aquaroc "PLACO", per a tractament de junts. (material) | 0.5 | 14.61 | 7.305 |
| mo053 | h | Oficial 1ª muntador de prefabricats interiors. (mà d'obra) | 0.348 | 29.34 | 10.210 |
| mo100 | h | Ajudant muntador de prefabricats interiors. (mà d'obra) | 0.348 | 25.28 | 8.797 |
| % | % | Costos directes complementaris | 2 % | 99.657 | 1.993 |
|  |  | Costos directes |  |  | 101.650 |

Residus:
- col·locació: mt12plj020a; factor de residu 0.06
- col·locació: mt12plp070d; factor de residu 0.0151474
- col·locació: mt12plp060d; factor de residu 0.0132013
- col·locació: mt12plq010a Placa de ciment d'alt rendiment, Aquaroc 13 "PLACO", de 12,5x1200x900 mm; factor de residu 0.0248
- col·locació: mt12plt025b Cargol autoperforant THTPF 25 "PLACO", amb cap de trompeta, de 25 mm de longitud; factor de residu 0.00533333
- col·locació: mt12plt030b Cargol autoperforant rosca-xapa, TRPF 13 "PLACO", de 13 mm de longitud; factor de residu 0.005
- col·locació: mt12plq030a Cartutx de 310 cm³ d'adhesiu d'alta resistència, Aquaroc "PLACO", per a tractament de junts; factor de residu 0.03

## Recursos

**mt12plj020a** m Banda estanca autoadhesiva
Dades tècniques: Cost energètic 1.399 MJ; Emissió de CO2 0.051 kg; Codi LER 17 06 04; Massa de l'element 0.0095 kg; Volum 0.000016 m3
Residus:
- embalatge: re170203 Plàstic. (component de residu); rendiment 0.001 kg; Codi LER 17 02 03; Massa de l'element 1 kg; Volum 0.001667 m3

**mt12plp070d** m Canal de perfil d'acer galvanitzat
Dades tècniques: Cost energètic 76.134 MJ; Emissió de CO2 2.336 kg; Codi LER 17 04 05; Massa de l'element 0.57 kg; Volum 0.000271 m3
Residus:
- embalatge: re170203 Plàstic; rendiment 0.006 kg

**mt12plp060d** m Muntant de perfil d'acer galvanitzat
Dades tècniques: Cost energètic 101.366 MJ; Emissió de CO2 3.108 kg; Codi LER 17 04 05; Massa de l'element 0.76 kg; Volum 0.000362 m3
Residus:
- embalatge: re170203 Plàstic; rendiment 0.006 kg

**mt12plq010a** m² Placa de ciment d'alt rendiment, Aquaroc 13 "PLACO", de 12,5x1200x900 mm
Dades tècniques: Cost energètic 0.793 MJ; Emissió de CO2 2.044 kg; Codi LER 17 01 01; Massa de l'element 13.5 kg; Volum 0.009 m3
Residus:
- embalatge: re170203 Plàstic; rendiment 0.004 kg

**mt12plt025b** U Cargol autoperforant THTPF 25 "PLACO", amb cap de trompeta, de 25 mm de longitud
Dades tècniques: Cost energètic 0.015 MJ; Emissió de CO2 0.002 kg; Codi LER 17 04 05; Massa de l'element 0.0015 kg
Residus:
- embalatge: re150101 Envasos de paper i cartró. (component de residu); rendiment 0.001 kg; Codi LER 15 01 01; Massa de l'element 1 kg; Volum 0.001333 m3

**mt12plt030b** U Cargol autoperforant rosca-xapa, TRPF 13 "PLACO", de 13 mm de longitud
Dades tècniques: Cost energètic 0.010 MJ; Emissió de CO2 0.001 kg; Codi LER 17 04 05; Massa de l'element 0.001 kg
Residus:
- embalatge: re150101 Envasos de paper i cartró; rendiment 0.001 kg

**mt12plq030a** U Cartutx de 310 cm³ d'adhesiu d'alta resistència, Aquaroc "PLACO", per a tractament de junts
Dades tècniques: Cost energètic 22.548 MJ; Emissió de CO2 1.116 kg; Codi LER 17 09 04; Massa de l'element 0.022 kg; Volum 0.000015 m3
Residus:
- embalatge: re170203 Plàstic; rendiment 0.2 kg
