# Barana de buit, de fusta

- Propietat de l'arxiu: CYPE Ingenieros S.A.
- Format: FIEBDC-3/2016
- Programa: Generador de precios de la construcción. CYPE Ingenieros, S.A.
- Data: 04/06/2024
- Divisa: EUR
- Costos indirectes: 3 %
- IVA: 21 %

## F Façanes i particions

### FD Defenses

#### FDD Baranes i passamans

**FDD270** m Barana de buit, de fusta.
Barana de fusta de pi país envernissada, de 90 cm d'altura, amb passamans superior i sòcol inferior de 65x70 mm de diàmetre, balustres tornejats de 5 cm emboetats cada 12 cm, per a buit poligonal de forjat. Inclús platines per a fixació mitjançant cargolat en element de formigó amb cargols d'acer. Elaborada en taller i muntada en obra.
Inclou: Replanteig dels punts de fixació. Aplomat i anivellació. Resolució de les unions entre trams. Resolució de les unions al parament.
Criteri d'amidament de projecte: Longitud mesurada a eixos en veritable magnitud, segons documentació gràfica de Projecte.
Criteri de mesura d'obra: Es mesurarà en veritable magnitud, a eixos, la longitud realment executada segons especificacions de Projecte.

| Codi | Ut | Descripció | Rendiment | Preu | Import |
|---|---|---|---|---|---|
| mt26aaa035a | U | Ancoratge mecànic tipus cargol de cap aixamfranat amb estrella interior de sis puntes per a clau Torx, d'acer galvanitzat. (material) | 2 | 1.25 | 2.500 |
| mt22dbe010aj | m | Barana de fusta de pi país envernissada, de 90 cm d'altura amb passamans superior i sòcol inferior de 65x70 mm de diàmetre, balustres tornejats de 5 cm emboetats cada 12 cm, per a buit poligonal de forjat. (material) | 1 | 159.84 | 159.840 |
| mo017 | h | Oficial 1ª fuster. (mà d'obra) | 0.875 | 28.92 | 25.305 |
| mo058 | h | Ajudant fuster. (mà d'obra) | 0.635 | 25.48 | 16.180 |
| % | % | Costos directes complementaris | 2 % | 203.825 | 4.077 |
|  |  | Costos directes |  |  | 207.902 |

Residus:
- col·locació: mt26aaa035a; factor de residu 0.0187931
- col·locació: mt22dbe010aj; factor de residu 0.00178761

## Recursos

**mt26aaa035a** U Ancoratge mecànic tipus cargol de cap aixamfranat amb estrella interior de sis puntes per a clau Torx
Dades tècniques: Cost energètic 3.150 MJ; Emissió de CO2 0.194 kg; Codi LER 17 04 05; Massa de l'element 0.029 kg; Volum 0.000014 m3
Residus:
- embalatge: re170203 Plàstic. (component de residu); rendiment 0.025 kg; Codi LER 17 02 03; Massa de l'element 1 kg; Volum 0.001667 m3

**mt22dbe010aj** m Barana de fusta de pi país envernissada
Dades tècniques: Cost energètic 529.822 MJ; Emissió de CO2 12.120 kg; Codi LER 17 02 01; Massa de l'element 13.16 kg; Volum 0.011964 m3
Residus:
- embalatge: re170203 Plàstic; rendiment 0.003 kg
