# Automatització de reg d'enjardinament vertical amb cultiu semihidropònic en geoproductes, sistema Fytotextile "TERAPIA URBANA"

- Propietat de l'arxiu: CYPE Ingenieros S.A.
- Format: FIEBDC-3/2016
- Programa: Generador de precios de la construcción. CYPE Ingenieros, S.A.
- Data: 01/06/2024
- Divisa: EUR
- Costos indirectes: 3 %
- IVA: 21 %

## F Façanes i particions

### FJ Enjardinaments verticals

#### FJG Reg

**FJG021** U Automatització de reg d'enjardinament vertical amb cultiu semihidropònic en geoproductes, sistema Fytotextile "TERAPIA URBANA".
Automatització de reg d'enjardinament vertical amb cultiu semihidropònic en geoproductes, per a exterior, sistema Fytotextile "TERAPIA URBANA", amb una superfície d'entre 70 i 90 m², amb sistema per a nivell de control avançat de 4 sectors de reg, allotjat en local tècnic d'instal·lacions de superfície mínima 4,00 m²; compost dels següents elements: unitat central (SCADA), per a comunicació via GSM entre els dispositius electrònics de control i la unitat principal (PLC), alimentació a 24 Vca, unitat principal (PLC) amb comunicació via GSM amb la unitat central (SCADA), per a un màxim de 16 programadors per unitat, alimentació a 230 V, amb ajustos avançats de funcionament: activació del reg en funció de la humitat o de la temperatura, temps de reg, senyal d'avaria, i sensor de cabal, interruptor d'intensitat nominal 2 A i 24 V de corrent alterna, sensor de temperatura ambient; col·locat en la coronació de l'enjardinament vertical i sensors d'humitat, soterrats en el substrat.
Criteri de valoració econòmica: El preu no inclou la comprovació i el manteniment de les instal·lacions.
Inclou: Instal·lació del software per a control en la unitat central. Instal·lació de la unitat central. Instal·lació de la unitat principal. Instal·lació de la unitat secundària. Connexionat. Prova de funcionament de tot el sistema.
Criteri d'amidament de projecte: Nombre d'unitats previstes, segons documentació gràfica de Projecte.
Criteri de mesura d'obra: Es mesurarà el nombre d'unitats realment executades segons especificacions de Projecte.

| Codi | Ut | Descripció | Rendiment | Preu | Import |
|---|---|---|---|---|---|
| mt48hun810a | U | Unitat central (SCADA), per a comunicació via GSM entre els dispositius electrònics de control i la unitat principal (PLC), alimentació a 24 Vca. (material) | 1 | 685.98 | 685.980 |
| mt48hun800a | U | Unitat principal (PLC) amb comunicació via GSM amb la unitat central (SCADA), per a un màxim de 16 programadors per unitat, alimentació a 230 V, amb ajustos avançats de funcionament: activació del reg en funció de la humitat o de la temperatura, temps de reg, senyal d'avaria; inclús programari per a unitat central (SCADA). (material) | 1 | 1251.74 | 1251.740 |
| mt48hun770a | U | Sensor de cabal, interruptor d'intensitat nominal 2 A i 24 V de corrent alterna. (material) | 1 | 204.75 | 204.750 |
| mt48hun820a | U | Sensor de temperatura ambient; amb cable de connexió. (material) | 1 | 164.46 | 164.460 |
| mt48hun830a | U | Sensor d'humitat; amb cable de connexió. (material) | 4 | 181.34 | 725.360 |
| mo003 | h | Oficial 1ª electricista. (mà d'obra) | 13.044 | 29.34 | 382.711 |
| mo102 | h | Ajudant electricista. (mà d'obra) | 13.044 | 25.25 | 329.361 |
| % | % | Costos directes complementaris | 2 % | 3744.362 | 74.887 |
|  |  | Costos directes |  |  | 3819.249 |
