# Canonada per a combustible líquid

- Propietat de l'arxiu: CYPE Ingenieros S.A.
- Format: FIEBDC-3/2016
- Programa: Generador de precios de la construcción. CYPE Ingenieros, S.A.
- Data: 19/05/2024
- Divisa: EUR
- Costos indirectes: 3 %
- IVA: 21 %

## I Instal·lacions

### IC Calefacció, refrigeració, climatització i A.C.S.

#### ICD Combustible líquid

**ICD100** m Canonada per a combustible líquid.
Canonada per a combustible líquid, col·locada superficialment i fixada al parament, formada per tub d'acer negre, amb soldadura longitudinal per resistència elèctrica, sèrie M, de 2" DN 50 mm de diàmetre i 3,6 mm de gruix. Inclús material auxiliar para muntatge i subjecció a l'obra, accessoris i peces especials col·locats mitjançant soldadura elèctrica, i raspat i neteja d'òxids, mà d'emprimació antioxidant d'almenys 50 micres de gruix. Totalment muntada, connexionada i provada.
Inclou: Replanteig i traçat. Raspat i neteja d'òxids. Aplicació d'emprimació antioxidant. Col·locació i fixació de tubs, accessoris i peces especials. Realització de proves de servei.
Criteri d'amidament de projecte: Longitud mesurada segons documentació gràfica de Projecte.
Criteri de mesura d'obra: Es mesurarà la longitud realment executada segons especificacions de Projecte.

| Codi | Ut | Descripció | Rendiment | Preu | Import |
|---|---|---|---|---|---|
| mt08tan330g | U | Material auxiliar per a muntatge i subjecció a l'obra de les canonades d'acer, de 2" DN 50 mm. (material) | 1 | 1.35 | 1.350 |
| mt08tan010ge | m | Tub d'acer negre, amb soldadura longitudinal per resistència elèctrica, sèrie M, de 2" DN 50 mm de diàmetre i 3,6 mm de gruix, segons UNE-EN 10255, amb el preu incrementat el 20% en concepte d'accessoris i peces especials. (material) | 1 | 13.39 | 13.390 |
| mt27pfi030 | kg | Emprimació antioxidant amb poliuretà. (material) | 0.024 | 9.35 | 0.224 |
| mo004 | h | Oficial 1ª calefactor. (mà d'obra) | 0.492 | 29.34 | 14.435 |
| mo103 | h | Ajudant calefactor. (mà d'obra) | 0.492 | 25.25 | 12.423 |
| % | % | Costos directes complementaris | 2 % | 41.822 | 0.836 |
|  |  | Costos directes |  |  | 42.658 |

Residus:
- col·locació: mt08tan010ge; factor de residu 0.034268
- col·locació: mt27pfi030 Emprimació antioxidant amb poliuretà; factor de residu 0.03

## Recursos

**mt08tan010ge** m Tub d'acer negre
Dades tècniques: Cost energètic 51.238 MJ; Emissió de CO2 2.559 kg; Codi LER 17 04 05; Massa de l'element 5.03 kg; Volum 0.002395 m3
Residus:
- embalatge: re170201 Fusta. (component de residu); rendiment 0.011 kg; Codi LER 17 02 01; Massa de l'element 1 kg; Volum 0.000909 m3
- embalatge: re170203 Plàstic. (component de residu); rendiment 0.003 kg; Codi LER 17 02 03; Massa de l'element 1 kg; Volum 0.001667 m3

**mt27pfi030** kg Emprimació antioxidant amb poliuretà
Dades tècniques: Cost energètic 144.471 MJ; Emissió de CO2 7.014 kg; Codi LER 17 09 04; Massa de l'element 1 kg; Volum 0.000667 m3
Residus:
- embalatge: re170203 Plàstic; rendiment 0.003 kg
