# Línia frigorífica

- Propietat de l'arxiu: CYPE Ingenieros S.A.
- Format: FIEBDC-3/2016
- Programa: Generador de precios de la construcción. CYPE Ingenieros, S.A.
- Data: 25/05/2024
- Divisa: EUR
- Costos indirectes: 3 %
- IVA: 21 %

## I Instal·lacions

### IC Calefacció, refrigeració, climatització i A.C.S.

#### ICN Unitats autònomes de climatització

**ICN010** m Línia frigorífica.
Línia frigorífica doble realitzada amb canonada per a gas mitjançant tub de coure sense soldadura, de 1 3/8" de diàmetre i 1,25 mm de gruix amb camisa aïllant d'escuma elastomèrica, de 36 mm de diàmetre interior i 20 mm de gruix, a força de cautxú sintètic flexible, d'estructura cel·lular tancada i canonada per a líquid mitjançant tub de coure sense soldadura, de 1/4" de diàmetre i 0,8 mm de gruix amb camisa aïllant d'escuma elastomèrica, de 7 mm de diàmetre interior i 10 mm de gruix, a força de cautxú sintètic flexible, d'estructura cel·lular tancada.
Inclou: Replantejament del recorregut de la línia. Encintat dels extrems. Col·locació de l'aïllament. Muntatge i fixació de la línia. Esbocardat. Buidatge per a la seva càrrega.
Criteri d'amidament de projecte: Longitud mesurada segons documentació gràfica de Projecte.
Criteri de mesura d'obra: Es mesurarà la longitud realment executada segons especificacions de Projecte.

| Codi | Ut | Descripció | Rendiment | Preu | Import |
|---|---|---|---|---|---|
| mt42lin030a | m | Tub de coure sense soldadura, de 1/4" de diàmetre i 0,8 mm de gruix, segons UNE-EN 12735-1. (material) | 1 | 3 | 3.000 |
| mt17coe070aa | m | Camisa aïllant d'escuma elastomèrica, de 7 mm de diàmetre interior i 10 mm de gruix, a força de cautxú sintètic flexible, d'estructura cel·lular tancada. (material) | 1.05 | 7.96 | 8.358 |
| mt17coe110 | l | Adhesiu per camisa aïllant elastomèrica. (material) | 0.049 | 19.01 | 0.931 |
| mt42lin030i | m | Tub de coure sense soldadura, de 1 3/8" de diàmetre i 1,25 mm de gruix, segons UNE-EN 12735-1. (material) | 1 | 19.49 | 19.490 |
| mt17coe070ic | m | Camisa aïllant d'escuma elastomèrica, de 36 mm de diàmetre interior i 20 mm de gruix, a força de cautxú sintètic flexible, d'estructura cel·lular tancada. (material) | 1.05 | 16.85 | 17.693 |
| mo005 | h | Oficial 1ª instal·lador de climatització. (mà d'obra) | 0.24 | 29.34 | 7.042 |
| mo104 | h | Ajudant instal·lador de climatització. (mà d'obra) | 0.24 | 25.25 | 6.060 |
| % | % | Costos directes complementaris | 2 % | 62.574 | 1.251 |
|  |  | Costos directes |  |  | 63.825 |

Residus:
- col·locació: mt42lin030a Tub de coure sense soldadura, de 1/4" de diàmetre i 0,8 mm de gruix, segons UNE-EN 12735-1; factor de residu 0.044
- col·locació: mt17coe070aa; factor de residu 0.067071
- col·locació: mt42lin030i Tub de coure sense soldadura, de 1 3/8" de diàmetre i 1,25 mm de gruix, segons UNE-EN 12735-1; factor de residu 0.0312496
- col·locació: mt17coe070ic; factor de residu 0.0634661

## Recursos

**mt42lin030a** m Tub de coure sense soldadura, de 1/4" de diàmetre i 0,8 mm de gruix, segons UNE-EN 12735-1
Dades tècniques: Cost energètic 11.427 MJ; Emissió de CO2 0.220 kg; Codi LER 17 04 01; Massa de l'element 0.31 kg; Volum 0.000207 m3

**mt17coe070aa** m Camisa aïllant d'escuma elastomèrica
Dades tècniques: Cost energètic 9.692 MJ; Emissió de CO2 0.424 kg; Codi LER 17 02 03; Massa de l'element 0.106186 kg; Volum 0.000177 m3
Residus:
- embalatge: re170203 Plàstic. (component de residu); rendiment 0.003 kg; Codi LER 17 02 03; Massa de l'element 1 kg; Volum 0.001667 m3

**mt42lin030i** m Tub de coure sense soldadura, de 1 3/8" de diàmetre i 1,25 mm de gruix, segons UNE-EN 12735-1
Dades tècniques: Cost energètic 51.973 MJ; Emissió de CO2 1.001 kg; Codi LER 17 04 01; Massa de l'element 1.41 kg; Volum 0.00094 m3

**mt17coe070ic** m Camisa aïllant d'escuma elastomèrica
Dades tècniques: Cost energètic 20.414 MJ; Emissió de CO2 0.892 kg; Codi LER 17 02 03; Massa de l'element 0.224624 kg; Volum 0.000374 m3
Residus:
- embalatge: re170203 Plàstic; rendiment 0.005 kg
