# Equip d'aire condicionat amb unitats interiors amb distribució per conducte rectangular, sistema aire-aire multi-split

- Propietat de l'arxiu: CYPE Ingenieros S.A.
- Format: FIEBDC-3/2016
- Programa: Generador de precios de la construcción. CYPE Ingenieros, S.A.
- Data: 04/06/2024
- Divisa: EUR
- Costos indirectes: 3 %
- IVA: 21 %

## I Instal·lacions

### IC Calefacció, refrigeració, climatització i A.C.S.

#### ICN Unitats autònomes de climatització

**ICN041** U Equip d'aire condicionat amb unitats interiors amb distribució per conducte rectangular, sistema aire-aire multi-split.
Equip d'aire condicionat, sistema aire-aire split 2x1, per a gas R-32, bomba de calor, alimentació monofàsica (230V/50Hz), potència frigorífica nominal 10 kW (temperatura de bulb sec de l'aire interior 27°C, temperatura de bulb humit de l'aire interior 19°C, temperatura de bulb sec de l'aire exterior 35°C, temperatura de bulb humit de l'aire exterior 24°C), potència frigorífica mínima/màxima: 2,6/12 kW, consum elèctric nominal en refrigeració 2,77 kW, SEER 5,6 (classe energètica A), potència calorífica nominal 11,2 kW (temperatura de bulb sec de l'aire interior 20°C, temperatura de bulb sec de l'aire exterior 7°C, temperatura de bulb humit de l'aire exterior 6°C), potència calorífica mínima/màxima: 2,4/13 kW, consum elèctric nominal en calefacció 2,67 kW, SCOP 3,84 (classe energètica A), format per dues unitats interiors de sostre amb distribució per conducte rectangular, cabal d'aire a velocitat alta/baixa: 780/582 m³/h, pressió sonora a velocitat alta/mitja/baixa: 45/40/36 dBA, potència sonora a velocitat alta/mitja/baixa: 60/55/51 dBA, pressió d'aire mínima/màxima: 10/50 Pa, dimensions 210x845x645 mm, pes 22 kg, una unitat exterior, amb compressor tipus Twin Rotary, amb tecnologia Inverter, cabal d'aire 6060 m³/h, pressió sonora en refrigeració 49 dBA, pressió sonora en calefacció 50 dBA, potència sonora en refrigeració 66 dBA, potència sonora en calefacció 67 dBA, dimensions 1340x900x320 mm, pes 93 kg, diàmetre de connexió de la canonada de gas 1/2", diàmetre de connexió de la canonada de líquid 1/4", longitud màxima de canonada 75 m, diferència màxima d'altura entre la unitat exterior i la unitat interior 30 m i un kit repartidor. Inclús elements antivibratoris i suports de paret per a recolzament de la unitat exterior i elements per a suspensió del sostre per a les unitats interiors.
Criteri de valoració econòmica: El preu no inclou la canalització ni el cablejat elèctric d'alimentació.
Inclou: Replanteig de les unitats. Col·locació i fixació de la unitat interior. Col·locació i fixació de la unitat exterior. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42tsb802v | U | Equip d'aire condicionat, sistema aire-aire split 2x1, per a gas R-32, bomba de calor, alimentació monofàsica (230V/50Hz), potència frigorífica nominal 10 kW (temperatura de bulb sec de l'aire interior 27°C, temperatura de bulb humit de l'aire interior 19°C, temperatura de bulb sec de l'aire exterior 35°C, temperatura de bulb humit de l'aire exterior 24°C), potència frigorífica mínima/màxima: 2,6/12 kW, consum elèctric nominal en refrigeració 2,77 kW, SEER 5,6 (classe energètica A), potència calorífica nominal 11,2 kW (temperatura de bulb sec de l'aire interior 20°C, temperatura de bulb sec de l'aire exterior 7°C, temperatura de bulb humit de l'aire exterior 6°C), potència calorífica mínima/màxima: 2,4/13 kW, consum elèctric nominal en calefacció 2,67 kW, SCOP 3,84 (classe energètica A), format per dues unitats interiors de sostre amb distribució per conducte rectangular, cabal d'aire a velocitat alta/baixa: 780/582 m³/h, pressió sonora a velocitat alta/mitja/baixa: 45/40/36 dBA, potència sonora a velocitat alta/mitja/baixa: 60/55/51 dBA, pressió d'aire mínima/màxima: 10/50 Pa, dimensions 210x845x645 mm, pes 22 kg, una unitat exterior, amb compressor tipus Twin Rotary, amb tecnologia Inverter, cabal d'aire 6060 m³/h, pressió sonora en refrigeració 49 dBA, pressió sonora en calefacció 50 dBA, potència sonora en refrigeració 66 dBA, potència sonora en calefacció 67 dBA, dimensions 1340x900x320 mm, pes 93 kg, diàmetre de connexió de la canonada de gas 1/2", diàmetre de connexió de la canonada de líquid 1/4", longitud màxima de canonada 75 m, diferència màxima d'altura entre la unitat exterior i la unitat interior 30 m i un kit repartidor. (material) | 1 | 4634 | 4634.000 |
| mt42tsb900 | m | Cable bipolar, de 0,5 mm² de secció (material) | 3 | 0.8 | 2.400 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mt42www085 | U | Kit de suports de paret, format per joc d'esquadres de 50x45 cm i quatre amortidors de cautxú, amb els seus tacs, cargols, rosques i volanderes corresponents. (material) | 1 | 18.9 | 18.900 |
| mt42www090 | U | Kit de suports per a suspensió del sostre, format per quatre varetes roscades d'acer galvanitzat, amb els seus tacs, rosques i volanderes corresponents. (material) | 2 | 22 | 44.000 |
| mo005 | h | Oficial 1ª instal·lador de climatització. (mà d'obra) | 3.597 | 29.34 | 105.536 |
| mo104 | h | Ajudant instal·lador de climatització. (mà d'obra) | 3.597 | 25.25 | 90.824 |
| % | % | Costos directes complementaris | 2 % | 4899.350 | 97.987 |
|  |  | Costos directes |  |  | 4997.337 |

Residus:
- col·locació: mt42tsb900 Cable bipolar, de 0,5 mm² de secció; factor de residu 0.0165111
- col·locació: mt35aia090aa; factor de residu 0.0275

## Recursos

**mt42tsb900** m Cable bipolar, de 0,5 mm² de secció
Dades tècniques: Cost energètic 1.694 MJ; Emissió de CO2 0.087 kg; Codi LER 17 04 11; Massa de l'element 0.045 kg; Volum 0.00003 m3
Residus:
- embalatge: re150101 Envasos de paper i cartró. (component de residu); rendiment 0.065 kg; Codi LER 15 01 01; Massa de l'element 1 kg; Volum 0.001333 m3

**mt35aia090aa** m Tub rígid de PVC
Dades tècniques: Cost energètic 11.626 MJ; Emissió de CO2 0.577 kg; Codi LER 17 02 03; Massa de l'element 0.12 kg; Volum 0.0002 m3
