# Xemeneia individual de paret simple d'acer inoxidable

- Propietat de l'arxiu: CYPE Ingenieros S.A.
- Format: FIEBDC-3/2016
- Programa: Generador de precios de la construcción. CYPE Ingenieros, S.A.
- Data: 01/06/2024
- Divisa: EUR
- Costos indirectes: 3 %
- IVA: 21 %

## I Instal·lacions

### IC Calefacció, refrigeració, climatització i A.C.S.

#### ICO Sistemes d'evacuació dels productes de la combustió

**ICO100** m Xemeneia individual de paret simple d'acer inoxidable.
Xemeneia modular metàl·lica, formada per tub de paret simple d'acer inoxidable AISI 316L amb junt d'estanquitat, de 80 mm de diàmetre interior, temperatura màxima de 200°C, pressió de treball de fins 200 Pa, per evacuació dels productes de la combustió, de l'equip de calefacció. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din066a | U | Material auxiliar per a muntatge i subjecció a l'obra d'els tubs de paret simple d'acer inoxidable AISI 316L amb junt d'estanquitat, de 80 mm de diàmetre interior. (material) | 1 | 2.54 | 2.540 |
| mt20din065aq | m | Tub de paret simple d'acer inoxidable AISI 316L amb junt d'estanquitat, de 80 mm de diàmetre interior, temperatura màxima de 200°C, pressió de treball de fins 200 Pa, segons UNE-EN 1856-1, amb el preu incrementat el 80% en concepte d'accessoris, peces especials i mòduls finals. (material) | 1 | 76.21 | 76.210 |
| mo004 | h | Oficial 1ª calefactor. (mà d'obra) | 0.336 | 29.34 | 9.858 |
| mo103 | h | Ajudant calefactor. (mà d'obra) | 0.336 | 25.25 | 8.484 |
| % | % | Costos directes complementaris | 2 % | 97.092 | 1.942 |
|  |  | Costos directes |  |  | 99.034 |

Residus:
- col·locació: mt20din065aq; factor de residu 0.0250574

## Recursos

**mt20din065aq** m Tub de paret simple d'acer inoxidable AISI 316L amb junt d'estanquitat
Dades tècniques: Cost energètic 149.517 MJ; Emissió de CO2 21.692 kg; Codi LER 17 04 05; Massa de l'element 3.1 kg; Volum 0.001476 m3
Residus:
- embalatge: re170201 Fusta. (component de residu); rendiment 0.012 kg; Codi LER 17 02 01; Massa de l'element 1 kg; Volum 0.000909 m3
- embalatge: re170203 Plàstic. (component de residu); rendiment 0.003 kg; Codi LER 17 02 03; Massa de l'element 1 kg; Volum 0.001667 m3
