# Grup hidràulic solar

- Propietat de l'arxiu: CYPE Ingenieros S.A.
- Format: FIEBDC-3/2016
- Programa: Generador de precios de la construcción. CYPE Ingenieros, S.A.
- Data: 18/05/2024
- Divisa: EUR
- Costos indirectes: 3 %
- IVA: 21 %

## I Instal·lacions

### IC Calefacció, refrigeració, climatització i A.C.S.

#### ICS Sistemes de conducció d'aigua

**ICS051** U Grup hidràulic solar.
Grup hidràulic solar, format per bescanviador de plaques, potència aproximada 10 kW, i bomba de circulació per al circuit secundari, de 290x373,5x216,5 mm.
Inclou: Replanteig. Col·locació. Connexionat. Comprovació del seu correcte funcionament.
Criteri d'amidament de projecte: Nombre d'unitats previstes, segons documentació gràfica de Projecte.
Criteri de mesura d'obra: Es mesurarà el nombre d'unitats realment executades segons especificacions de Projecte.

| Codi | Ut | Descripció | Rendiment | Preu | Import |
|---|---|---|---|---|---|
| mt38csj323a | U | Grup hidràulic solar, format per bescanviador de plaques, potència aproximada 10 kW, i bomba de circulació per al circuit secundari, de 290x373,5x216,5 mm. (material) | 1 | 755.63 | 755.630 |
| mo004 | h | Oficial 1ª calefactor. (mà d'obra) | 0.36 | 29.34 | 10.562 |
| mo103 | h | Ajudant calefactor. (mà d'obra) | 0.36 | 25.25 | 9.090 |
| % | % | Costos directes complementaris | 2 % | 775.282 | 15.506 |
|  |  | Costos directes |  |  | 790.788 |

## Recursos

**mt38csj323a** U Grup hidràulic solar
Dades tècniques: Cost energètic 1.472 MJ; Emissió de CO2 2.317 kg
Residus:
- embalatge: re150101 Envasos de paper i cartró. (component de residu); rendiment 2.726 kg; Codi LER 15 01 01; Massa de l'element 1 kg; Volum 0.001333 m3
