# Línia general d'alimentació

- Propietat de l'arxiu: CYPE Ingenieros S.A.
- Format: FIEBDC-3/2016
- Programa: Generador de precios de la construcción. CYPE Ingenieros, S.A.
- Data: 13/06/2024
- Divisa: EUR
- Costos indirectes: 3 %
- IVA: 21 %

## I Instal·lacions

### IE Elèctriques

#### IEL Línies generals d'alimentació

**IEL010** m Línia general d'alimentació.
Línia general d'alimentació soterrada, que enllaça la caixa general de protecció amb la centralització de comptadors, formada per cables unipolars amb conductors de coure, RZ1-K (AS) Cca-s1b,d1,a1 3x70+2G35 mm², sent la seva tensió assignada de 0,6/1 KV, sota tub protector de polietilè de doble paret, de 160 mm de diàmetre, resistència a compressió major de 250 N, subministrat en rotllo, col·locat sobre llit de sorra de 10 cm d'espessor, degudament compactada i anivellada amb picó vibrant de guiat manual, reblert lateral compactant fins als ronyons i posterior reblert amb la mateixa sorra fins a 10 cm per sobre de la generatriu superior de la canonada, sense incloure l'excavació ni el posterior reblert principal de les rases. Inclús fil guia. Totalment muntada, connexionada i provada.
Inclou: Replanteig i traçat de la rasa. Execució del llit de sorra per a seient del tub. Col·locació del tub en la rasa. Estesa de cables. Connexionat. Execució del reblert envoltant.
Criteri d'amidament de projecte: Longitud mesurada segons documentació gràfica de Projecte.
Criteri de mesura d'obra: Es mesurarà la longitud realment executada segons especificacions de Projecte.

| Codi | Ut | Descripció | Rendiment | Preu | Import |
|---|---|---|---|---|---|
| mt01ara010a | m³ | Sorra amb granulometria de 0 a 5 mm de diàmetre, neta. (material) | 0.106 | 14.3 | 1.516 |
| mt35aia080ah | m | Tub corbable, subministrat en rotllo, de polietilè de doble paret (interior llisa i exterior corrugada), de color taronja, de 160 mm de diàmetre nominal, per a canalització soterrada, resistència a la compressió 250 N, amb grau de protecció IP549 segons UNE 20324, amb fil guia incorporat. Segons UNE-EN 61386-1, UNE-EN 61386-22 i UNE-EN 50086-2-4. (material) | 1 | 8.78 | 8.780 |
| mt35cun010k1 | m | Cable unipolar RZ1-K (AS), sent la seva tensió assignada de 0,6/1 kV, reacció al foc classe Cca-s1b,d1,a1 segons UNE-EN 50575, amb conductor de coure classe 5 (-K) de 70 mm² de secció, amb aïllament de polietilè reticulat (R) i coberta de compost termoplàstic a força de poliolefina lliure de halògens amb baixa emissió de fums i gasos corrosius (Z1). Segons UNE 21123-4. (material) | 3 | 15.43 | 46.290 |
| mt35cun010i1 | m | Cable unipolar RZ1-K (AS), sent la seva tensió assignada de 0,6/1 kV, reacció al foc classe Cca-s1b,d1,a1 segons UNE-EN 50575, amb conductor de coure classe 5 (-K) de 35 mm² de secció, amb aïllament de polietilè reticulat (R) i coberta de compost termoplàstic a força de poliolefina lliure de halògens amb baixa emissió de fums i gasos corrosius (Z1). Segons UNE 21123-4. (material) | 2 | 7.73 | 15.460 |
| mt35www010 | U | Material auxiliar per a instal·lacions elèctriques. (material) | 0.2 | 1.48 | 0.296 |
| mq04dua020b | h | Dúmper de descàrrega frontal de 2 t de càrrega útil. (maquinària) | 0.011 | 10.38 | 0.114 |
| mq02rop020 | h | Picó vibrant de guiat manual, de 80 kg, amb placa de 30x30 cm, tipus piconadora de granota. (maquinària) | 0.08 | 3.92 | 0.314 |
| mq02cia020j | h | Camió cisterna, de 8 m³ de capacitat. (maquinària) | 0.001 | 118.9 | 0.119 |
| mo020 | h | Oficial 1ª construcció. (mà d'obra) | 0.085 | 28.42 | 2.416 |
| mo113 | h | Peó ordinari construcció. (mà d'obra) | 0.085 | 23.81 | 2.024 |
| mo003 | h | Oficial 1ª electricista. (mà d'obra) | 0.158 | 29.34 | 4.636 |
| mo102 | h | Ajudant electricista. (mà d'obra) | 0.132 | 25.25 | 3.333 |
| % | % | Costos directes complementaris | 2 % | 85.298 | 1.706 |
|  |  | Costos directes |  |  | 87.004 |

Residus:
- col·locació: mt01ara010a Sorra amb granulometria de 0 a 5 mm de diàmetre, neta; factor de residu 0.003
- col·locació: mt35aia080ah; factor de residu 0.0271704
- col·locació: mt35cun010k1; factor de residu 0.011
- col·locació: mt35cun010i1; factor de residu 0.011

## Recursos

**mt01ara010a** m³ Sorra amb granulometria de 0 a 5 mm de diàmetre, neta
Dades tècniques: Cost energètic 146.250 MJ; Emissió de CO2 7.800 kg; Codi LER 01 04 09; Massa de l'element 1950 kg; Volum 1.21875 m3

**mt35aia080ah** m Tub corbable, subministrat en rotllo
Dades tècniques: Cost energètic 218.949 MJ; Emissió de CO2 10.871 kg; Codi LER 17 02 03; Massa de l'element 2.26 kg; Volum 0.003767 m3

**mt35cun010k1** m Cable unipolar RZ1-K (AS)
Dades tècniques: Cost energètic 81.931 MJ; Emissió de CO2 4.395 kg; Codi LER 17 04 11; Massa de l'element 0.725 kg; Volum 0.000483 m3
Residus:
- embalatge: re150101 Envasos de paper i cartró. (component de residu); rendiment 0.078 kg; Codi LER 15 01 01; Massa de l'element 1 kg; Volum 0.001333 m3

**mt35cun010i1** m Cable unipolar RZ1-K (AS)
Dades tècniques: Cost energètic 42.963 MJ; Emissió de CO2 2.335 kg; Codi LER 17 04 11; Massa de l'element 0.38 kg; Volum 0.000253 m3
Residus:
- embalatge: re150101 Envasos de paper i cartró; rendiment 0.078 kg
