# Interruptor combinat magnetotèrmic-diferencial, modular, "SCHNEIDER ELECTRIC"

- Propietat de l'arxiu: CYPE Ingenieros S.A.
- Format: FIEBDC-3/2016
- Programa: Generador de precios de la construcción. CYPE Ingenieros, S.A.
- Data: 06/06/2024
- Divisa: EUR
- Costos indirectes: 3 %
- IVA: 21 %

## I Instal·lacions

### IE Elèctriques

#### IEX Aparellatge

**IEX073** U Interruptor combinat magnetotèrmic-diferencial, modular, "SCHNEIDER ELECTRIC".
Interruptor automàtic magnetotèrmic, bipolar (1P+N), intensitat nominal 6 A, poder de tall 4,5 kA, corba B, model iDPN A9N21535 "SCHNEIDER ELECTRIC", de 18x80x76 mm, grau de protecció IP20, muntatge sobre carril DIN (35 mm), amb bloc diferencial instantani, bipolar (1P+N), intensitat nominal 25 A, sensibilitat 30 mA, classe AC, model Vigi iDPN A9N21681. Totalment muntat, connexionat i provat.
Inclou: Muntatge i connexionat de l'element.
Criteri d'amidament de projecte: Nombre d'unitats previstes, segons documentació gràfica de Projecte.
Criteri de mesura d'obra: Es mesurarà el nombre d'unitats realment executades segons especificacions de Projecte.

| Codi | Ut | Descripció | Rendiment | Preu | Import |
|---|---|---|---|---|---|
| mt35ase879a | U | Interruptor automàtic magnetotèrmic, bipolar (1P+N), intensitat nominal 6 A, poder de tall 4,5 kA, corba B, model iDPN A9N21535 "SCHNEIDER ELECTRIC", de 18x80x76 mm, grau de protecció IP20, muntatge sobre carril DIN (35 mm), segons UNE-EN 60898-1. (material) | 1 | 149.75 | 149.750 |
| mt35ase360aa | U | Bloc diferencial instantani, bipolar (1P+N), intensitat nominal 25 A, sensibilitat 30 mA, classe AC, model Vigi iDPN A9N21681 "SCHNEIDER ELECTRIC", de 18x80x76 mm, muntatge sobre carril DIN, segons UNE-EN 61008-1. (material) | 1 | 176.43 | 176.430 |
| mo003 | h | Oficial 1ª electricista. (mà d'obra) | 0.3 | 29.34 | 8.802 |
| % | % | Costos directes complementaris | 2 % | 334.982 | 6.700 |
|  |  | Costos directes |  |  | 341.682 |

## Recursos

**mt35ase879a** U Interruptor automàtic magnetotèrmic
Dades tècniques: Cost energètic 10.822 MJ; Emissió de CO2 0.600 kg
Residus:
- embalatge: re150101 Envasos de paper i cartró. (component de residu); rendiment 0.038 kg; Codi LER 15 01 01; Massa de l'element 1 kg; Volum 0.001333 m3

**mt35ase360aa** U Bloc diferencial instantani
Dades tècniques: Cost energètic 19.745 MJ; Emissió de CO2 1.070 kg
Residus:
- embalatge: re150101 Envasos de paper i cartró; rendiment 0.038 kg
