# Interruptor-seccionador

- Propietat de l'arxiu: CYPE Ingenieros S.A.
- Format: FIEBDC-3/2016
- Programa: Generador de precios de la construcción. CYPE Ingenieros, S.A.
- Data: 17/05/2024
- Divisa: EUR
- Costos indirectes: 3 %
- IVA: 21 %

## I Instal·lacions

### IE Elèctriques

#### IEX Aparellatge

**IEX210** U Interruptor-seccionador.
Interruptor-seccionador amb comandament rotatiu, tetrapolar (4P), intensitat nominal 40 A, amb fusible de 40 A, de 105x123x92 mm. Totalment muntat, connexionat i provat.
Inclou: Muntatge i connexionat de l'element.
Criteri d'amidament de projecte: Nombre d'unitats previstes, segons documentació gràfica de Projecte.
Criteri de mesura d'obra: Es mesurarà el nombre d'unitats realment executades segons especificacions de Projecte.

| Codi | Ut | Descripció | Rendiment | Preu | Import |
|---|---|---|---|---|---|
| mt35amc551cc | U | Interruptor-seccionador amb comandament rotatiu, tetrapolar (4P), intensitat nominal 40 A, amb fusible de 40 A, de 105x123x92 mm, segons UNE-EN 60947-3. (material) | 1 | 82.19 | 82.190 |
| mo003 | h | Oficial 1ª electricista. (mà d'obra) | 0.839 | 29.34 | 24.616 |
| % | % | Costos directes complementaris | 2 % | 106.806 | 2.136 |
|  |  | Costos directes |  |  | 108.942 |

## Recursos

**mt35amc551cc** U Interruptor-seccionador amb comandament rotatiu
Dades tècniques: Cost energètic 112.728 MJ; Emissió de CO2 5.959 kg
Residus:
- embalatge: re150101 Envasos de paper i cartró. (component de residu); rendiment 0.035 kg; Codi LER 15 01 01; Massa de l'element 1 kg; Volum 0.001333 m3
