# Grup de pressió per a edificis

- Propietat de l'arxiu: CYPE Ingenieros S.A.
- Format: FIEBDC-3/2016
- Programa: Generador de precios de la construcción. CYPE Ingenieros, S.A.
- Data: 18/05/2024
- Divisa: EUR
- Costos indirectes: 3 %
- IVA: 21 %

## I Instal·lacions

### IF Fontaneria

#### IFD Dipòsits/grups de pressió

**IFD010** U Grup de pressió per a edificis.
Grup de pressió, format per 3 bombes centrífugues de 5 etapes, horitzontals, execució monobloc, no autoaspirants, amb carcassa, rodets, difusors i totes les peces en contacte amb el mitjà d'impulsió d'acer inoxidable, tancament mecànic independent del sentit de gir, motors amb una potència nominal total de 2,25 kW, 2850 r.p.m. nominals, alimentació trifàsica (400V/50Hz), protecció IP54, aïllament classe F, got d'expansió de membrana de 8 l, vàlvules de tall i antiretorn, pressòstat, manòmetre, sensor de pressió, col·lector d'aspiració i col·lector d'impulsió d'acer inoxidable, bancada, amortidors antivibració, unitat de regulació electrònica amb interruptor principal, interruptor de comandament manual-0-automàtic per bomba, pilots d'indicació de manca d'aigua i funcionament/avaria per bomba, contactes lliures de tensió per a l'indicació general de funcionament i d'errades, relés de tir per a guardamotor i protecció contra funcionament en sec. Inclús tubs entre els distints elements i accessoris. Totalment muntat, connexionat i posat en marxa per l'empresa instal·ladora per a la comprovació del seu correcte funcionament. Sense incloure la instal·lació elèctrica.
Inclou: Replanteig. Fixació del dipòsit. Col·locació i fixació del grup de pressió. Col·locació i fixació de canonades i accessoris. Connexions de la bomba amb el dipòsit. Connexionat. Posada en marxa.
Criteri d'amidament de projecte: Nombre d'unitats previstes, segons documentació gràfica de Projecte.
Criteri de mesura d'obra: Es mesurarà el nombre d'unitats realment executades segons especificacions de Projecte.

| Codi | Ut | Descripció | Rendiment | Preu | Import |
|---|---|---|---|---|---|
| mt37bcw190aiaa | U | Grup de pressió, format per 3 bombes centrífugues de 5 etapes, horitzontals, execució monobloc, no autoaspirants, amb carcassa, rodets, difusors i totes les peces en contacte amb el mitjà d'impulsió d'acer inoxidable, tancament mecànic independent del sentit de gir, motors amb una potència nominal total de 2,25 kW, 2850 r.p.m. nominals, alimentació trifàsica (400V/50Hz), protecció IP54, aïllament classe F, got d'expansió de membrana de 8 l, vàlvules de tall i antiretorn, pressòstat, manòmetre, sensor de pressió, col·lector d'aspiració i col·lector d'impulsió d'acer inoxidable, bancada, amortidors antivibració, unitat de regulació electrònica amb interruptor principal, interruptor de comandament manual-0-automàtic per bomba, pilots d'indicació de manca d'aigua i funcionament/avaria per bomba, contactes lliures de tensió per a l'indicació general de funcionament i d'errades, relés de tir per a guardamotor i protecció contra funcionament en sec. (material) | 1 | 4888.8 | 4888.800 |
| mt37www040b | U | Maneguet antivibració, de goma, amb brides DN 40 mm, per a una pressió màxima de treball de 10 bar. (material) | 1 | 34.65 | 34.650 |
| mt37www010 | U | Material auxiliar per a instal·lacions de lampisteria. (material) | 1 | 1.4 | 1.400 |
| mo008 | h | Oficial 1ª lampista. (mà d'obra) | 5.635 | 29.34 | 165.331 |
| mo107 | h | Ajudant lampista. (mà d'obra) | 2.817 | 25.25 | 71.129 |
| % | % | Costos directes complementaris | 4 % | 5161.310 | 206.452 |
|  |  | Costos directes |  |  | 5367.762 |

## Recursos

**mt37bcw190aiaa** U Grup de pressió
Dades tècniques: Cost energètic 3883.309 MJ; Emissió de CO2 482.871 kg
Residus:
- embalatge: re150101 Envasos de paper i cartró. (component de residu); rendiment 1.683 kg; Codi LER 15 01 01; Massa de l'element 1 kg; Volum 0.001333 m3

**mt37www040b** U Maneguet antivibració, de goma, amb brides DN 40 mm, per a una pressió màxima de treball de 10 bar
Dades tècniques: Cost energètic 218.117 MJ; Emissió de CO2 19.384 kg
Residus:
- embalatge: re150101 Envasos de paper i cartró; rendiment 0.072 kg
