# Canonada de polietilè (PE)

- Propietat de l'arxiu: CYPE Ingenieros S.A.
- Format: FIEBDC-3/2016
- Programa: Generador de precios de la construcción. CYPE Ingenieros, S.A.
- Data: 18/05/2024
- Divisa: EUR
- Costos indirectes: 3 %
- IVA: 21 %

## I Instal·lacions

### IH Canonades per a fluids

#### IHE Canonades de polietilè

**IHE010** m Canonada de polietilè (PE).
Canonada formada per tub de polietilè PE 100, de color negre amb bandes de color blau, de 140 mm de diàmetre exterior i 8,3 mm de gruix, SDR17, PN=10 atm. Instal·lació soterrada. Inclús accessoris i peces especials.
Criteri de valoració econòmica: El preu no inclou l'excavació ni el reblert de la rasa.
Inclou: Replanteig. Col·locació de tubs, accessoris i peces especials. Realització de proves de servei.
Criteri d'amidament de projecte: Longitud mesurada segons documentació gràfica de Projecte.
Criteri de mesura d'obra: Es mesurarà la longitud realment executada segons especificacions de Projecte.

| Codi | Ut | Descripció | Rendiment | Preu | Import |
|---|---|---|---|---|---|
| mt37tpa020bkg | m | Tub de polietilè PE 100, de color negre amb bandes de color blau, de 140 mm de diàmetre exterior i 8,3 mm de gruix, SDR17, PN=10 atm, segons UNE-EN 12201-2, amb el preu incrementat el 30% en concepte d'accessoris i peces especials. (material) | 1 | 26.68 | 26.680 |
| mo008 | h | Oficial 1ª lampista. (mà d'obra) | 0.168 | 29.34 | 4.929 |
| mo107 | h | Ajudant lampista. (mà d'obra) | 0.168 | 25.25 | 4.242 |
| % | % | Costos directes complementaris | 2 % | 35.851 | 0.717 |
|  |  | Costos directes |  |  | 36.568 |

Residus:
- col·locació: mt37tpa020bkg; factor de residu 0.0237137

## Recursos

**mt37tpa020bkg** m Tub de polietilè PE 100
Dades tècniques: Cost energètic 485.700 MJ; Emissió de CO2 16.927 kg; Codi LER 17 02 03; Massa de l'element 3.5 kg; Volum 0.005833 m3
Residus:
- embalatge: re170201 Fusta. (component de residu); rendiment 0.045 kg; Codi LER 17 02 01; Massa de l'element 1 kg; Volum 0.000909 m3
