# Canonada de polietilè reticulat (PE-X), "UPONOR IBERIA"

- Propietat de l'arxiu: CYPE Ingenieros S.A.
- Format: FIEBDC-3/2016
- Programa: Generador de precios de la construcción. CYPE Ingenieros, S.A.
- Data: 26/05/2024
- Divisa: EUR
- Costos indirectes: 3 %
- IVA: 21 %

## I Instal·lacions

### IH Canonades per a fluids

#### IHE Canonades de polietilè

**IHE111** m Canonada de polietilè reticulat (PE-X), "UPONOR IBERIA".
Canonada formada per tub de polietilè reticulat (PE-Xa), sèrie 5, model Aqua Pipe "UPONOR IBERIA", de 75 mm de diàmetre exterior, PN=6 atm i 6,8 mm de gruix, sistema d'unió Quick and Easy, subministrat en rotllos. Instal·lació en superfície. Inclús material auxiliar para muntatge i subjecció a l'obra, accessoris i peces especials.
Inclou: Replanteig. Col·locació i fixació de tubs, accessoris i peces especials. Realització de proves de servei.
Criteri d'amidament de projecte: Longitud mesurada segons documentació gràfica de Projecte.
Criteri de mesura d'obra: Es mesurarà la longitud realment executada segons especificacions de Projecte.

| Codi | Ut | Descripció | Rendiment | Preu | Import |
|---|---|---|---|---|---|
| mt37tpu400p | U | Material auxiliar per a muntatge i subjecció a l'obra de les canonades de polietilè reticulat (PE-Xa), sèrie 5, model Aqua Pipe "UPONOR IBERIA", de 75 mm de diàmetre exterior. (material) | 1 | 2.63 | 2.630 |
| mt37tpu010pg | m | Tub de polietilè reticulat (PE-Xa), sèrie 5, model Aqua Pipe "UPONOR IBERIA", de 75 mm de diàmetre exterior, PN=6 atm i 6,8 mm de gruix, sistema d'unió Quick and Easy, subministrat en rotllos, segons UNE-EN ISO 15875-2, amb el preu incrementat el 30% en concepte d'accessoris i peces especials. (material) | 1 | 68.28 | 68.280 |
| mo008 | h | Oficial 1ª lampista. (mà d'obra) | 0.12 | 29.34 | 3.521 |
| mo107 | h | Ajudant lampista. (mà d'obra) | 0.12 | 25.25 | 3.030 |
| % | % | Costos directes complementaris | 2 % | 77.461 | 1.549 |
|  |  | Costos directes |  |  | 79.010 |

Residus:
- col·locació: mt37tpu010pg; factor de residu 0.0181684

## Recursos

**mt37tpu010pg** m Tub de polietilè reticulat (PE-Xa)
Dades tècniques: Cost energètic 134.082 MJ; Emissió de CO2 6.657 kg; Codi LER 17 02 03; Massa de l'element 1.384 kg; Volum 0.002307 m3
