# Detector de moviment

- Propietat de l'arxiu: CYPE Ingenieros S.A.
- Format: FIEBDC-3/2016
- Programa: Generador de precios de la construcción. CYPE Ingenieros, S.A.
- Data: 25/05/2024
- Divisa: EUR
- Costos indirectes: 3 %
- IVA: 21 %

## I Instal·lacions

### II Il·luminació

#### IIC Sistemes de control i regulació

**IIC020** U Detector de moviment.
Detector de moviment per radiofreqüència per a automatització del sistema d'enllumenat, angle de detecció de 270° amb muntatge en parament vertical i de 360° amb muntatge en sostre, abast frontal de 0,5 a 6 m i lateral de 3 m a 1,7 m d'altura amb muntatge en parament vertical i de 6 m de diàmetre a 2,4 m d'altura amb muntatge en sostre, regulable en temps, en sensibilitat lumínica i en distància de captació, alimentació a 230 V i 50 Hz, poder de ruptura de 6 A a 230 V, amb commutació en pas per zero, recomanada per a làmpades fluorescents i llums LED, càrregues màximes recomanades: 1300 W per a làmpades incandescents, 1300 VA per a làmpades fluorescents, 1300 VA per a làmpades halògenes de baix voltatge, 1300 W per a làmpades halògenes, 1300 VA per a llums de baix consum, 1300 VA per a lluminàries tipus Downlight, 500 VA per a llums LED, temporització regulable de 3 s a 30 min, sensibilitat lumínica regulable de 5 a 2000 lux, temperatura de treball entre 0°C i 50°C, grau de protecció IP20, de 116x78x42 mm. Instal·lació oculta en fals sostre no metàl·lic. Inclús subjeccions.
Inclou: Replanteig. Muntatge, connexionat i comprovació del seu correcte funcionament.
Criteri d'amidament de projecte: Nombre d'unitats previstes, segons documentació gràfica de Projecte.
Criteri de mesura d'obra: Es mesurarà el nombre d'unitats realment executades segons especificacions de Projecte.

| Codi | Ut | Descripció | Rendiment | Preu | Import |
|---|---|---|---|---|---|
| mt34orb021a | U | Detector de moviment per radiofreqüència per a automatització del sistema d'enllumenat, angle de detecció de 270° amb muntatge en parament vertical i de 360° amb muntatge en sostre, abast frontal de 0,5 a 6 m i lateral de 3 m a 1,7 m d'altura amb muntatge en parament vertical i de 6 m de diàmetre a 2,4 m d'altura amb muntatge en sostre, regulable en temps, en sensibilitat lumínica i en distància de captació, alimentació a 230 V i 50 Hz, poder de ruptura de 6 A a 230 V, amb commutació en pas per zero, recomanada per a làmpades fluorescents i llums LED, càrregues màximes recomanades: 1300 W per a làmpades incandescents, 1300 VA per a làmpades fluorescents, 1300 VA per a làmpades halògenes de baix voltatge, 1300 W per a làmpades halògenes, 1300 VA per a llums de baix consum, 1300 VA per a lluminàries tipus Downlight, 500 VA per a llums LED, temporització regulable de 3 s a 30 min, sensibilitat lumínica regulable de 5 a 2000 lux, temperatura de treball entre 0°C i 50°C, muntatge en parament vertical, en sostre (en racó o cantonada) o ocult en fals sostre no metàl·lic, grau de protecció IP20, de 116x78x42 mm. (material) | 1 | 154.62 | 154.620 |
| mo003 | h | Oficial 1ª electricista. (mà d'obra) | 0.24 | 29.34 | 7.042 |
| mo102 | h | Ajudant electricista. (mà d'obra) | 0.24 | 25.25 | 6.060 |
| % | % | Costos directes complementaris | 2 % | 167.722 | 3.354 |
|  |  | Costos directes |  |  | 171.076 |

## Recursos

**mt34orb021a** U Detector de moviment per radiofreqüència per a automatització del sistema d'enllumenat
Dades tècniques: Cost energètic 0.133 MJ; Emissió de CO2 0.210 kg
Residus:
- embalatge: re150101 Envasos de paper i cartró. (component de residu); rendiment 0.247 kg; Codi LER 15 01 01; Massa de l'element 1 kg; Volum 0.001333 m3
