# Vàlvula

- Propietat de l'arxiu: CYPE Ingenieros S.A.
- Format: FIEBDC-3/2016
- Programa: Generador de precios de la construcción. CYPE Ingenieros, S.A.
- Data: 09/06/2024
- Divisa: EUR
- Costos indirectes: 3 %
- IVA: 21 %

## I Instal·lacions

### IO Contra incendis

#### IOB Sistemes de forniment d'aigua

**IOB025** U Vàlvula.
Vàlvula de retenció de doble clapeta i seient de EPDM, unió amb brides, de 2" de diàmetre, PN=16 bar, formada per cos de ferro colat i clapeta, eix i ressort d'acer inoxidable.
Inclou: Muntatge, connexionat i comprovació del seu correcte funcionament.
Criteri d'amidament de projecte: Nombre d'unitats previstes, segons documentació gràfica de Projecte.
Criteri de mesura d'obra: Es mesurarà el nombre d'unitats realment executades segons especificacions de Projecte.

| Codi | Ut | Descripció | Rendiment | Preu | Import |
|---|---|---|---|---|---|
| mt41svc040a | U | Vàlvula de retenció de doble clapeta i seient de EPDM, unió amb brides, de 2" de diàmetre, PN=16 bar, formada per cos de ferro colat i clapeta, eix i ressort d'acer inoxidable. (material) | 1 | 40.79 | 40.790 |
| mo008 | h | Oficial 1ª lampista. (mà d'obra) | 0.192 | 29.34 | 5.633 |
| mo107 | h | Ajudant lampista. (mà d'obra) | 0.192 | 25.25 | 4.848 |
| % | % | Costos directes complementaris | 2 % | 51.271 | 1.025 |
|  |  | Costos directes |  |  | 52.296 |

## Recursos

**mt41svc040a** U Vàlvula de retenció de doble clapeta i seient de EPDM
Dades tècniques: Cost energètic 46.492 MJ; Emissió de CO2 3.738 kg
Residus:
- embalatge: re150101 Envasos de paper i cartró. (component de residu); rendiment 0.072 kg; Codi LER 15 01 01; Massa de l'element 1 kg; Volum 0.001333 m3
