# Segellat de pas de cables de mitjanes dimensions, amb morter de ciment

- Propietat de l'arxiu: CYPE Ingenieros S.A.
- Format: FIEBDC-3/2016
- Programa: Generador de precios de la construcción. CYPE Ingenieros, S.A.
- Data: 18/05/2024
- Divisa: EUR
- Costos indirectes: 3 %
- IVA: 21 %

## I Instal·lacions

### IO Contra incendis

#### IOJ Protecció passiva contra incendis: instal·lacions

**IOJ050** U Segellat de pas de cables de mitjanes dimensions, amb morter de ciment.
Segellat de pas de malls de cables amb aïllament, de diàmetre exterior menor o igual de 100 mm, compost cadascun d'ells de cables de diàmetre exterior menor o igual de 21 mm, a través d'una obertura de 100 cm², en mur de 15 cm d'espessor, per a protecció passiva contra incendis i garantir la resistència al foc EI 120, amb morter de ciment amb propietats ignífugues, color gris.
Inclou: Neteja i preparació del parament. Aplicació del morter, amb plana. Neteja final.
Criteri d'amidament de projecte: Nombre d'unitats previstes, segons documentació gràfica de Projecte.
Criteri de mesura d'obra: Es mesurarà el nombre d'unitats realment executades segons especificacions de Projecte.

| Codi | Ut | Descripció | Rendiment | Preu | Import |
|---|---|---|---|---|---|
| mt41phi060a | kg | Morter de ciment amb propietats ignífugues, color gris, per a segellat de penetracions. (material) | 1.62 | 9.22 | 14.936 |
| mo113 | h | Peó ordinari construcció. (mà d'obra) | 0.072 | 23.81 | 1.714 |
| % | % | Costos directes complementaris | 2 % | 16.650 | 0.333 |
|  |  | Costos directes |  |  | 16.983 |
