# Segellat de pas de cables de mitjanes dimensions, amb revestiment intumescent i panell de llana mineral. Sistema "PROMAT"

- Propietat de l'arxiu: CYPE Ingenieros S.A.
- Format: FIEBDC-3/2016
- Programa: Generador de precios de la construcción. CYPE Ingenieros, S.A.
- Data: 18/05/2024
- Divisa: EUR
- Costos indirectes: 3 %
- IVA: 21 %

## I Instal·lacions

### IO Contra incendis

#### IOJ Protecció passiva contra incendis: instal·lacions

**IOJ062** U Segellat de pas de cables de mitjanes dimensions, amb revestiment intumescent i panell de llana mineral. Sistema "PROMAT".
Segellat de pas de cables amb aïllament, de diàmetre exterior major de 50 mm i menor o igual de 80 mm, en mur de 15 cm d'espessor, a través d'una obertura de 100 cm², per a protecció passiva contra incendis i garantir la resistència al foc EI 90, segons UNE-EN 1366-3, amb dos panells rígids de llana mineral, segons UNE-EN 13162, de 50 mm d'espessor, 145 kg/m³ de densitat, revestits per la seva cara exterior amb una capa de 1 mm d'espessor de revestiment en base aquosa Promastop-CC "PROMAT" i una altra capa del mateix material, de 1 mm d'espessor aplicada sobre cables i canalitzacions de cables, en una longitud de 350 mm, i en els junts.
Inclou: Neteja i preparació del parament. Aplicació del segellador. Tall i col·locació dels panells. Inserció del material de reomplert. Aplicació del segellador. Neteja final.
Criteri d'amidament de projecte: Nombre d'unitats previstes, segons documentació gràfica de Projecte.
Criteri de mesura d'obra: Es mesurarà el nombre d'unitats realment executades segons especificacions de Projecte.

| Codi | Ut | Descripció | Rendiment | Preu | Import |
|---|---|---|---|---|---|
| mt16lra020gcs | m² | Panell rígid de llana mineral, segons UNE-EN 13162, no revestit, de 50 mm d'espessor, resistència tèrmica 1,25 m²K/W, conductivitat tèrmica 0,039 W/(mK), Euroclasse A1 de reacció al foc segons UNE-EN 13501-1, capacitat d'absorció d'aigua a curt termini <=1 kg/m² i factor de resistència a la difusió del vapor d'aigua 1,3. (material) | 0.02 | 20.95 | 0.419 |
| mt41php050a | kg | Revestiment en base aquosa Promastop-CC "PROMAT", Euroclasse B-s1, d0 de reacció al foc, segons UNE-EN 13501-1, apte per a ser pintat, classe X, segons EOTA TR024. (material) | 0.041 | 16.9 | 0.693 |
| mo113 | h | Peó ordinari construcció. (mà d'obra) | 0.073 | 23.81 | 1.738 |
| % | % | Costos directes complementaris | 2 % | 2.850 | 0.057 |
|  |  | Costos directes |  |  | 2.907 |

Residus:
- col·locació: mt16lra020gcs; factor de residu 0.024
- col·locació: mt41php050a; factor de residu 0.0275

## Recursos

**mt16lra020gcs** m² Panell rígid de llana mineral
Dades tècniques: Cost energètic 436.719 MJ; Emissió de CO2 11.414 kg; Codi LER 17 06 04; Massa de l'element 7.5 kg; Volum 0.0125 m3
Residus:
- embalatge: re170203 Plàstic. (component de residu); rendiment 0.034 kg; Codi LER 17 02 03; Massa de l'element 1 kg; Volum 0.001667 m3

**mt41php050a** kg Revestiment en base aquosa Promastop-CC "PROMAT"
Dades tècniques: Cost energètic 58.180 MJ; Emissió de CO2 2.326 kg; Codi LER 17 09 04; Massa de l'element 1 kg; Volum 0.000667 m3
Residus:
- embalatge: re170203 Plàstic; rendiment 0.045 kg
