# Segellat de pas de canonada combustible, amb abraçadora intumescent tallafoc. Sistema "PROMAT"

- Propietat de l'arxiu: CYPE Ingenieros S.A.
- Format: FIEBDC-3/2016
- Programa: Generador de precios de la construcción. CYPE Ingenieros, S.A.
- Data: 18/05/2024
- Divisa: EUR
- Costos indirectes: 3 %
- IVA: 21 %

## I Instal·lacions

### IO Contra incendis

#### IOJ Protecció passiva contra incendis: instal·lacions

**IOJ152** U Segellat de pas de canonada combustible, amb abraçadora intumescent tallafoc. Sistema "PROMAT".
Segellat de pas de canonada de PVC, de 75 mm de diàmetre nominal exterior, i d'entre 1,8 i 7,7 mm d'espessor, en mur de 15 cm d'espessor, per a protecció passiva contra incendis i garantir la resistència al foc EI 120, segons UNE-EN 1366-3, sistema "PROMAT", amb morter cimentós Promastop-M "PROMAT", color gris i abraçadora intumescent, FC6/075 "PROMAT", a cada cara del mur. Inclús elements de fixació.
Inclou: Neteja i preparació del parament. Aplicació del morter, amb plana. Col·locació de les abraçadores al voltant del tub. Tancament de les abraçadores. Fixació de les abraçadores al parament suport. Neteja final.
Criteri d'amidament de projecte: Nombre d'unitats previstes, segons documentació gràfica de Projecte.
Criteri de mesura d'obra: Es mesurarà el nombre d'unitats realment executades segons especificacions de Projecte.

| Codi | Ut | Descripció | Rendiment | Preu | Import |
|---|---|---|---|---|---|
| mt09mrp010c | kg | Morter de ciment Promastop-M "PROMAT", color gris, apte per ser revestit, classe X, segons EOTA TR024. (material) | 0.254 | 1.94 | 0.493 |
| mt41php040ccc | U | Abraçadora intumescent, FC6/075 "PROMAT", de 107 mm de diàmetre nominal exterior i de 85 mm de diàmetre nominal interior, classe Y1, segons EOTA TR024, per a canonada combustible, amb elements de fixació. (material) | 2 | 34.23 | 68.460 |
| mo020 | h | Oficial 1ª construcció. (mà d'obra) | 0.302 | 28.42 | 8.583 |
| mo113 | h | Peó ordinari construcció. (mà d'obra) | 0.302 | 23.81 | 7.191 |
| % | % | Costos directes complementaris | 2 % | 84.727 | 1.695 |
|  |  | Costos directes |  |  | 86.422 |

## Recursos

**mt41php040ccc** U Abraçadora intumescent
Dades tècniques: Cost energètic 7.182 MJ; Emissió de CO2 1.111 kg
Residus:
- embalatge: re150101 Envasos de paper i cartró. (component de residu); rendiment 0.072 kg; Codi LER 15 01 01; Massa de l'element 1 kg; Volum 0.001333 m3
