# Segellat de pas de canonada combustible, amb banda intumescent. Sistema "PROMAT"

- Propietat de l'arxiu: CYPE Ingenieros S.A.
- Format: FIEBDC-3/2016
- Programa: Generador de precios de la construcción. CYPE Ingenieros, S.A.
- Data: 18/05/2024
- Divisa: EUR
- Costos indirectes: 3 %
- IVA: 21 %

## I Instal·lacions

### IO Contra incendis

#### IOJ Protecció passiva contra incendis: instal·lacions

**IOJ162** m Segellat de pas de canonada combustible, amb banda intumescent. Sistema "PROMAT".
Segellat de pas de canonada de PVC, de 110 mm de diàmetre nominal exterior, i d'entre 3 i 0,7 mm d'espessor, en mur de 15 cm d'espessor, per a protecció passiva contra incendis i garantir la resistència al foc EI 120, segons UNE-EN 1366-3, format per banda intumescent, Promastop-W "PROMAT", de 5 mm d'espessor i 50 mm d'amplada, per la cara inferior i massilla intumescent monocomponent, a base de resines acríliques, amb propietats ignífugues, Promaseal-A "PROMAT", color blanc, Euroclasse D-s2, d0 de reacció al foc, segons UNE-EN 13501-1, apta per a ser pintada.
Inclou: Neteja i preparació del parament. Inserció del material de reomplert. Col·locació de la banda al voltant del tub. Inserció de la banda en l'obertura. Segellat del junt. Neteja final.
Criteri d'amidament de projecte: Nombre d'unitats previstes, segons documentació gràfica de Projecte.
Criteri de mesura d'obra: Es mesurarà el nombre d'unitats realment executades segons especificacions de Projecte.

| Codi | Ut | Descripció | Rendiment | Preu | Import |
|---|---|---|---|---|---|
| mt41php030a | U | Cartutx de 310 ml de massilla intumescent monocomponent, a base de resines acríliques, amb propietats ignífugues, Promaseal-A "PROMAT", color blanc, Euroclasse D-s2, d0 de reacció al foc, segons UNE-EN 13501-1, apta per a ser pintada, classe Y1, segons EOTA TR024. (material) | 0.447 | 7.13 | 3.187 |
| mt41php070a | U | Banda intumescent, Promastop-W "PROMAT", de 5 mm d'espessor i 50 mm d'amplada, subministrada en rotllos de 18 m de longitud, classe X, segons EOTA TR024. (material) | 0.106 | 175.03 | 18.553 |
| mo113 | h | Peó ordinari construcció. (mà d'obra) | 0.593 | 23.81 | 14.119 |
| % | % | Costos directes complementaris | 2 % | 35.859 | 0.717 |
|  |  | Costos directes |  |  | 36.576 |

Residus:
- col·locació: mt41php030a; factor de residu 0.055

## Recursos

**mt41php030a** U Cartutx de 310 ml de massilla intumescent monocomponent
Dades tècniques: Cost energètic 37.186 MJ; Emissió de CO2 1.557 kg; Codi LER 17 09 04; Massa de l'element 0.496 kg; Volum 0.000331 m3
Residus:
- embalatge: re170203 Plàstic. (component de residu); rendiment 0.1 kg; Codi LER 17 02 03; Massa de l'element 1 kg; Volum 0.001667 m3
