# Protecció passiva contra incendis d'estructura metàl·lica, amb plaques de guix laminat

- Propietat de l'arxiu: CYPE Ingenieros S.A.
- Format: FIEBDC-3/2016
- Programa: Generador de precios de la construcción. CYPE Ingenieros, S.A.
- Data: 22/05/2024
- Divisa: EUR
- Costos indirectes: 3 %
- IVA: 21 %

## I Instal·lacions

### IO Contra incendis

#### IOR Protecció passiva contra incendis: estructures

**IOR010** m Protecció passiva contra incendis d'estructura metàl·lica, amb plaques de guix laminat.
Sistema de protecció passiva contra incendis de biga d'acer HEA 100, protegida en 3 cares i amb una resistència al foc de 30 minuts, mitjançant recobriment amb plaques de guix laminat incombustibles, fixades amb grapes. Inclús pasta i cinta per al tractament de junts.
Inclou: Replanteig. Fixació de les plaques amb grapes. Tractament de junts. Empastat superficial.
Criteri d'amidament de projecte: Longitud mesurada segons documentació gràfica de Projecte.
Criteri de mesura d'obra: Es mesurarà la longitud realment executada segons especificacions de Projecte.

| Codi | Ut | Descripció | Rendiment | Preu | Import |
|---|---|---|---|---|---|
| mt12psg010l | m² | Placa de guix laminat reforçada amb teixit de fibra UNE-EN 15283-1 GM-F / 1200 / longitud / 15 / amb les vores longitudinals afinades, revestit en cara i dors per teixit de fibra de vidre no combustible. (material) | 0.391 | 16.58 | 6.483 |
| mt12psg010o | m² | Placa de guix laminat reforçada amb teixit de fibra UNE-EN 15283-1 GM-F / 1200 / longitud / 25 / amb les vores longitudinals afinades, revestit en cara i dors per teixit de fibra de vidre no combustible. (material) | 0.234 | 21.96 | 5.139 |
| mt12psg115a | U | Grapa per a fixació de plaques, segons DIN 18182. (material) | 37 | 0.21 | 7.770 |
| mt12psg030a | kg | Pasta de segellament, segons UNE-EN 13963. (material) | 2.55 | 0.9 | 2.295 |
| mt12psg040a | m | Cinta microperforada de paper, segons UNE-EN 13963. (material) | 2 | 0.04 | 0.080 |
| mo053 | h | Oficial 1ª muntador de prefabricats interiors. (mà d'obra) | 0.147 | 29.34 | 4.313 |
| mo100 | h | Ajudant muntador de prefabricats interiors. (mà d'obra) | 0.147 | 25.28 | 3.716 |
| % | % | Costos directes complementaris | 2 % | 29.796 | 0.596 |
|  |  | Costos directes |  |  | 30.392 |

Residus:
- col·locació: mt12psg010l; factor de residu 0.0155148
- col·locació: mt12psg010o; factor de residu 0.0103235
- col·locació: mt12psg030a Pasta de segellament, segons UNE-EN 13963; factor de residu 0.03
- col·locació: mt12psg040a Cinta microperforada de paper, segons UNE-EN 13963; factor de residu 0.0440299

## Recursos

**mt12psg010l** m² Placa de guix laminat reforçada amb teixit de fibra UNE-EN 15283-1 GM-F / 1200 / longitud / 15 / amb les vores
Dades tècniques: Cost energètic 325.683 MJ; Emissió de CO2 4.857 kg; Codi LER 17 08 02; Massa de l'element 12.38 kg; Volum 0.01238 m3
Residus:
- embalatge: re170203 Plàstic. (component de residu); rendiment 0.006 kg; Codi LER 17 02 03; Massa de l'element 1 kg; Volum 0.001667 m3

**mt12psg010o** m² Placa de guix laminat reforçada amb teixit de fibra UNE-EN 15283-1 GM-F / 1200 / longitud / 25 / amb les vores
Dades tècniques: Cost energètic 542.737 MJ; Emissió de CO2 8.095 kg; Codi LER 17 08 02; Massa de l'element 20.63 kg; Volum 0.02063 m3
Residus:
- embalatge: re170203 Plàstic; rendiment 0.01 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
