# Baixant de paret simple d'acer inoxidable

- Propietat de l'arxiu: CYPE Ingenieros S.A.
- Format: FIEBDC-3/2016
- Programa: Generador de precios de la construcción. CYPE Ingenieros, S.A.
- Data: 07/05/2024
- Divisa: EUR
- Costos indirectes: 3 %
- IVA: 21 %

## I Instal·lacions

### IT Transport

#### ITB Baixants per a descàrrega de roba bruta o residus, embossats

**ITB010** m Baixant de paret simple d'acer inoxidable.
Baixant per a descàrrega de roba bruta o residus, emborsats, format per tub de paret simple d'acer inoxidable AISI 304, de 600 mm de diàmetre interior. Inclús accessoris i material auxiliar para muntatge i subjecció a l'obra.
Criteri de valoració econòmica: El preu no inclou les comportes.
Inclou: Replanteig. Presentació de tubs i accessoris. Fixació del material auxiliar per a muntatge i subjecció a l'obra. Muntatge. Connexionat i comprovació del seu correcte funcionament.
Criteri d'amidament de projecte: Longitud mesurada segons documentació gràfica de Projecte.
Criteri de mesura d'obra: Es mesurarà la longitud realment executada segons especificacions de Projecte.

| Codi | Ut | Descripció | Rendiment | Preu | Import |
|---|---|---|---|---|---|
| mt20din301d | U | Material auxiliar per a muntatge i subjecció a l'obra d'els tubs de paret simple d'acer inoxidable AISI 304, de 600 mm de diàmetre interior. (material) | 1 | 18.79 | 18.790 |
| mt20din300dq | m | Tub de paret simple d'acer inoxidable AISI 304, de 600 mm de diàmetre interior, amb el preu incrementat el 80% en concepte d'accessoris. (material) | 1 | 563.59 | 563.590 |
| mo011 | h | Oficial 1ª muntador. (mà d'obra) | 0.647 | 29.34 | 18.983 |
| mo080 | h | Ajudant muntador. (mà d'obra) | 0.647 | 25.28 | 16.356 |
| % | % | Costos directes complementaris | 2 % | 617.719 | 12.354 |
|  |  | Costos directes |  |  | 630.073 |

Residus:
- col·locació: mt20din300dq; factor de residu 0.0105

## Recursos

**mt20din300dq** m Tub de paret simple d'acer inoxidable AISI 304
Dades tècniques: Cost energètic 1430.657 MJ; Emissió de CO2 209.990 kg; Codi LER 17 04 05; Massa de l'element 30 kg; Volum 0.014286 m3
Residus:
- embalatge: re170201 Fusta. (component de residu); rendiment 0.013 kg; Codi LER 17 02 01; Massa de l'element 1 kg; Volum 0.000909 m3
- embalatge: re170203 Plàstic. (component de residu); rendiment 0.003 kg; Codi LER 17 02 03; Massa de l'element 1 kg; Volum 0.001667 m3
