# Mòdul de vidre arquitectònic fotovoltaic

- Propietat de l'arxiu: CYPE Ingenieros S.A.
- Format: FIEBDC-3/2016
- Programa: Generador de precios de la construcción. CYPE Ingenieros, S.A.
- Data: 29/08/2024
- Divisa: EUR
- Costos indirectes: 3 %
- IVA: 21 %

## L Fusteria, manyeria, vidres i proteccions solars

### LV Vidres

#### LVF Fotovoltaics

**LVF005** m² Mòdul de vidre arquitectònic fotovoltaic.
Mòdul solar fotovoltaic, opac, per a integració arquitectònica en façana d'edifici, subministrat en peces de 1245x300 mm i 0,37 m², amb una potència màxima (Wp) de 58 W/m², format per vidre exterior Float de 3,2 mm d'espessor, cèl·lules de capa fina de silici amorf, capa adhesiva d'EVA de 0,9 mm d'espessor, transparent, i vidre interior Float de 4 mm d'espessor, amb caixa de connexions elèctriques estàndard i accessoris de muntatge, amb formació de doble envidriament amb cambra d'aire de 6 d'espessor, vidre exterior Float de 4 mm d'espessor, capa adhesiva de PVB de 0,76 mm d'espessor, i vidre interior Float de 4 mm d'espessor. Inclús accessoris de muntatge i material de connexionat elèctric.
Inclou: Muntatge, connexionat i comprovació del seu correcte funcionament.
Criteri d'amidament de projecte: Superfície mesurada segons documentació gràfica de Projecte, sense duplicar cantonades ni encontres, deduint tots els buits.
Criteri de mesura d'obra: Es mesurarà la superfície realment executada segons especificacions de Projecte, sense duplicar cantonades ni encontres, deduint tots els buits.

| Codi | Ut | Descripció | Rendiment | Preu | Import |
|---|---|---|---|---|---|
| mt35ony010aaa1a | m² | Mòdul solar fotovoltaic, opac, per a integració arquitectònica en façana d'edifici, subministrat en peces de 1245x300 mm i 0,37 m², amb una potència màxima (Wp) de 58 W/m², format per vidre exterior Float de 3,2 mm d'espessor, cèl·lules de capa fina de silici amorf, capa adhesiva de EVA de 0,9 mm d'espessor, transparent, i vidre interior Float de 4 mm d'espessor, amb caixa de connexions elèctriques estàndard i accessoris de muntatge. (material) | 1 | 112.13 | 112.130 |
| mt35ony060aa | m² | Formació de doble envidriament amb cambra d'aire de 6 d'espessor, vidre exterior Float de 4 mm d'espessor, capa adhesiva de PVB de 0,76 mm d'espessor, i vidre interior Float de 4 mm d'espessor. (material) | 1 | 40.95 | 40.950 |
| mo009 | h | Oficial 1ª instal·lador de captadors solars. (mà d'obra) | 1.32 | 29.34 | 38.729 |
| mo108 | h | Ajudant instal·lador de captadors solars. (mà d'obra) | 1.32 | 25.25 | 33.330 |
| mo003 | h | Oficial 1ª electricista. (mà d'obra) | 0.12 | 29.34 | 3.521 |
| mo102 | h | Ajudant electricista. (mà d'obra) | 0.12 | 25.25 | 3.030 |
| % | % | Costos directes complementaris | 2 % | 231.690 | 4.634 |
|  |  | Costos directes |  |  | 236.324 |

## Recursos

**mt35ony010aaa1a** m² Mòdul solar fotovoltaic
Dades tècniques: Cost energètic 925.914 MJ; Emissió de CO2 49.493 kg
Residus:
- embalatge: re150101 Envasos de paper i cartró. (component de residu); rendiment 2.513 kg; Codi LER 15 01 01; Massa de l'element 1 kg; Volum 0.001333 m3
