# Coberta inclinada, enjardinada extensiva. Sistema Coberta Inclinada fins a 35° "ZINCO"

- Propietat de l'arxiu: CYPE Ingenieros S.A.
- Format: FIEBDC-3/2016
- Programa: Generador de precios de la construcción. CYPE Ingenieros, S.A.
- Data: 26/05/2024
- Divisa: EUR
- Costos indirectes: 3 %
- IVA: 21 %

## Q Cobertes

### QV Sistemes de cobertes verdes

#### QVE Extensives

**QVE022** m² Coberta inclinada, enjardinada extensiva. Sistema Coberta Inclinada fins a 35° "ZINCO".
Coberta inclinada, enjardinada extensiva (ecològica), sistema Coberta Inclinada fins a 35° "ZINCO", amb un pendent mitjà del 36,4%, sobre base resistent. CAPA DE REGULARITZACIÓ: morter de ciment, industrial, M-5, de 2 cm d'espessor, amb acabat remolinat; IMPERMEABILITZACIÓ: tipus monocapa, adherida, formada per una làmina de betum modificat amb elastòmer SBS, LBM(SBS)-50/G-FP, amb armadura de feltre de polièster reforçat i estabilitzat de 150 g/m², amb autoprotecció mineral de color verd, amb resistència a la penetració d'arrels, totalment adherida amb bufador; CAPA SEPARADORA SOTA AÏLLAMENT: geotèxtil no teixit compost per fibres de polièster unides per tiretes, (150 g/m²); AÏLLAMENT TÈRMIC: panell rígid de poliestirè extrudit, de superfície llisa i mecanitzat lateral de mitja mossa, de 40 mm d'espessor, resistència a compressió >= 300 kPa, resistència tèrmica 1,2 m²K/W, conductivitat tèrmica 0,033 W/(mK), amb fixació mecànica; CAPA SEPARADORA SOTA PROTECCIÓ: làmina de desolidarització, flexible, de polipropilè, TGV 21 "ZINCO", impermeable a l'aigua de pluja i permeable al vapor d'aigua, de 0,55 mm d'espessor, amb una massa superficial de 80 g/m²; CAPA DRENANT: mòdul Georaster "ZINCO", de polietilè d'alta densitat (PEAD/HDPE), reciclat en un 80%; CAPA DE COBERTURA: substrat Zincoterra Floral "ZINCO", compost de ceràmica seleccionada triturada i altres components minerals barrejats amb compost i torba rossa, de 100 mm d'espessor, malla de fibres de jute per al control de l'erosió, de 500 g/m² de massa superficial i 30x40 mm de passada de malla i plantes amb pa d'arrels pla, Zinco Sedum Mix "ZINCO", amb 4 o més espècies diferents de crespinell. Inclús còdols per al replè de l'espai entre la vora de la coberta i la vegetació.
Criteri de valoració econòmica: El preu no inclou la formació de pendents.
Inclou: Neteja de la superfície suport. Abocat, estesa i reglejat de la capa de morter de regularització. Neteja i preparació de la superfície. Col·locació de la impermeabilització. Trepant i ancoratge de l'aïllament. Col·locació de la capa separadora sota protecció. Col·locació de la capa de drenatge. Col·locació de la capa filtrant. Estès del substrat. Col·locació de la malla de jute antierosió. Col·locació de la vegetació. Execució de careners, tremujals, alers i cantells lliures. Replè de l'espai entre la vora de la coberta i la vegetació amb còdols.
Criteri d'amidament de projecte: Superfície de l'aiguavés mesurada en veritable magnitud, segons documentació gràfica de Projecte. Incloent formació de careners, tremujals, ràfecs i vores lliures. No s'inclouen formació d'aiguafons, ràfecs decoratius ni encontres de vessants amb paraments verticals, xemeneies, finestres o conductes de ventilació.
Criteri de mesura d'obra: Es mesurarà, en veritable magnitud, la superfície realment executada segons especificacions de Projecte. Incloent formació de careners, tremujals, ràfecs i vores lliures. No s'inclouen formació d'aiguafons, ràfecs decoratius ni encontres de vessants amb paraments verticals, xemeneies, finestres o conductes de ventilació.

| Codi | Ut | Descripció | Rendiment | Preu | Import |
|---|---|---|---|---|---|
| mt09mif010ca | t | Morter industrial per a obra de paleta, de ciment, color gris, categoria M-5 (resistència a compressió 5 N/mm²), subministrat en sacs, segons UNE-EN 998-2. (material) | 0.038 | 53.48 | 2.032 |
| mt14iea020c | kg | Emulsió asfàltica aniònica amb càrregues tipus EB, segons UNE 104231. (material) | 0.3 | 3.3 | 0.990 |
| mt14lga010oc | m² | Làmina de betum modificat amb elastòmer SBS, LBM(SBS)-50/G-FP, de 3,5 mm d'espessor, massa nominal 5 kg/m², amb armadura de feltre de polièster reforçat i estabilitzat de 150 g/m², amb autoprotecció mineral de color verd, amb resistència a la penetració d'arrels. Segons UNE-EN 13707. (material) | 1.1 | 10.36 | 11.396 |
| mt14gsa020bc | m² | Geotèxtil no teixit compost per fibres de polièster unides per tiretes, amb una resistència a la tracció longitudinal de 1,88 kN/m, una resistència a la tracció transversal de 1,49 kN/m, una obertura de con a l'assaig de perforació dinàmica segons UNE-EN ISO 13433 inferior a 40 mm, resistència CBR a punxonament 0,3 kN i una massa superficial de 150 g/m², segons UNE-EN 13252. (material) | 1.1 | 0.68 | 0.748 |
| mt16pxa010aac | m² | Panell rígid de poliestirè extrudit, segons UNE-EN 13164, de superfície llisa i mecanitzat lateral de mitja mossa, de 40 mm d'espessor, resistència a compressió >= 300 kPa, resistència tèrmica 1,2 m²K/W, conductivitat tèrmica 0,033 W/(mK), Euroclasse E de reacció al foc segons UNE-EN 13501-1, amb codi de designació XPS-EN 13164-T1-CS(10/Y)300-DS(70,90)-DLT(2)5-CC(2/1,5/50)125-WL(T)0,7-WD(V)3-FTCD1. (material) | 1.05 | 7.85 | 8.243 |
| mt16aaa020ig | U | Fixació mecànica per plafons aïllants de poliestirè extrudit, col·locats directament sobre la superfície suport. (material) | 2.5 | 0.19 | 0.475 |
| mt14lbz070a | m² | Làmina de desolidarització, flexible, de polipropilè, TGV 21 "ZINCO", impermeable a l'aigua de pluja i permeable al vapor d'aigua, de 0,55 mm d'espessor, amb una massa superficial de 80 g/m², subministrada en rotllos de 1,60x250 m. (material) | 1.1 | 0.99 | 1.089 |
| mt14lbz100a | U | Mòdul Georaster "ZINCO", de polietilè d'alta densitat (PEAD/HDPE), reciclat en un 80%, de 540x540 mm i de 100 mm d'altura, amb perfil en U per a repartiment de càrregues i perfils en T per a unió entre mòduls; per a drenatge i subjecció de la capa de substrat. (material) | 2.56 | 20.41 | 52.250 |
| mt48saz010a | m³ | Substrat Zincoterra Floral "ZINCO", compost de ceràmica seleccionada triturada i altres components minerals barrejats amb compost i torba rossa, subministrat en sacs Big Bag, per a cobertes verdes. (material) | 0.12 | 101.7 | 12.204 |
| mt48maz010a | m² | Malla de fibres de jute per al control de l'erosió, de 500 g/m² de massa superficial i 30x40 mm de passada de malla, subministrada en rotllos de 1,22x70 m. (material) | 1.1 | 1 | 1.100 |
| mt48epz010ia | m² | Plantes amb pa d'arrels pla, Zinco Sedum Mix "ZINCO", subministrades en safates de 60 peces amb 4 o més espècies diferents de crespinell, per a cobertes verdes. (material) | 1 | 10.08 | 10.080 |
| mt01arc010 | t | Cantells rodats rentats, de granulometria compresa entre 16 i 32 mm. (material) | 0.04 | 21.65 | 0.866 |
| mo020 | h | Oficial 1ª construcció. (mà d'obra) | 0.004 | 28.42 | 0.114 |
| mo113 | h | Peó ordinari construcció. (mà d'obra) | 0.004 | 23.81 | 0.095 |
| mo054 | h | Oficial 1ª muntador d'aïllaments. (mà d'obra) | 0.124 | 29.34 | 3.638 |
| mo101 | h | Ajudant muntador d'aïllaments. (mà d'obra) | 0.124 | 25.28 | 3.135 |
| mo029 | h | Oficial 1ª aplicador de làmines impermeabilitzants. (mà d'obra) | 0.402 | 28.42 | 11.425 |
| mo067 | h | Ajudant aplicador de làmines impermeabilitzants. (mà d'obra) | 0.402 | 25.28 | 10.163 |
| mo040 | h | Oficial 1ª jardiner. (mà d'obra) | 0.634 | 28.42 | 18.018 |
| mo086 | h | Ajudant jardiner. (mà d'obra) | 0.634 | 25.28 | 16.028 |
| % | % | Costos directes complementaris | 2 % | 164.089 | 3.282 |
|  |  | Costos directes |  |  | 167.371 |

Residus:
- col·locació: mt09mif010ca; factor de residu 0.0189
- col·locació: mt14iea020c Emulsió asfàltica aniònica amb càrregues tipus EB, segons UNE 104231; factor de residu 0.007
- col·locació: mt14lga010oc; factor de residu 0.048016
- col·locació: mt14gsa020bc; factor de residu 0.07
- col·locació: mt16pxa010aac; factor de residu 0.048
- col·locació: mt14lbz070a; factor de residu 0.07
- col·locació: mt14lbz100a; factor de residu 0.024
- col·locació: mt48epz010ia; factor de residu 0.0192
- col·locació: mt01arc010 Cantells rodats rentats, de granulometria compresa entre 16 i 32 mm; factor de residu 0.0039739

## Recursos

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt14iea020c** kg Emulsió asfàltica aniònica amb càrregues tipus EB, segons UNE 104231
Dades tècniques: Cost energètic 31.940 MJ; Emissió de CO2 0.230 kg; Codi LER 17 03 02; Massa de l'element 1 kg; Volum 0.001 m3

**mt14lga010oc** m² Làmina de betum modificat amb elastòmer SBS
Dades tècniques: Cost energètic 291.511 MJ; Emissió de CO2 8.201 kg; Codi LER 17 03 02; Massa de l'element 5 kg; Volum 0.005 m3
Residus:
- embalatge: re170203 Plàstic; rendiment 0.063 kg

**mt14gsa020bc** m² Geotèxtil no teixit compost per fibres de polièster unides per tiretes
Dades tècniques: Cost energètic 8.742 MJ; Emissió de CO2 0.453 kg; Codi LER 17 06 04; Massa de l'element 0.15 kg; Volum 0.00025 m3
Residus:
- embalatge: re170203 Plàstic; rendiment 0.024 kg

**mt16pxa010aac** m² Panell rígid de poliestirè extrudit
Dades tècniques: Cost energètic 107.625 MJ; Emissió de CO2 3.439 kg; Codi LER 17 06 04; Massa de l'element 1.2 kg; Volum 0.002 m3
Residus:
- embalatge: re170203 Plàstic; rendiment 0.024 kg

**mt16aaa020ig** U Fixació mecànica per plafons aïllants de poliestirè extrudit, col·locats directament sobre la superfície suport
Dades tècniques: Cost energètic 0.233 MJ; Emissió de CO2 0.071 kg
Residus:
- embalatge: re150101 Envasos de paper i cartró; rendiment 0.072 kg

**mt14lbz070a** m² Làmina de desolidarització
Dades tècniques: Cost energètic 9.760 MJ; Emissió de CO2 0.348 kg; Codi LER 17 06 04; Massa de l'element 0.08 kg; Volum 0.000133 m3
Residus:
- embalatge: re170203 Plàstic; rendiment 0.024 kg

**mt14lbz100a** U Mòdul Georaster "ZINCO"
Dades tècniques: Cost energètic 35.876 MJ; Emissió de CO2 1.679 kg; Codi LER 17 06 04; Massa de l'element 2.1 kg; Volum 0.0035 m3
Residus:
- embalatge: re170203 Plàstic; rendiment 0.074 kg

**mt48epz010ia** m² Plantes amb pa d'arrels pla
Dades tècniques: Cost energètic 402.000 MJ; Emissió de CO2 -10.431 kg; Codi LER 20 02 01; Massa de l'element 13.4 kg; Volum 0.008933 m3

**mt01arc010** t Cantells rodats rentats, de granulometria compresa entre 16 i 32 mm
Dades tècniques: Cost energètic 75.000 MJ; Emissió de CO2 4.000 kg; Codi LER 01 04 08; Massa de l'element 1000 kg; Volum 0.666667 m3
