# Revestiment continu d'esglaó, amb làmina de goma

- Propietat de l'arxiu: CYPE Ingenieros S.A.
- Format: FIEBDC-3/2016
- Programa: Generador de precios de la construcción. CYPE Ingenieros, S.A.
- Data: 24/05/2024
- Divisa: EUR
- Costos indirectes: 3 %
- IVA: 21 %

## R Revestiments i extradossats

### RE Escales

#### RES Flexibles

**RES010** U Revestiment continu d'esglaó, amb làmina de goma.
Revestiment continu d'estesa i contrapetja d'esglaó amb aresta arrodonida d'escala de 120 cm d'amplada, amb làmina de goma amb botons, de 2,7 mm d'espessor, color a escollir; col·locat amb adhesiu de contacte sobre capa de pasta anivelladora no inclosa en aquest preu. Inclús adhesiu de contacte, talls, tractament de junts, talls, eliminació del material sobrant i neteja final.
Inclou: Replanteig i tall del revestiment. Aplicació de la capa d'adhesiu de contacte. La col·locació del revestiment. Eliminació del material sobrant. Neteja final.
Criteri d'amidament de projecte: Longitud mesurada segons documentació gràfica de Projecte.
Criteri de mesura d'obra: Es mesurarà la longitud realment executada segons especificacions de Projecte.

| Codi | Ut | Descripció | Rendiment | Preu | Import |
|---|---|---|---|---|---|
| mt18dsi090h | m | Làmina de goma amb botons, de 2,7 mm d'espessor, amb aresta arrodonida, color a escollir, per a revestiment continu d'estesa i contrapetja d'esglaó d'escala, subministrada en rotllos de 520 mm d'amplada i 12000 mm de longitud. (material) | 1.26 | 17.07 | 21.508 |
| mt18dww010a | kg | Adhesiu de contacte a base de resina acrílica en dispersió aquosa, per a paviment de goma, cautxú, linòleum, PVC, moqueta i tèxtil. (material) | 0.159 | 4.62 | 0.735 |
| mo026 | h | Oficial 1ª instal·lador de revestiments flexibles. (mà d'obra) | 0.273 | 28.42 | 7.759 |
| mo064 | h | Ajudant instal·lador de revestiments flexibles. (mà d'obra) | 0.122 | 25.28 | 3.084 |
| % | % | Costos directes complementaris | 2 % | 33.086 | 0.662 |
|  |  | Costos directes |  |  | 33.748 |

Residus:
- col·locació: mt18dsi090h; factor de residu 0.0633767
- col·locació: mt18dww010a; factor de residu 0.038943

## Recursos

**mt18dsi090h** m Làmina de goma amb botons
Dades tècniques: Cost energètic 141.719 MJ; Emissió de CO2 6.176 kg; Codi LER 17 02 03; Massa de l'element 1.59 kg; Volum 0.00265 m3
Residus:
- embalatge: re170203 Plàstic. (component de residu); rendiment 0.005 kg; Codi LER 17 02 03; Massa de l'element 1 kg; Volum 0.001667 m3

**mt18dww010a** kg Adhesiu de contacte a base de resina acrílica en dispersió aquosa
Dades tècniques: Cost energètic 75.527 MJ; Emissió de CO2 2.872 kg; Codi LER 17 09 04; Massa de l'element 1 kg; Volum 0.000667 m3
Residus:
- embalatge: re170203 Plàstic; rendiment 0.003 kg
