# Revestiment petri

- Propietat de l'arxiu: CYPE Ingenieros S.A.
- Format: FIEBDC-3/2016
- Programa: Generador de precios de la construcción. CYPE Ingenieros, S.A.
- Data: 28/05/2024
- Divisa: EUR
- Costos indirectes: 3 %
- IVA: 21 %

## R Revestiments i extradossats

### RG Morters i revestiments acrílics

#### RGP Revestiments i pastes pètries

**RGP010** m² Revestiment petri.
Aplicació manual de dues mans de revestiment petri, color blanc, acabat mat, textura llisa, la primera mà diluïda amb un 15% d'aigua i la següent diluïda amb un 5% d'aigua o sense diluir, (rendiment: 0,13 l/m² cada mà); prèvia aplicació d'una mà d'emprimació a base de copolímers acrílics en suspensió aquosa, sobre parament exterior de morter.
Criteri de valoració econòmica: El preu inclou la protecció dels elements de l'entorn que puguin veure's afectats durant els treballs i la resolució de punts singulars.
Inclou: Preparació, neteja i escatat previ del suport. Preparació de la mescla. Aplicació d'una mà de fons. Aplicació de dues mans d'acabat.
Criteri d'amidament de projecte: Superfície mesurada segons documentació gràfica de Projecte, sense deduir forats menors de 4 m² i deduint, en els buits de superfície major de 4 m², l'excés sobre 4 m².
Criteri de mesura d'obra: Es mesurarà la superfície realment executada segons especificacions de Projecte, deduint, en els buits de superfície major de 4 m², l'excés sobre 4 m².

| Codi | Ut | Descripció | Rendiment | Preu | Import |
|---|---|---|---|---|---|
| mt27pfp010b | l | Emprimació, a base de copolímers acrílics en suspensió aquosa, per afavorir la cohesió de suports poc consistents i l'adherència de pintures. (material) | 0.167 | 4.46 | 0.745 |
| mt27pep010bac | kg | Revestiment petri per a exteriors, a base de copolímers acrílics, impermeable a l'aigua de pluja i permeable al vapor d'aigua, color Blanco, textura llisa, aplicat amb brotxa o corró. (material) | 0.26 | 4.29 | 1.115 |
| mo038 | h | Oficial 1ª pintor. (mà d'obra) | 0.186 | 28.42 | 5.286 |
| mo076 | h | Ajudant pintor. (mà d'obra) | 0.186 | 25.28 | 4.702 |
| % | % | Costos directes complementaris | 2 % | 11.848 | 0.237 |
|  |  | Costos directes |  |  | 12.085 |

Residus:
- col·locació: mt27pfp010b; factor de residu 0.06
- col·locació: mt27pep010bac; factor de residu 0.055

## Recursos

**mt27pfp010b** l Emprimació, a base de copolímers acrílics en suspensió aquosa
Dades tècniques: Cost energètic 77.907 MJ; Emissió de CO2 2.965 kg; Codi LER 17 09 04; Massa de l'element 1.03 kg; Volum 0.000687 m3
Residus:
- embalatge: re150104 Envasos metàl·lics. (component de residu); rendiment 0.042 kg; Codi LER 15 01 04; Massa de l'element 1 kg; Volum 0.001667 m3

**mt27pep010bac** kg Revestiment petri per a exteriors
Dades tècniques: Cost energètic 13.840 MJ; Emissió de CO2 0.564 kg; Codi LER 08 01 11; Massa de l'element 1 kg; Volum 0.001111 m3
Residus:
- embalatge: re170203 Plàstic. (component de residu); rendiment 0.032 kg; Codi LER 17 02 03; Massa de l'element 1 kg; Volum 0.001667 m3
