# Extradossat autoportant de plaques de guix laminat reforçat amb fibres, sobre mur estructural interior de fusta

- Propietat de l'arxiu: CYPE Ingenieros S.A.
- Format: FIEBDC-3/2016
- Programa: Generador de precios de la construcción. CYPE Ingenieros, S.A.
- Data: 18/05/2024
- Divisa: EUR
- Costos indirectes: 3 %
- IVA: 21 %

## R Revestiments i extradossats

### RR Extradossats

#### RRF De plaques de guix laminat reforçat amb fibres

**RRF020** m² Extradossat autoportant de plaques de guix laminat reforçat amb fibres, sobre mur estructural interior de fusta.
Extradossat autoportant lliure, sobre mur estructural interior de fusta, amb resistència al foc EI 30, de 36,5 mm d'espessor, amb nivell de qualitat de l'acabat estàndard (Q2), format per placa de guix laminat reforçat amb fibres tipus de duresa superficial millorada i capacitat d'absorció superficial d'aigua reduïda de 12,5 mm d'espessor, ancorada almur estructural de panell contralaminat de fusta (CLT) amb llates de fusta de pinastre (Pinus pinaster), de 24x48 mm de secció, sense tractar. Inclús cargols per a la fixació de les plaques i pasta i cinta per al tractament de junts.
Criteri de valoració econòmica: El preu inclou la resolució de trobades i punts singulars.
Inclou: Replanteig, anivellació i fixació de les llates. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12psg260a | m | Llistó de fusta de pinastre (Pinus pinaster), de 24x48 mm de secció, sense tractar. (material) | 1.6 | 1.47 | 2.352 |
| mt07emr113bb | U | Cargol autoperforant per a fusta, de 4 mm de diàmetre i 35 mm de longitud, d'acer galvanitzat amb revestiment de crom. (material) | 8 | 0.04 | 0.320 |
| mt12psg250l | m² | Placa de guix laminat reforçada amb teixit de fibra / UNE-EN 15283-2 - 1200 / 2000 / 12,5 / amb les vores longitudinals quadrades, amb fibres de paper i fibres no combustibles en la massa de guix que li confereixen estabilitat enfront del foc. (material) | 1.05 | 12.4 | 13.020 |
| mt12psg251a | U | Cargol autoperforant 3,9x30 mm. (material) | 20 | 0.01 | 0.200 |
| mt12psg280a | kg | Pasta per al segellat de junts entre plaques de guix laminat reforçat amb fibres, segons UNE-EN 13963. (material) | 0.3 | 1.48 | 0.444 |
| mt12psg270a | m | Cinta de junts, per al segellat de junts entre plaques de guix laminat. (material) | 1.6 | 0.2 | 0.320 |
| mo053 | h | Oficial 1ª muntador de prefabricats interiors. (mà d'obra) | 0.42 | 29.34 | 12.323 |
| mo100 | h | Ajudant muntador de prefabricats interiors. (mà d'obra) | 0.172 | 25.28 | 4.348 |
| % | % | Costos directes complementaris | 2 % | 33.327 | 0.667 |
|  |  | Costos directes |  |  | 33.994 |

Residus:
- col·locació: mt07emr113bb Cargol autoperforant per a fusta, de 4 mm de diàmetre i 35 mm de longitud, d'acer galvanitzat amb revestiment de crom; factor de residu 0.00505263
- col·locació: mt12psg250l; factor de residu 0.018
- col·locació: mt12psg251a Cargol autoperforant 3,9x30 mm; factor de residu 0.00529412
- col·locació: mt12psg280a Pasta per al segellat de junts entre plaques de guix laminat reforçat amb fibres, segons UNE-EN 13963; factor de residu 0.008693

## Recursos

**mt07emr113bb** U Cargol autoperforant per a fusta, de 4 mm de diàmetre i 35 mm de longitud, d'acer galvanitzat amb revestiment de crom
Dades tècniques: Cost energètic 0.239 MJ; Emissió de CO2 0.025 kg; Codi LER 17 04 05; Massa de l'element 0.0095 kg; Volum 0.000005 m3
Residus:
- embalatge: re150101 Envasos de paper i cartró. (component de residu); rendiment 0.001 kg; Codi LER 15 01 01; Massa de l'element 1 kg; Volum 0.001333 m3

**mt12psg250l** m² Placa de guix laminat reforçada amb teixit de fibra / UNE-EN 15283-2 - 1200 / 2000 / 12,5 / amb les vores longitudinals
Dades tècniques: Cost energètic 394.288 MJ; Emissió de CO2 5.869 kg; Codi LER 17 08 02; Massa de l'element 15 kg; Volum 0.015 m3
Residus:
- embalatge: re170203 Plàstic. (component de residu); rendiment 0.004 kg; Codi LER 17 02 03; Massa de l'element 1 kg; Volum 0.001667 m3

**mt12psg251a** U Cargol autoperforant 3,9x30 mm
Dades tècniques: Cost energètic 0.017 MJ; Emissió de CO2 0.002 kg; Codi LER 17 04 05; Massa de l'element 0.0017 kg
Residus:
- embalatge: re150101 Envasos de paper i cartró; rendiment 0.001 kg

**mt12psg280a** kg Pasta per al segellat de junts entre plaques de guix laminat reforçat amb fibres, segons UNE-EN 13963
Dades tècniques: Cost energètic 13.532 MJ; Emissió de CO2 0.473 kg; Codi LER 17 08 02; Massa de l'element 1 kg; Volum 0.001 m3
Residus:
- embalatge: re170203 Plàstic; rendiment 0.028 kg
