# Extradossat autoportant de plaques de guix natural (GRG)

- Propietat de l'arxiu: CYPE Ingenieros S.A.
- Format: FIEBDC-3/2016
- Programa: Generador de precios de la construcción. CYPE Ingenieros, S.A.
- Data: 25/05/2024
- Divisa: EUR
- Costos indirectes: 3 %
- IVA: 21 %

## R Revestiments i extradossats

### RR Extradossats

#### RRN De plaques de guix natural

**RRN002** m² Extradossat autoportant de plaques de guix natural (GRG).
Extradossat autoportant travat, de 64 mm de gruix total, amb nivell de qualitat de l'acabat Q4, format per placa de guix natural (GRG) tipus estàndard de 15 mm d'espessor, cargolada directament a una estructura autoportant d'acer galvanitzat formada per canals horitzontals, sòlidament fixats al terra i al sostre i muntants verticals de 49 mm i 0,6 mm d'espessor amb una modulació de 400 mm i amb disposició normal "N", muntats sobre canals i fixats al parament vertical. Inclús banda desolidaritzadora; fixacions per a l'ancoratge dels perfils metàl·lics; cargols per a la fixació de les plaques i pasta de segellament; pasta d'acabat.
Criteri de valoració econòmica: El preu inclou la resolució de trobades i punts singulars, però no inclou l'aïllament a col·locar entre les plaques i el parament.
Inclou: Replanteig i traçat en el forjat inferior i en el superior dels perfils. Col·locació de banda d'estanquitat i canals inferiors, sobre paviment acabat o base de seient. Col·locació de banda d'estanquitat i canals superiors, sota forjats. Col·locació i fixació dels muntants sobre els elements horitzontals. Tall de les plaques. Fixació de les plaques. Replanteig de les caixes per a allotjament de mecanismes elèctrics i de pas d'instal·lacions, i posterior perforació de les plaques. Tractament de junts. Estesa de la pasta d'acabat.
Criteri d'amidament de projecte: Superfície mesurada segons documentació gràfica de Projecte, sense duplicar cantonades ni encontres, seguint els criteris d'amidament exposats en la norma UNE 92305.
Criteri de mesura d'obra: Es mesurarà la superfície realment executada segons especificacions de Projecte, sense duplicar cantonades ni encontres, seguint els criteris d'amidament exposats en la norma UNE 92305.

| Codi | Ut | Descripció | Rendiment | Preu | Import |
|---|---|---|---|---|---|
| mt12pna080b | m | Banda estanca autoadhesiva, d'escuma de polietilè reticulat de cel·les tancades, de 50 mm d'amplada; per a l'estanquitat de la base i l'aïllament acústic del perímetre en envans i extradossats de plaques. (material) | 0.8 | 0.26 | 0.208 |
| mt12pna050a | m | Canal, de perfil d'acer galvanitzat Z1 (Z140), fabricat mitjançant laminació en fred, 50x35 mm de secció i 0,6 mm de gruix, segons UNE-EN 14195. (material) | 0.8 | 1.69 | 1.352 |
| mt12pna060a | m | Muntant, de perfil d'acer galvanitzat Z1 (Z140), fabricat mitjançant laminació en fred, 49x50 mm de secció i 0,6 mm de gruix, segons UNE-EN 14195. (material) | 3 | 2.29 | 6.870 |
| mt12pna010ae | m² | Placa de guix natural (GRG), sense cartró, estàndard / UNE-EN 13815 - 600 / 1200 / 15 / amb les vores longitudinals desiguals, formada per una ànima de guix d'origen natural reforçada per la inclusió en la massa de fibra de vidre; Euroclasse A1 de reacció al foc, segons UNE-EN 13501-1. (material) | 1.02 | 5.61 | 5.722 |
| mt12pna020b | U | Cargol autoperforant, amb cap de trompeta, de 25 mm de longitud, per a instal·lació de plaques de guix natural (GRG) sobre perfils de gruix inferior a 6 mm. (material) | 18 | 0.02 | 0.360 |
| mt12pna025a | U | Fixació composta per tac i cargol de cap aixamfranat, de 5x30 mm. (material) | 2 | 0.08 | 0.160 |
| mt12pna030bp | kg | Pasta de segellament, d'enduriment normal (60 minuts), amb additiu hidròfug; per a aplicació manual o mecànica sense cinta de segellament. (material) | 0.11 | 2.17 | 0.239 |
| mt12pna030ow | kg | Pasta d'acabat, d'adormiment lent (90 minuts). (material) | 0.45 | 0.86 | 0.387 |
| mt12pna040b | U | Cartutx de 300 cm³ de massilla monocomponent; per al segellat de trobades perimetrals. (material) | 0.033 | 4.06 | 0.134 |
| mo053 | h | Oficial 1ª muntador de prefabricats interiors. (mà d'obra) | 0.474 | 29.34 | 13.907 |
| mo100 | h | Ajudant muntador de prefabricats interiors. (mà d'obra) | 0.474 | 25.28 | 11.983 |
| % | % | Costos directes complementaris | 2 % | 41.322 | 0.826 |
|  |  | Costos directes |  |  | 42.148 |

Residus:
- col·locació: mt12pna080b; factor de residu 0.06
- col·locació: mt12pna050a; factor de residu 0.0172517
- col·locació: mt12pna060a; factor de residu 0.0148695
- col·locació: mt12pna020b; factor de residu 0.00533333
- col·locació: mt12pna030bp; factor de residu 0.0075
- col·locació: mt12pna030ow Pasta d'acabat, d'adormiment lent (90 minuts); factor de residu 0.03

## Recursos

**mt12pna080b** m Banda estanca autoadhesiva
Dades tècniques: Cost energètic 1.536 MJ; Emissió de CO2 0.056 kg; Codi LER 17 06 04; Massa de l'element 0.0105 kg; Volum 0.000018 m3
Residus:
- embalatge: re170203 Plàstic. (component de residu); rendiment 0.001 kg; Codi LER 17 02 03; Massa de l'element 1 kg; Volum 0.001667 m3

**mt12pna050a** m Canal, de perfil d'acer galvanitzat Z1 (Z140)
Dades tècniques: Cost energètic 80.066 MJ; Emissió de CO2 2.456 kg; Codi LER 17 04 05; Massa de l'element 0.6 kg; Volum 0.000286 m3
Residus:
- embalatge: re170203 Plàstic; rendiment 0.005 kg

**mt12pna060a** m Muntant, de perfil d'acer galvanitzat Z1 (Z140)
Dades tècniques: Cost energètic 78.791 MJ; Emissió de CO2 2.418 kg; Codi LER 17 04 05; Massa de l'element 0.59 kg; Volum 0.000281 m3
Residus:
- embalatge: re170203 Plàstic; rendiment 0.006 kg

**mt12pna020b** U Cargol autoperforant
Dades tècniques: Cost energètic 0.015 MJ; Emissió de CO2 0.002 kg; Codi LER 17 04 05; Massa de l'element 0.0015 kg
Residus:
- embalatge: re150101 Envasos de paper i cartró. (component de residu); rendiment 0.001 kg; Codi LER 15 01 01; Massa de l'element 1 kg; Volum 0.001333 m3

**mt12pna030bp** kg Pasta de segellament
Dades tècniques: Cost energètic 13.573 MJ; Emissió de CO2 0.475 kg; Codi LER 17 08 02; Massa de l'element 1 kg; Volum 0.001 m3
Residus:
- embalatge: re170203 Plàstic; rendiment 0.028 kg

**mt12pna030ow** kg Pasta d'acabat, d'adormiment lent (90 minuts)
Dades tècniques: Cost energètic 5.138 MJ; Emissió de CO2 0.246 kg; Codi LER 17 08 02; Massa de l'element 1 kg; Volum 0.001 m3
Residus:
- embalatge: re170203 Plàstic; rendiment 0.02 kg
