# Fornícula prefabricada de panells de poliestirè extruit. Sistema Schlüter-KERDI-BOARD "SCHLÜTER-SYSTEMS"

- Propietat de l'arxiu: CYPE Ingenieros S.A.
- Format: FIEBDC-3/2016
- Programa: Generador de precios de la construcción. CYPE Ingenieros, S.A.
- Data: 23/05/2024
- Divisa: EUR
- Costos indirectes: 3 %
- IVA: 21 %

## R Revestiments i extradossats

### RR Extradossats

#### RRX De panells de poliestirè extrudit

**RRX018** U Fornícula prefabricada de panells de poliestirè extruit. Sistema Schlüter-KERDI-BOARD "SCHLÜTER-SYSTEMS".
Fornícula prefabricada de panell impermeabilitzant de poliestirè extrudit, de 12,5 mm d'espessor, revestit per ambdues cares amb una capa de reforç especial sense ciment i un geotèxtil, Schlüter-KERDI-BOARD-N "SCHLÜTER-SYSTEMS", de 305x89x152 mm, sistema Schlüter-KERDI-BOARD "SCHLÜTER-SYSTEMS". Inclús elements de fixació mecànica, adhesiu bicomponent Schlüter-KERDI-COLL-L, banda de reforç Schlüter-KERDI-KEBA 100/185 i massilla adhesiva elàstica monocomponent, Schlüter-KERDI-FIX "SCHLÜTER-SYSTEMS".
Criteri de valoració econòmica: El preu inclou la resolució de trobades i punts singulars.
Inclou: Replanteig. Fixació de la fornícula.
Criteri d'amidament de projecte: Nombre d'unitats previstes, segons documentació gràfica de Projecte.
Criteri de mesura d'obra: Es mesurarà el nombre d'unitats realment col·locades segons especificacions de Projecte.

| Codi | Ut | Descripció | Rendiment | Preu | Import |
|---|---|---|---|---|---|
| mt15res070a | U | Cartutx de massilla adhesiva elàstica monocomponent, Schlüter-KERDI-FIX "SCHLÜTER-SYSTEMS", a base de polímers híbrids neutres (MS), de 290 ml, color gris o blanc i acabat brillant. (material) | 0.06 | 23.85 | 1.431 |
| mt15res408a | U | Fornícula prefabricada de panell impermeabilitzant de poliestirè extrudit, de 12,5 mm d'espessor, revestit per ambdues cares amb una capa de reforç especial sense ciment i un geotèxtil, Schlüter-KERDI-BOARD-N "SCHLÜTER-SYSTEMS", de 305x89x152 mm. (material) | 1 | 66.88 | 66.880 |
| mt15res060d | kg | Adhesiu bicomponent, Schlüter-KERDI-COLL-L "SCHLÜTER-SYSTEMS", a base d'una dispersió acrílica sense dissolvents i pols de ciment, per la closa de juntes. (material) | 0.42 | 11.92 | 5.006 |
| mt15res407 | U | Fixació mecànica composta per volandera Schlüter-KERDI-BOARD-ZT i cargol Schlüter-KERDI-BOARD-ZS per a panell Schlüter-KERDI-BOARD "SCHLÜTER-SYSTEMS". (material) | 6 | 0.27 | 1.620 |
| mt15res020qd | m | Banda de segellat, Schlüter-KERDI-KEBA 100/185 "SCHLÜTER-SYSTEMS", de 185 mm d'amplada i 0,1 mm de gruix, per a làmina impermeabilitzant flexible de polietilè, amb ambdues cares revestides de geotèxtil no teixit, subministrada en rotllos de 30 m de longitud. (material) | 1.2 | 5.51 | 6.612 |
| mo053 | h | Oficial 1ª muntador de prefabricats interiors. (mà d'obra) | 0.192 | 29.34 | 5.633 |
| mo100 | h | Ajudant muntador de prefabricats interiors. (mà d'obra) | 0.192 | 25.28 | 4.854 |
| % | % | Costos directes complementaris | 2 % | 92.036 | 1.841 |
|  |  | Costos directes |  |  | 93.877 |

Residus:
- col·locació: mt15res070a; factor de residu 0.03
- col·locació: mt15res020qd; factor de residu 0.0594706

## Recursos

**mt15res070a** U Cartutx de massilla adhesiva elàstica monocomponent
Dades tècniques: Cost energètic 71.281 MJ; Emissió de CO2 3.482 kg; Codi LER 17 09 04; Massa de l'element 0.36 kg; Volum 0.00024 m3
Residus:
- embalatge: re170203 Plàstic. (component de residu); rendiment 0.2 kg; Codi LER 17 02 03; Massa de l'element 1 kg; Volum 0.001667 m3

**mt15res020qd** m Banda de segellat
Dades tècniques: Cost energètic 2.462 MJ; Emissió de CO2 0.089 kg; Codi LER 17 06 04; Massa de l'element 0.017 kg; Volum 0.000028 m3
Residus:
- embalatge: re170203 Plàstic; rendiment 0.001 kg
