# Extradossat directe de plaques de guix laminat. Sistema "KNAUF"

- Propietat de l'arxiu: CYPE Ingenieros S.A.
- Format: FIEBDC-3/2016
- Programa: Generador de precios de la construcción. CYPE Ingenieros, S.A.
- Data: 03/06/2024
- Divisa: EUR
- Costos indirectes: 3 %
- IVA: 21 %

## R Revestiments i extradossats

### RR Extradossats

#### RRY De plaques de guix laminat

**RRY010** m² Extradossat directe de plaques de guix laminat. Sistema "KNAUF".
Extradossat directe, sistema W622.es "KNAUF", de 30 mm de gruix total, amb nivell de qualitat de l'acabat Q2, format per placa de guix laminat tipus Standard (A) de 15 mm d'espessor, cargolada a una estructura metàl·lica d'acer galvanitzat de mestres de 90x50 i 0,55 mm d'espessor, prèviament ancorada al parament vertical cada 400 mm, amb cargols d'acer. Inclús fixacions per a l'ancoratge dels perfils; cargols per a la fixació de les plaques i pasta de segellament Jointfiller 24H "KNAUF", cinta microperforada de paper "KNAUF".
Criteri de valoració econòmica: El preu inclou la resolució de trobades i punts singulars, però no inclou l'aïllament a col·locar entre les plaques i el parament.
Inclou: Replanteig i traçat en el forjat inferior i en el superior dels perfils. Replanteig sobre el parament de les mestres. Col·locació i ancoratge al parament suport dels perfils auxiliars. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pfk011d | m | Mestra Omega "KNAUF" 80x15x50 mm, de xapa d'acer galvanitzat. (material) | 3.658 | 1.61 | 5.889 |
| mt12ppk010ab | m² | Placa de guix laminat A / UNE-EN 520 - 1200 / longitud / 15 / amb les vores longitudinals afinades, Standard "KNAUF"; Euroclasse A2-s1, d0 de reacció al foc, segons UNE-EN 13501-1. (material) | 1.05 | 4.92 | 5.166 |
| mt12ptk010cc | U | Cargol autoperforant TN "KNAUF" 3,5x25. (material) | 14.63 | 0.01 | 0.146 |
| mt12psg220 | U | Fixació composta per tac i cargol 5x27. (material) | 9 | 0.06 | 0.540 |
| mt12pik010e | kg | Pasta de segellament Jointfiller 24H "KNAUF", Euroclasse A2-s1, d0 de reacció al foc, segons UNE-EN 13501-1, rang de temperatura de treball de 5 a 30°C, per a aplicació manual amb cinta de segellament, segons UNE-EN 13963. (material) | 0.25 | 0.93 | 0.233 |
| mt12pik012pm | kg | Pasta d'adormiment en pols Unik 4H "KNAUF", d'enduriment ultralent (240 minuts); Euroclasse A2-s1, d0 de reacció al foc, segons UNE-EN 13501-1, rang de temperatura de treball de 5 a 30°C, per a aplicació manual amb cinta de segellament, segons UNE-EN 13963. (material) | 0.255 | 0.83 | 0.212 |
| mt12pck010a | m | Cinta microperforada de paper "KNAUF" de 50 mm d'amplada, segons UNE-EN 13963. (material) | 1.6 | 0.04 | 0.064 |
| mo053 | h | Oficial 1ª muntador de prefabricats interiors. (mà d'obra) | 0.428 | 29.34 | 12.558 |
| mo100 | h | Ajudant muntador de prefabricats interiors. (mà d'obra) | 0.428 | 25.28 | 10.820 |
| % | % | Costos directes complementaris | 2 % | 35.628 | 0.713 |
|  |  | Costos directes |  |  | 36.341 |

Residus:
- col·locació: mt12pfk011d Mestra Omega "KNAUF" 80x15x50 mm, de xapa d'acer galvanitzat; factor de residu 0.0175688
- col·locació: mt12ppk010ab; factor de residu 0.018
- col·locació: mt12ptk010cc Cargol autoperforant TN "KNAUF" 3,5x25; factor de residu 0.00533333
- col·locació: mt12pik010e; factor de residu 0.03
- col·locació: mt12pik012pm; factor de residu 0.03
- col·locació: mt12pck010a Cinta microperforada de paper "KNAUF" de 50 mm d'amplada, segons UNE-EN 13963; factor de residu 0.0440299

## Recursos

**mt12pfk011d** m Mestra Omega "KNAUF" 80x15x50 mm, de xapa d'acer galvanitzat
Dades tècniques: Cost energètic 64.149 MJ; Emissió de CO2 1.969 kg; Codi LER 17 04 05; Massa de l'element 0.48 kg; Volum 0.000229 m3
Residus:
- embalatge: re170203 Plàstic. (component de residu); rendiment 0.005 kg; Codi LER 17 02 03; Massa de l'element 1 kg; Volum 0.001667 m3

**mt12ppk010ab** m² Placa de guix laminat A / UNE-EN 520 - 1200 / longitud / 15 / amb les vores longitudinals afinades
Dades tècniques: Cost energètic 30.492 MJ; Emissió de CO2 1.503 kg; Codi LER 17 08 02; Massa de l'element 10.6 kg; Volum 0.0106 m3
Residus:
- embalatge: re170203 Plàstic; rendiment 0.004 kg

**mt12ptk010cc** U Cargol autoperforant TN "KNAUF" 3,5x25
Dades tècniques: Cost energètic 0.015 MJ; Emissió de CO2 0.002 kg; Codi LER 17 04 05; Massa de l'element 0.0015 kg
Residus:
- embalatge: re150101 Envasos de paper i cartró. (component de residu); rendiment 0.001 kg; Codi LER 15 01 01; Massa de l'element 1 kg; Volum 0.001333 m3

**mt12pik010e** kg Pasta de segellament Jointfiller 24H "KNAUF"
Dades tècniques: Cost energètic 12.798 MJ; Emissió de CO2 0.436 kg; Codi LER 17 08 02; Massa de l'element 1 kg; Volum 0.001 m3
Residus:
- embalatge: re170203 Plàstic; rendiment 0.02 kg

**mt12pik012pm** kg Pasta d'adormiment en pols Unik 4H "KNAUF"
Dades tècniques: Cost energètic 5.138 MJ; Emissió de CO2 0.246 kg; Codi LER 17 08 02; Massa de l'element 1 kg; Volum 0.001 m3
Residus:
- embalatge: re170203 Plàstic; rendiment 0.02 kg

**mt12pck010a** m Cinta microperforada de paper "KNAUF" de 50 mm d'amplada, segons UNE-EN 13963
Dades tècniques: Cost energètic 0.004 MJ; Emissió de CO2 0.006 kg; Codi LER 20 01 01; Massa de l'element 0.0067 kg; Volum 0.000009 m3
