# Fals sostre continu per a cambra frigorífica, de panells sandvitx aïllants, d'acer

- Propietat de l'arxiu: CYPE Ingenieros S.A.
- Format: FIEBDC-3/2016
- Programa: Generador de precios de la construcción. CYPE Ingenieros, S.A.
- Data: 30/05/2024
- Divisa: EUR
- Costos indirectes: 3 %
- IVA: 21 %

## R Revestiments i extradossats

### RT Falsos sostres en interiors

#### RTG Continus, per a cambres frigorífiques

**RTG010** m² Fals sostre continu per a cambra frigorífica, de panells sandvitx aïllants, d'acer.
Fals sostre continu suspès, per a cambra frigorífica de productes refrigerats amb temperatura ambient superior a 0°C, situat a una altura menor de 4 m, constituït per: ESTRUCTURA: perfileria vista, comprenent perfils primaris omega, d'alumini lacat recobert de PVC, suspesos del forjat o element suport amb tensors de caixa oberta, varetes roscades M10, de 100 cm, bagues i cable d'acer galvanitzat de 4 mm de diàmetre, PANELLS: panells sandvitx aïllants encadellats d'acer prelacat, de 40 mm d'espessor i 1130 mm d'amplada, Euroclasse B-s2, d0 de reacció al foc segons UNE-EN 13501-1, formats per doble cara metàl·lica de xapa d'acer prelacat, acabat amb pintura de polièster per ús alimentari, color blanc, d'espessor exterior 0,5 mm i espessor interior 0,5 mm i ànima aïllant de poliuretà de 40 kg/m³ de densitat mitjana.
Inclou: Replanteig dels eixos de l'estructura metàl·lica. Senyalització dels punts d'ancoratge al forjat o element de suport. Anivellació i suspensió dels perfils primaris de l'estructura. Tall dels panells. Col·locació dels panells. Resolució de trobades i punts singulars.
Criteri d'amidament de projecte: Superfície mesurada entre paraments, segons documentació gràfica de Projecte, sense descomptar buits per instal·lacions.
Criteri de mesura d'obra: Es mesurarà la superfície realment executada segons especificacions de Projecte.

| Codi | Ut | Descripció | Rendiment | Preu | Import |
|---|---|---|---|---|---|
| mt12ppa040ae | m² | Panell sandvitx aïllant encadellat d'acer prelacat, de 40 mm d'espessor i 1130 mm d'amplada, Euroclasse B-s2, d0 de reacció al foc segons UNE-EN 13501-1, format per doble cara metàl·lica de xapa d'acer prelacat, acabat amb pintura de polièster per ús alimentari, color blanc, d'espessor exterior 0,5 mm i espessor interior 0,5 mm i ànima aïllant de poliuretà de densitat mitjana 40 kg/m³, acabats i accessoris; per a cambres frigorífiques amb condicions de temperatura ambient superior a 0°C. (material) | 1.05 | 22.5 | 23.625 |
| mt12psa050 | U | Kit compost per perfil omega d'alumini lacat recobert de PVC, amb placa de fixació, de 4 m de longitud, 4 tensors de caixa oberta, 4 varetes roscades M10, de 100 cm, amb dues femelles i una volandera, 4 bagues amb connexió roscada d'acer zincat M10, cable d'acer galvanitzat de 4 mm de diàmetre i 25 m de longitud i 16 subjectacables d'acer galvanitzat, per a muntatge de fals sostre continu en cambra frigorífica de panells sandvitx aïllants, d'acer. (material) | 0.45 | 105 | 47.250 |
| mt13ccg030e | U | Cargol autoroscant de 4,2x13 mm d'acer inoxidable, amb volandera. (material) | 10 | 0.04 | 0.400 |
| mo053 | h | Oficial 1ª muntador de prefabricats interiors. (mà d'obra) | 1.199 | 29.34 | 35.179 |
| mo100 | h | Ajudant muntador de prefabricats interiors. (mà d'obra) | 1.199 | 25.28 | 30.311 |
| % | % | Costos directes complementaris | 2 % | 136.765 | 2.735 |
|  |  | Costos directes |  |  | 139.500 |

Residus:
- col·locació: mt12ppa040ae; factor de residu 0.00986773
- col·locació: mt13ccg030e Cargol autoroscant de 4,2x13 mm d'acer inoxidable, amb volandera; factor de residu 0.005

## Recursos

**mt12ppa040ae** m² Panell sandvitx aïllant encadellat d'acer prelacat
Dades tècniques: Cost energètic 182.004 MJ; Emissió de CO2 9.148 kg; Codi LER 17 04 05; Massa de l'element 10.01 kg; Volum 0.004767 m3
Residus:
- embalatge: re170203 Plàstic. (component de residu); rendiment 0.03 kg; Codi LER 17 02 03; Massa de l'element 1 kg; Volum 0.001667 m3

**mt13ccg030e** U Cargol autoroscant de 4,2x13 mm d'acer inoxidable, amb volandera
Dades tècniques: Cost energètic 0.124 MJ; Emissió de CO2 0.019 kg; Codi LER 17 04 05; Massa de l'element 0.0026 kg; Volum 0.000001 m3
Residus:
- embalatge: re150101 Envasos de paper i cartró. (component de residu); rendiment 0.001 kg; Codi LER 15 01 01; Massa de l'element 1 kg; Volum 0.001333 m3
