# Mampara per a banyera

- Propietat de l'arxiu: CYPE Ingenieros S.A.
- Format: FIEBDC-3/2016
- Programa: Generador de precios de la construcción. CYPE Ingenieros, S.A.
- Data: 07/06/2024
- Divisa: EUR
- Costos indirectes: 3 %
- IVA: 21 %

## S Senyalització i equipament

### SM Banys

#### SMM Mampares

**SMM010** U Mampara per a banyera.
Mampara frontal per a banyera, de 1000 a 1100 mm d'amplada i 1600 mm d'altura, formada per una porta corredissa i un panell fix, de vidre transparent amb perfils d'alumini acabat plata i una mampara lateral fixa de 700 a 750 mm d'amplada. Inclús fixacions i segellat de junts.
Inclou: Replanteig i marcat dels punts de fixació. Instal·lació dels perfils que formen la mampara per a banyera. Muntatge del panell i de la porta. Muntatge dels accessoris. Segellat de les juntes.
Criteri d'amidament de projecte: Nombre d'unitats previstes, segons documentació gràfica de Projecte.
Criteri de mesura d'obra: Es mesurarà el nombre d'unitats realment col·locades segons especificacions de Projecte.

| Codi | Ut | Descripció | Rendiment | Preu | Import |
|---|---|---|---|---|---|
| mt31mas020b | U | Mampara frontal per a banyera, de 1000 a 1100 mm d'amplada i 1600 mm d'altura, formada per una porta corredissa i un panell fix, de vidre transparent amb perfils d'alumini acabat plata, inclús elements de fixació. (material) | 1 | 697.43 | 697.430 |
| mt31mas065ab | U | Mampara lateral fixa per a banyera, de 700 a 750 mm d'amplada i 1600 mm d'altura, de vidre transparent amb perfils d'alumini acabat plata, inclús elements de fixació. (material) | 1 | 641.06 | 641.060 |
| mo011 | h | Oficial 1ª muntador. (mà d'obra) | 2.847 | 29.34 | 83.531 |
| mo080 | h | Ajudant muntador. (mà d'obra) | 2.847 | 25.28 | 71.972 |
| % | % | Costos directes complementaris | 2 % | 1493.993 | 29.880 |
|  |  | Costos directes |  |  | 1523.873 |

## Recursos

**mt31mas020b** U Mampara frontal per a banyera
Dades tècniques: Cost energètic 664.982 MJ; Emissió de CO2 49.051 kg
Residus:
- embalatge: re170203 Plàstic. (component de residu); rendiment 0.13 kg; Codi LER 17 02 03; Massa de l'element 1 kg; Volum 0.001667 m3
- embalatge: re170604 Materials d'aïllament diferents dels especificats en els codis 17 06 01 i 17 06 03. (component de residu); rendiment 0.027 kg; Codi LER 17 06 04; Massa de l'element 1 kg; Volum 0.001667 m3

**mt31mas065ab** U Mampara lateral fixa per a banyera
Dades tècniques: Cost energètic 457.595 MJ; Emissió de CO2 33.650 kg
Residus:
- embalatge: re170203 Plàstic; rendiment 0.127 kg
- embalatge: re170604 Materials d'aïllament diferents dels especificats en els codis 17 06 01 i 17 06 03; rendiment 0.027 kg
