# Massís

- Propietat de l'arxiu: CYPE Ingenieros S.A.
- Format: FIEBDC-3/2016
- Programa: Generador de precios de la construcción. CYPE Ingenieros, S.A.
- Data: 26/05/2024
- Divisa: EUR
- Costos indirectes: 3 %
- IVA: 21 %

## U Urbanització interior de la parcel·la

### UJ Jardineria

#### UJM Massissos i rocalls

**UJM010** m² Massís.
Massís de Lliri (Iris spp.) de 0,40-0,60 m d'altura (4 u/m²).
Inclou: Conreu i preparació del terreny amb motocultor. Abonat del terreny. Plantació. Grava de humus. Primer reg.
Criteri d'amidament de projecte: Superfície mesurada en projecció horitzontal, segons documentació gràfica de Projecte.
Criteri de mesura d'obra: Es mesurarà, en projecció horitzontal, la superfície realment executada segons especificacions de Projecte.

| Codi | Ut | Descripció | Rendiment | Preu | Import |
|---|---|---|---|---|---|
| mt48epa010k | U | Lliri (Iris spp.) de 0,40-0,60 m d'altura; subministrament en contenidor. (material) | 4 | 5.5 | 22.000 |
| mt48tie040 | kg | Humus net garbellat. (material) | 6 | 0.03 | 0.180 |
| mt48tie020 | kg | Adob mineral complex NPK 15-15-15. (material) | 6 | 0.83 | 4.980 |
| mt08aaa010a | m³ | Aigua. (material) | 0.05 | 1.5 | 0.075 |
| mq09mot010 | h | Motocultor 60/80 cm. (maquinària) | 0.05 | 3.02 | 0.151 |
| mo040 | h | Oficial 1ª jardiner. (mà d'obra) | 0.12 | 28.42 | 3.410 |
| mo115 | h | Peó jardiner. (mà d'obra) | 0.3 | 23.81 | 7.143 |
| % | % | Costos directes complementaris | 2 % | 37.939 | 0.759 |
|  |  | Costos directes |  |  | 38.698 |

Residus:
- col·locació: mt48epa010k Lliri (Iris spp.) de 0,40-0,60 m d'altura; subministrament en contenidor; factor de residu 0.02
- col·locació: mt48tie020 Adob mineral complex NPK 15-15-15; factor de residu 0.055

## Recursos

**mt48epa010k** U Lliri (Iris spp.) de 0,40-0,60 m d'altura; subministrament en contenidor
Dades tècniques: Cost energètic 9.600 MJ; Emissió de CO2 -0.249 kg; Codi LER 20 02 01; Massa de l'element 0.32 kg; Volum 0.000213 m3

**mt48tie020** kg Adob mineral complex NPK 15-15-15
Dades tècniques: Cost energètic 30.291 MJ; Emissió de CO2 3.674 kg; Codi LER 06 10 99; Massa de l'element 1 kg; Volum 0.001111 m3
Residus:
- embalatge: re170203 Plàstic. (component de residu); rendiment 0.003 kg; Codi LER 17 02 03; Massa de l'element 1 kg; Volum 0.001667 m3

**mt08aaa010a** m³ Aigua
Dades tècniques: Cost energètic 60.000 MJ; Emissió de CO2 30.000 kg
