# Escomesa a la xarxa de reg

- Propietat de l'arxiu: CYPE Ingenieros S.A.
- Format: FIEBDC-3/2016
- Programa: Generador de precios de la construcción. CYPE Ingenieros, S.A.
- Data: 18/05/2024
- Divisa: EUR
- Costos indirectes: 3 %
- IVA: 21 %

## U Urbanització interior de la parcel·la

### UR Reg

#### URA Connexions de servei

**URA010** U Escomesa a la xarxa de reg.
Connexió de servei soterrada a la xarxa de reg de 2 m de longitud, que uneix la xarxa general de distribució d'aigua de reg de l'empresa subministradora amb la xarxa d'abastiment i distribució interior, formada per tub de polietilè PE 40, de 50 mm de diàmetre exterior, PN=10 atm i 6,9 mm de gruix, col·locada sobre llit de sorra de 15 cm d'espessor, al fons de la rasa prèviament excavada, degudament compactada i anivellada amb picó vibrant de guiat manual, reblert lateral compactant fins als ronyons i posterior reblert amb la mateixa sorra fins a 10 cm per sobre de la generatriu superior de la canonada; collaret de presa en càrrega col·locat sobre la xarxa general de distribució que serveix d'enllaç entre la presa i la xarxa; clau de tall de 1 1/2" de diàmetre amb comandament de quadre col·locada mitjançant unió roscada, situada fora dels límits de la propietat, allotjada en pericó prefabricada de polipropilè de 40x40x40 cm, col·locat sobre solera de formigó en massa HM-20/P/20/X0 de 15 cm d'espessor. Inclús accessoris, i connexió a la xarxa. Sense incloure el trencament i restauració del ferm existent, l'excavació ni el posterior reblert principal.
Inclou: Replanteig i traçat de la connexió de servei, coordinat amb la resta d'instal·lacions o elements que puguin tenir interferències. Abocat i compactació del formigó en formació de solera. Col·locació de l'arqueta prefabricada. Abocat de la sorra en el fons de la rasa. Col·locació de la canonada. Muntatge de la clau de tall sobre l'escomesa. Col·locació de la tapa. Execució del reblert envoltant. Acoblament de la connexió de servei amb la xarxa general del municipi. Comprovació del seu correcte funcionament.
Criteri d'amidament de projecte: Nombre d'unitats previstes, segons documentació gràfica de Projecte.
Criteri de mesura d'obra: Es mesurarà el nombre d'unitats realment executades segons especificacions de Projecte.

| Codi | Ut | Descripció | Rendiment | Preu | Import |
|---|---|---|---|---|---|
| mt10hmf010tLc | m³ | Formigó HM-20/P/20/X0, fabricat en central. (material) | 0.147 | 81.8 | 12.025 |
| mt11arp100b | U | Pericó de polipropilè, 40x40x40 cm. (material) | 1 | 84.19 | 84.190 |
| mt11arp050f | U | Tapa de PVC, per a pericons de fontaneria de 40x40 cm, amb tancament hermètic al pas dels olors mefítics. (material) | 1 | 56.2 | 56.200 |
| mt01ara010a | m³ | Sorra amb granulometria de 0 a 5 mm de diàmetre, neta. (material) | 0.23 | 14.3 | 3.289 |
| mt37tpa009e | m | Connexió de servei de polietilè PE 40, de 50 mm de diàmetre exterior, PN=10 atm i 6,9 mm de gruix, segons UNE-EN 12201-2, inclús accessoris de connexió i peces especials. (material) | 2 | 6.34 | 12.680 |
| mt37sve030f | U | Vàlvula d'esfera de llautó niquelat per roscar de 1 1/2", amb comandament de regle quadrat. (material) | 1 | 33.76 | 33.760 |
| mt37www105H | U | Collarí de presa en càrrega de foneria dúctil amb recobriment de resina epoxi, per a tubs de polietilè o de PVC de 160 mm de diàmetre exterior, amb presa per a connexió roscada de 1 1/2" de diàmetre, PN=16 atm, amb juntes elàstiques de EPDM. (material) | 1 | 146.57 | 146.570 |
| mo041 | h | Oficial 1ª construcció d'obra civil. (mà d'obra) | 0.144 | 28.42 | 4.092 |
| mo087 | h | Ajudant construcció d'obra civil. (mà d'obra) | 0.144 | 25.28 | 3.640 |
| mo008 | h | Oficial 1ª lampista. (mà d'obra) | 5.635 | 29.34 | 165.331 |
| mo107 | h | Ajudant lampista. (mà d'obra) | 1.409 | 25.25 | 35.577 |
| % | % | Costos directes complementaris | 4 % | 557.354 | 22.294 |
|  |  | Costos directes |  |  | 579.648 |

Residus:
- col·locació: mt10hmf010tLc Formigó HM-20/P/20/X0, fabricat en central; factor de residu 0.00139589
- col·locació: mt01ara010a Sorra amb granulometria de 0 a 5 mm de diàmetre, neta; factor de residu 0.003
- col·locació: mt37tpa009e; factor de residu 0.0418262

## Recursos

**mt10hmf010tLc** m³ Formigó HM-20/P/20/X0, fabricat en central
Dades tècniques: Cost energètic 1840.000 MJ; Emissió de CO2 230.000 kg; Codi LER 17 01 01; Massa de l'element 2300 kg; Volum 1.533333 m3

**mt11arp100b** U Pericó de polipropilè, 40x40x40 cm
Dades tècniques: Cost energètic 333.658 MJ; Emissió de CO2 10.508 kg
Residus:
- embalatge: re150101 Envasos de paper i cartró. (component de residu); rendiment 0.072 kg; Codi LER 15 01 01; Massa de l'element 1 kg; Volum 0.001333 m3

**mt11arp050f** U Tapa de PVC, per a pericons de fontaneria de 40x40 cm, amb tancament hermètic al pas dels olors mefítics
Dades tècniques: Cost energètic 77.747 MJ; Emissió de CO2 8.593 kg
Residus:
- embalatge: re150101 Envasos de paper i cartró; rendiment 0.034 kg

**mt01ara010a** m³ Sorra amb granulometria de 0 a 5 mm de diàmetre, neta
Dades tècniques: Cost energètic 146.250 MJ; Emissió de CO2 7.800 kg; Codi LER 01 04 09; Massa de l'element 1950 kg; Volum 1.21875 m3

**mt37tpa009e** m Connexió de servei de polietilè PE 40
Dades tècniques: Cost energètic 89.095 MJ; Emissió de CO2 2.889 kg; Codi LER 17 02 03; Massa de l'element 0.61 kg; Volum 0.001017 m3
Residus:
- embalatge: re170201 Fusta. (component de residu); rendiment 0.04 kg; Codi LER 17 02 01; Massa de l'element 1 kg; Volum 0.000909 m3

**mt37sve030f** U Vàlvula d'esfera de llautó niquelat per roscar de 1 1/2", amb comandament de regle quadrat
Dades tècniques: Cost energètic 1546.199 MJ; Emissió de CO2 103.901 kg
Residus:
- embalatge: re150101 Envasos de paper i cartró; rendiment 0.072 kg
