# Mur de fàbrica per tancament de parcel·la

- Propietat de l'arxiu: CYPE Ingenieros S.A.
- Format: FIEBDC-3/2016
- Programa: Generador de precios de la construcción. CYPE Ingenieros, S.A.
- Data: 19/05/2024
- Divisa: EUR
- Costos indirectes: 3 %
- IVA: 21 %

## U Urbanització interior de la parcel·la

### UV Tancaments exteriors

#### UVM Murs

**UVM010** m Mur de fàbrica per tancament de parcel·la.
Clos de parcel·la format per mur amb pilastres intermèdies, de 1 m d'altura i de 30 cm d'espessor de fàbrica de bloc CV de formigó, llis hidròfug, color gris, 40x20x30 cm, resistència normalitzada R10 (10 N/mm²), amb junts horitzontals i verticals de 10 mm d'espessor, junt renfonsada, rebuda amb morter de ciment industrial, color gris, M-5, subministrat a granel.
Criteri de valoració econòmica: El preu no inclou el revestiment.
Inclou: Neteja i preparació de la superfície de recolzament. Replanteig. Seient de la primera filada sobre capa de morter. Col·locació i aplomat de mires de referència. Estesa de fils entre mires. Col·locació de les peces per filades a nivell. Realització de tots els treballs necessaris per a la resolució dels buits. Trobades de la fàbrica amb les pilastres. Repàs de les juntes i neteja final del parament.
Criteri d'amidament de projecte: Longitud mesurada segons documentació gràfica de Projecte, deduint la longitud dels buits de portes i cancel·les.
Criteri de mesura d'obra: Es mesurarà la longitud realment executada segons especificacions de Projecte, deduint la longitud dels buits de portes i cancel·les.

| Codi | Ut | Descripció | Rendiment | Preu | Import |
|---|---|---|---|---|---|
| mt03bhe010afe | U | Bloc CV de formigó, llis hidròfug, color gris, 40x20x30 cm, categoria II, resistència normalitzada R10 (10 N/mm²), densitat 1000 kg/m³; amb el preu incrementat el 20% en concepte de peces especials: cèrcols i medis. Segons UNE-EN 771-3. (material) | 15.8 | 1.73 | 27.334 |
| mt08aaa010a | m³ | Aigua. (material) | 0.007 | 1.5 | 0.011 |
| mt09mif010cb | t | Morter industrial per a obra de paleta, de ciment, color gris, categoria M-5 (resistència a compressió 5 N/mm²), subministrat a granel, segons UNE-EN 998-2. (material) | 0.041 | 50.2 | 2.058 |
| mq06mms010 | h | Mesclador continu amb sitja, per a morter industrial en sec, subministrat a granel. (maquinària) | 0.157 | 1.94 | 0.305 |
| mo041 | h | Oficial 1ª construcció d'obra civil. (mà d'obra) | 1.222 | 28.42 | 34.729 |
| mo087 | h | Ajudant construcció d'obra civil. (mà d'obra) | 0.652 | 25.28 | 16.483 |
| % | % | Costos directes complementaris | 2 % | 80.920 | 1.618 |
|  |  | Costos directes |  |  | 82.538 |

Residus:
- col·locació: mt03bhe010afe; factor de residu 0.0105
- col·locació: mt09mif010cb; factor de residu 0.0189

## Recursos

**mt03bhe010afe** U Bloc CV de formigó
Dades tècniques: Cost energètic 18.694 MJ; Emissió de CO2 2.392 kg; Codi LER 17 01 01; Massa de l'element 30 kg; Volum 0.02 m3
Residus:
- embalatge: re170201 Fusta. (component de residu); rendiment 0.017 kg; Codi LER 17 02 01; Massa de l'element 1 kg; Volum 0.000909 m3
- embalatge: re170203 Plàstic. (component de residu); rendiment 0.005 kg; Codi LER 17 02 03; Massa de l'element 1 kg; Volum 0.001667 m3

**mt08aaa010a** m³ Aigua
Dades tècniques: Cost energètic 60.000 MJ; Emissió de CO2 30.000 kg

**mt09mif010cb** t Morter industrial per a obra de paleta
Dades tècniques: Cost energètic 1960.000 MJ; Emissió de CO2 170.000 kg; Codi LER 17 01 01; Massa de l'element 1000 kg; Volum 0.666667 m3
