# Clos de parcel·la, de malla de simple torsió

- Propietat de l'arxiu: CYPE Ingenieros S.A.
- Format: FIEBDC-3/2016
- Programa: Generador de precios de la construcción. CYPE Ingenieros, S.A.
- Data: 30/05/2024
- Divisa: EUR
- Costos indirectes: 3 %
- IVA: 21 %

## U Urbanització interior de la parcel·la

### UV Tancaments exteriors

#### UVT Malles metàl·liques

**UVT010** m Clos de parcel·la, de malla de simple torsió.
Clos de parcel·la format per malla de simple torsió, de 100 mm de passada de malla i 2,7 mm de diàmetre, acabat galvanitzat i pals d'acer galvanitzat de 48 mm de diàmetre i 1 m d'altura, encastats en daus de formigó, en pous excavats en el terreny. Inclús accessoris per a la fixació de la malla de simple torsió als pals metàl·lics.
Inclou: Replanteig. Excavació de pous en el terreny. Col·locació dels pals en els pous. Abocat del formigó. Aplomat i alineació dels pals i tornapuntes. Col·locació de la malla.
Criteri d'amidament de projecte: Longitud mesurada segons documentació gràfica de Projecte, deduint els buits de longitud major de 1 m.
Criteri de mesura d'obra: Es mesurarà la longitud realment executada segons especificacions de Projecte, deduint els buits de longitud major de 1 m.

| Codi | Ut | Descripció | Rendiment | Preu | Import |
|---|---|---|---|---|---|
| mt52vst030a | U | Pal intermedi de tub d'acer galvanitzat, de 48 mm de diàmetre i 1,5 mm de gruix, altura 1 m. (material) | 0.22 | 10.13 | 2.229 |
| mt52vst030i | U | Pal interior de reforç de tub d'acer galvanitzat, de 48 mm de diàmetre i 1,5 mm de gruix, altura 1 m. (material) | 0.06 | 11.24 | 0.674 |
| mt52vst030q | U | Pal extrem de tub d'acer galvanitzat, de 48 mm de diàmetre i 1,5 mm de gruix, altura 1 m. (material) | 0.04 | 13.78 | 0.551 |
| mt52vst030y | U | Pal en escaire de tub d'acer galvanitzat, de 48 mm de diàmetre i 1,5 mm de gruix, altura 1 m. (material) | 0.2 | 15.55 | 3.110 |
| mt52vst010mm | m² | Malla de simple torsió, de 100 mm de passada de malla i 2,7 mm de diàmetre, acabat galvanitzat. (material) | 1.2 | 2.34 | 2.808 |
| mt52vpm055 | U | Accessoris per a la fixació de la malla de simple torsió als pals metàl·lics. (material) | 1 | 1.25 | 1.250 |
| mt10hmf010tLb | m³ | Formigó HM-20/B/20/X0, fabricat en central. (material) | 0.015 | 85.8 | 1.287 |
| mo087 | h | Ajudant construcció d'obra civil. (mà d'obra) | 0.12 | 25.28 | 3.034 |
| mo011 | h | Oficial 1ª muntador. (mà d'obra) | 0.108 | 29.34 | 3.169 |
| mo080 | h | Ajudant muntador. (mà d'obra) | 0.108 | 25.28 | 2.730 |
| % | % | Costos directes complementaris | 3 % | 20.842 | 0.625 |
|  |  | Costos directes |  |  | 21.467 |

Residus:
- col·locació: mt52vst010mm Malla de simple torsió, de 100 mm de passada de malla i 2,7 mm de diàmetre, acabat galvanitzat; factor de residu 0.0188
- col·locació: mt10hmf010tLb Formigó HM-20/B/20/X0, fabricat en central; factor de residu 0.00135719

## Recursos

**mt52vst010mm** m² Malla de simple torsió, de 100 mm de passada de malla i 2,7 mm de diàmetre, acabat galvanitzat
Dades tècniques: Cost energètic 6.958 MJ; Emissió de CO2 0.608 kg; Codi LER 17 04 05; Massa de l'element 0.2 kg; Volum 0.000095 m3
Residus:
- embalatge: re170203 Plàstic. (component de residu); rendiment 0.02 kg; Codi LER 17 02 03; Massa de l'element 1 kg; Volum 0.001667 m3

**mt10hmf010tLb** m³ Formigó HM-20/B/20/X0, fabricat en central
Dades tècniques: Cost energètic 1840.000 MJ; Emissió de CO2 230.000 kg; Codi LER 17 01 01; Massa de l'element 2300 kg; Volum 1.533333 m3
