# Assaig d'aigua

- Propietat de l'arxiu: CYPE Ingenieros S.A.
- Format: FIEBDC-3/2016
- Programa: Generador de precios de la construcción. CYPE Ingenieros, S.A.
- Data: 18/05/2024
- Divisa: EUR
- Costos indirectes: 3 %
- IVA: 21 %

## X Control de qualitat i assaigs

### XG Aigua

#### XGA Aigua

**XGA010** U Assaig d'aigua.
Assaigs a realitzar en laboratori acreditat en l'àrea tècnica corresponent, sobre una mostra d'aigua, agafada en obra, per a la determinació de les següents característiques: pH segons UNE 83952, contingut d'olis i de greixos segons UNE 7235. Fins i tot desplaçament a obra, presa de mostra i informe de resultats.
Inclou: Desplaçament a obra. Presa de mostres. Realització dels assajos. Redacció d'informe dels resultats dels assajos realitzats.
Criteri d'amidament de projecte: Assaig a realitzar, segons documentació del Pla de control de qualitat.

| Codi | Ut | Descripció | Rendiment | Preu | Import |
|---|---|---|---|---|---|
| mt49agu010 | U | Assaig per determinar el pH d'una mostra d'aigua, segons UNE 83952, inclús desplaçament a obra, presa de mostra i informe de resultats. (material) | 1 | 11.03 | 11.030 |
| mt49agu060 | U | Assaig per determinar el contingut d'olis i greixos d'una mostra d'aigua, segons UNE 7235, inclús desplaçament a obra, presa de mostra i informe de resultats. (material) | 1 | 18.21 | 18.210 |
| % | % | Costos directes complementaris | 2 % | 29.240 | 0.585 |
|  |  | Costos directes |  |  | 29.825 |
