# Tapa de fusta per a protecció d'arqueta oberta

- Propietat de l'arxiu: CYPE Ingenieros S.A.
- Format: FIEBDC-3/2016
- Programa: Generador de precios de la construcción. CYPE Ingenieros, S.A.
- Data: 23/05/2024
- Divisa: EUR
- Costos indirectes: 3 %
- IVA: 21 %

## Y Seguretat i salut

### YC Sistemes de protecció col·lectiva

#### YCA Delimitació i protecció de pericons i pous de registre oberts

**YCA020** U Tapa de fusta per a protecció d'arqueta oberta.
Protecció de buit horitzontal d'una arqueta de 100x100 cm de secció, durant el seu procés de construcció fins que es col·loqui la seva tapa definitiva, realitzada mitjançant taulons petits de fusta de pi de 15x5,2 cm, col·locats un al costat d'un altre fins a cobrir la totalitat del buit, reforçats en la seva part inferior per quatre taulonets en sentit contrari, fixats amb claus d'acer, amb rebaix en el seu reforç per allotjar-la en el buit de la planta de l'arqueta de manera que impedeixi el seu moviment horitzontal, preparada per suportar una càrrega puntual de 3 kN. Amortitzable en 4 usos.
Criteri d'amidament de projecte: Nombre d'unitats previstes, segons Estudi o Estudi Bàsic de Seguretat i Salut.
Criteri de mesura d'obra: Es mesurarà el nombre d'unitats realment col·locades segons especificacions d'Estudi o Estudi Bàsic de Seguretat i Salut.

| Codi | Ut | Descripció | Rendiment | Preu | Import |
|---|---|---|---|---|---|
| mt50spa050g | m³ | Tauló petit de fusta de pi, dimensions 15x5,2 cm. (material) | 0.032 | 424.8 | 13.594 |
| mt50spa101 | kg | Claus d'acer. (material) | 0.168 | 1.87 | 0.314 |
| mo120 | h | Peó Seguretat i Salut. (mà d'obra) | 0.803 | 23.81 | 19.119 |
| % | % | Costos directes complementaris | 2 % | 33.027 | 0.661 |
|  |  | Costos directes |  |  | 33.688 |

Residus:
- col·locació: mt50spa050g Tauló petit de fusta de pi, dimensions 15x5,2 cm; factor de residu 1
- col·locació: mt50spa101 Claus d'acer; factor de residu 0.0045

## Recursos

**mt50spa050g** m³ Tauló petit de fusta de pi, dimensions 15x5,2 cm
Dades tècniques: Cost energètic 78108.000 MJ; Emissió de CO2 -1069.500 kg; Codi LER 17 02 01; Massa de l'element 575 kg; Volum 0.522727 m3

**mt50spa101** kg Claus d'acer
Dades tècniques: Cost energètic 9.830 MJ; Emissió de CO2 0.510 kg; Codi LER 17 04 05; Massa de l'element 1 kg; Volum 0.000476 m3
