# Tancat de delimitació d'excavacions de pilons o murs pantalla

- Propietat de l'arxiu: CYPE Ingenieros S.A.
- Format: FIEBDC-3/2016
- Programa: Generador de precios de la construcción. CYPE Ingenieros, S.A.
- Data: 28/05/2024
- Divisa: EUR
- Costos indirectes: 3 %
- IVA: 21 %

## Y Seguretat i salut

### YC Sistemes de protecció col·lectiva

#### YCC Protecció d'excavació de pilons i murs pantalla

**YCC020** m Tancat de delimitació d'excavacions de pilons o murs pantalla.
Delimitació de buit horitzontal en excavacions de pilons o murs pantalla mitjançant tancat perimetral format per tanques de vianants de polipropilè, de 1,10x1,25 m, color verd, amb dos peus en forma de V, reforçats internament amb nervis, amortitzables en 20 usos.
Criteri d'amidament de projecte: Longitud mesurada segons Estudi o Estudi Bàsic de Seguretat i Salut.
Criteri de mesura d'obra: S'amidarà la longitud realment muntada segons especificacions d'Estudi o Estudi Bàsic de Seguretat i Salut.

| Codi | Ut | Descripció | Rendiment | Preu | Import |
|---|---|---|---|---|---|
| mt50vbe010edk | U | Tanca de vianants de polipropilè, de 1,10x1,25 m, color verd, amb dos peus en forma de V, reforçats internament amb nervis, inclús placa per a publicitat. (material) | 0.04 | 64.8 | 2.592 |
| mo120 | h | Peó Seguretat i Salut. (mà d'obra) | 0.12 | 23.81 | 2.857 |
| % | % | Costos directes complementaris | 2 % | 5.449 | 0.109 |
|  |  | Costos directes |  |  | 5.558 |

Residus:
- col·locació: mt50vbe010edk; factor de residu 1

## Recursos

**mt50vbe010edk** U Tanca de vianants de polipropilè
Dades tècniques: Cost energètic 785.777 MJ; Emissió de CO2 25.382 kg; Codi LER 17 02 03; Massa de l'element 8 kg; Volum 0.013333 m3
Residus:
- embalatge: re170203 Plàstic. (component de residu); rendiment 0.437 kg; Codi LER 17 02 03; Massa de l'element 1 kg; Volum 0.001667 m3
